# Ersatzneubau der Straßenbrücke Bw 74 A 1 / A 226
Angebotsaufforderung (GAEB DA XML 3.2, DA83)
Projekt: A-07187-00
Währung: EUR
Nebenangebote zugelassen: ja
Vergabeart: Öffentliche Ausschreibung
Auftraggeber: Autobahn GmbH des Bundes, Niederlassung Nord (Hamburg), Außenstelle Lübeck, Autobahn GmbH-NL Nord, Schwertfeger Str.33, 23556 Lübeck, Schwertfegerstraße 33, 23556 Lübeck
Erstellt mit: GXML Toolbox V3.3 R20230829, iTWO_64 V25.0.650, 06.05.2026

## 203 Ersatzneubau Bw 74 A1 / A226
Datum: 06.05.2026
WaGr: 99_99_01

### Bereich 00 ALLGEMEINE LEISTUNGEN

#### Abschnitt 00.00 LEISTUNGEN

**00.00.0001 Vorankündigung erstellen**
*** Pauschalposition
StL-Nr. 19101508
Vorankündigung gemäß Baustellenverordnung erstellen und
spätestens zwei Wochen vor Einrichten der Baustelle der
zuständigen Behörde übermitteln. Vorankündigung sichtbar und witterungsgeschützt auf der Baustelle aushängen. Bei erheblichen Änderungen während der Bauzeit
anpassen.
Menge: 1,000 Psch

**00.00.0002 Zuarbeit SiGe-Plan**
*** Pauschalposition
Der Sicherheits- und Gesundheitsschutzplan (SiGe-Plan)
nach EU Baustellenrichtlinie und Baustellenverordnung
wird im Zuge des Entwurfes durch den AG erstellt.
Der AN hat entsprechend seiner Technologien Zuarbeiten
zum Fortschreiben des SIGE Planes zu leisten und bei
erheblichen Änderungen in der Ausführung des
Bauvorhabens eine Anpassung zu veranlassen.
Gültig für die Gesamtbaumaßnahme Straßen- und
Brückenbau.
Menge: 1,000 Psch
Leistungsbereichkatalog: 101

**00.00.0003 Messprogramm**
*** Pauschalposition
Messprogramm gem. ZTV-ING Teil1, Abschnitt 2, Absatz 2
zur Kontrolle der Lage, Höhe und Bewegungsmessungen
aufstellen und im Zuge des Baufortschrittes, nach
Fertigstellung eines Bauabschnittes, nach Abschluss der
Bauarbeiten durchführen und prüffähig dokumentieren.
Trassierungselemente und Koordinaten nach vom AG
übergebenen Anfangs- und Endpunkten der Achse
einreichen. Höhen von offiziellen Höhenmesspunkten des
Landes einmessen. Es sind mindestens die in der
Baubeschreibung angegebenen Messungen durchzuführen.
Es ist eine Messtoleranz nach ZTV Verm-StB einzuhalten.
Auswertungen der Beobachtungen, Auftrag der Schiefstellungen und Setzungen gemäß DIN 4107.
Auswertung digital vorlegen. Vermessungsleistungen sind
nur von einem Vermessungsingenieur durchzuführen.
Es werden jeweils 10 v.H. Des  Preises nach Abschluss
einer der oben geforderten Messung, der Rest nach
Vorlage der kompletten Auswertung vergütet.
Menge: 1,000 Psch

**00.00.0004 Schlussvermessung**
*** Pauschalposition
Schlussvermessung nach Fertigstellung der Baumaßnahme durchführen.
Veränderte Topografie erfassen.
Aufnahme:
- Brückenbauwerk mit markanten Höhen einschl. Böschungsverlauf nach Auffüllung und örtlicher Angleichung, rückgebaute BE-Fläche bzw. Lagerplätze und  Montageplätze
- Straße entsprechend den Ausbaugrenzen
- Querprofile Straße Abstand von 10 m
  markante Aufnahmepunkte bis beidseitig 10 m neben der
  Straßenachse
Übergabe der Unterlagen auf Datenträger:
- digital im dxf-Format 1-fach
- digital im pdf-Format 1-fach
Menge: 1,000 Psch

**00.00.0005 QS-Plan erstellen**
*** Pauschalposition
Der QSP berücksichtigt insbesondere:
- Planung und Bauvorbereitung
- Baudurchführung und Qualitätskontrolle
- Bauablaufsteuerung und Terminkontrolle
- Festlegung von Verfahrensanweisungen (VA)
- Festlegung von Arbeitsabläufen von Einzeltätigkeiten (AA)
- Erstellung von Prüfplänen für Eigenleistungen
-  Erstellung von QS- und Prüfplänen für Fremdleistungen
Menge: 1,000 Psch

### Bereich 01 ERSATZNEUBAU

#### Abschnitt 01.00 TECHNISCHE BEARBEITUNG

**01.00.0001 Standsicherheitsnachweis aufstellen Bauwerk**
*** Pauschalposition
StL-Nr. 1910160519
Standsicherheitsnachweis aufstellen.
Standsicherheitsnachweis für Bauwerk.
Standsicherheitsnachweis 'digital liefern.'
Menge: 1,000 Psch
Leistungsbereichkatalog: 101

**01.00.0002 Ausführungszeichnungen herstellen Bauwerk**
*** Pauschalposition
StL-Nr. 1910161019
Ausführungszeichnungen herstellen.
Ausführungszeichnungen für Bauwerk.
Ausführungszeichnungen 'nach digitaler Freigabe 2-fach liefern.'
Menge: 1,000 Psch
Leistungsbereichkatalog: 101

**01.00.0003 Standsicherheitsnachweis aufstellen**
*** Pauschalposition
StL-Nr. 1910160599
Standsicherheitsnachweis aufstellen.
Standsicherheitsnachweis für 'Lärmschutzwand im Bereich des Baufelds inkl. Anschluss an verbleibend Bestands-LSW'

Standsicherheitsnachweis 'digital liefern'
Menge: 1,000 Psch
Leistungsbereichkatalog: 101

**01.00.0004 Ausführungszeichnungen herstellen**
*** Pauschalposition
StL-Nr. 1910161099
Ausführungszeichnungen herstellen.
Ausführungszeichnungen für 'Lärmschutzwand im Bereich des Baufelds inkl. Anschluss an verbleibend Bestands-LSW'

Ausführungszeichnungen 'nach digitaler Freigabe 2-fach liefern.'
Menge: 1,000 Psch
Leistungsbereichkatalog: 101

**01.00.0005 Einstufung für MLC**
*** Pauschalposition
Einstufung für die Militärlastklasse (MLC).
MLC 70-70/150.
Menge: 1,000 Psch

**01.00.0006 Standsicherheitsnachweis aufstellen Baubehelfe**
*** Pauschalposition
StL-Nr. 1910160539
Standsicherheitsnachweis aufstellen.
Standsicherheitsnachweis für sämtliche Baubehelfe.
Standsicherheitsnachweis 'digital liefern.'
Menge: 1,000 Psch
Leistungsbereichkatalog: 101

**01.00.0007 Ausführungszeichnungen herstellen Baubehelfe**
*** Pauschalposition
StL-Nr. 1910161039
Ausführungszeichnungen herstellen.
Ausführungszeichnungen für sämtliche Baubehelfe.
Ausführungszeichnungen 'nach digitaler Freigabe 2-fach liefern.'
Menge: 1,000 Psch
Leistungsbereichkatalog: 101

**01.00.0008 Bestandsunterlagen herst. und lief.**
*** Pauschalposition
StL-Nr. 19101613
Bestandsunterlagen gemäß ZTV-Ing, Teil 1, Abschnitt 2,
für jedes Teilbauwerk herstellen und liefern. Die Bauwerksdaten sind mit einem Erfassungsprogramm auf der
Datenbasis der ASB-Ing zu erfassen. Digitalisierte Bilder, Pläne und Dokumente sind einzubinden. Ein Ausdruck
des Bauwerksbuches aus den erfassten Daten ist beizufügen. Übergabe der Daten an den AG in dem Übergabeformat der ASB-Ing (.CAB-Datei)auf den mit dem AG abgestimmten Datenträger (CD oder DVD). Übergabe der Be-
standsunterlagen an den AG hat spätestens mit der Vorlage des Antrages auf Abnahme der Leistung zu erfolgen.
Menge: 1,000 Psch
Leistungsbereichkatalog: 101

**01.00.0009 Bestandsübersichtszeichnungen**
*** Pauschalposition
Bestandsübersichtszeichnungen mittels CAD-System gem.
ZTV-ING, Teil 1, Abschnitt 2 Pkt.4 Nr.2 herstellen und
in Papier und digitaler Form als CAD-Austauschdatei
sowie im PDF-Format liefern. Vor Übernahme der Leistung
wird dem AG ein Ausdruck aus dem CAD-System in
Papierform
sowie im PDF-Format zur Prüfung vorgelegt.
Bestandsübersichtszeichnungen liefern als:
Original auf Papier sowie digital im PDF-Format.
CAD Austauschdatei: DWG-Format.
Menge: 1,000 Psch

**01.00.0010 Aufwendungen für 1. HP**
*** Pauschalposition
1. Hauptprüfung für den Ersatzneubau.
Sämtliche technischen und verkehrstechnische Aufwendungen für die  1. Hauptprüfung sicherstellen vor Inbetriebnahme der Brücke:
- Organisation von Verkehrssicherungsmaßnahmen für unterführte Verkehrswege einschließlich Einholung aller erforderlichen Genehmigungen.
- Beschaffung und Betrieb aller erforderlicher Besichtigungstechnik einschließlich Bedienpersonal zur handnahen Besichtigung der Unterseite des
  Überbaues.
- Abstimmung mit dem Bauwerksprüfer des AG.
- Prüfdauer 8 Stunden am Tag.

Öffnungen nach Unterlagen des AG.
Menge: 1,000 Psch

**01.00.0011 Lichtbilder herst. und liefern**
StL-Nr. 19101620
Lichtbilder über den wesentlichen Bauablauf des Bauwerks in digitalisierter Form (Auflösung mindestens
1024 mal 768 Pixel, 24 Farben) mit Digitalkamera herstellen und auf mit dem AG abgestimmten Datenträger (CD
oder DVD) liefern. Das Komprimierungsverhältnis bzw.
die Bildqualität ist so zu wählen, dass durch die Komprimierung keine für den Sachverhalt wesentlichen Bildinformationen verloren gehen.
Menge: 100,000 St
Leistungsbereichkatalog: 101

**01.00.0012 Arbeitsanweisungen**
*** Pauschalposition
Aufstellen und liefern von Arbeitsanweisungen als ergänzende Ausführungsunterlagen gemäß den Anforderungen der Baubeschreibung.
Arbeitsanweisungen sind unter anderem zu für:
- Straßenbauarbeiten
- Brückenbauarbeiten
- Erdbauarbeiten
Menge: 1,000 Psch

**01.00.0013 Beweissicherung**
*** Pauschalposition
Durchführung der Beweissicherung zur Feststellung des Zustandes der im Bau- und Zufahrtsbereich vorhandenen Grundstücke und baulichen Anlagen.
Das Beweissicherungsverfahren ist vor Beginn und vor Beendigung der Bauarbeiten durchzuführen und dem AG vorzulegen.
Sämtliche besondere Maßnahmen zur Beweissicherung in
Abstimmung mit den jeweiligen Anliegern bzw. Eigentümern und dem AG durchführen.
Feststellung des Zustandes der baulichen Anlagen im Baustellen - und Zufahrtsbereich (Straßen, Wege, Gebäude etc.), Versorgungs- und Entsorgungsleitungen, Geländeoberflächen, Hecken, Zäune, Mauern, Gärten,
Grünflächen u. dgl. durch Lichtbildaufnahmen und ggf. lage- bzw. höhenmäßige Vermessung der Anlagen und von Kontrollpunkten (Gips- oder Höhenmarken einschließlich deren Herstellung) .
Sind bereits Risse oder andere Schädigungen vorhanden, so sind diese zu dokumentieren.
Die Befestigungsart der Zufahrtswege und Straßen ist zu benennen,  die Markierung zu dokumentieren.
Alle erforderlichen Leistungen zu Feststellung und Dokumentation von Schäden an gefährdeten bzw.  beeinträchtigten baulichen Anlagen, Leitungen, Schächte,
befestigter Flächen o. dgl. sowie benachbarter Grundstücke
während der gesamten Bauzeit durchführen.
Abschlussaufnahme mit Abschlussbericht einschließlich
 Auswertung durchführen.
Ausführung durch einen öffentlich bestellten bzw. gerichtlich
zugelassenen Sachverständigen.
Dem AG ist durch den AN nach Beendigung der Bauarbeiten eine Unbedenklichkeitserklärung der Grundstückseigentümer, Anlieger usw. vorzulegen.
Menge: 1,000 Psch

**01.00.0014 Monitoringkonzept aufstellen**
*** Pauschalposition
Aufstellen, Einrichten, Betreiben und Auswerten eines Monitoringsystems zur Überwachung des Abstützungssystems der im 1. BA verbleibenden Rifa FH während des Ersatzneubaus.
Umfasst regelmäßige Messungen, Dokumentation, Bewertung der Messwerte sowie unverzügliche Meldung bei Erreichen definierter Grenz‑ oder Alarmwerte.
Einschließlich Bereitstellung und Unterhaltung der erforderlichen Mess‑ und Aufzeichnungsgeräte.
Menge: 1,000 Psch

**01.00.0015 Gestellung eines Abfallbeauftragten**
*** Pauschalposition
Gestellung eines Abfallverantwortlichen auf der Baustelle mit
der Qualifikation eines Abfallbeauftragten nach §  59  KrWG und
mind.  1  Jahr Praxiserfahrung als Abfallbeauftragter
durch den AN zur
-  Steuerung des Abfallmanagements des AN vor Ort
(inkl. bedarfsweiser Teilnahme an Baubesprechungen,
Begehungen, Abklären von Entsorgungswegen) gemäß
Vorbemerkungen
-  Koordinierung Umsetzung des vom AG frei gegebenen
Entsorgungskonzeptes AN
- Koordinierung von Aushub, Rückbau, Getrennthaltung,
Aufhaldung und Beprobung von Bodenaushub und Bauabfällen
-  Sachkundenachweis für die Probenahme fester Abfälle
-  Mitwirkung bei der Deklaration der anfallenden Abfälle
- Koordinierung des Einbaus von Material (Wiedereinbau
oder Fremdlieferung) einschließlich Dokumentation
-  Mitwirken bei der bauvertraglich geschuldeten
Nachweisführung und Dokumentation vor Ort
- Funktion als Ansprechpartner zu allen Fragen des
Abfallmanagements für den AG.
Menge: 1,000 Psch

**01.00.0016 Dokumentation verbl. Verbauteile**
*** Pauschalposition
Dokumentation zu den verbleibenden Verbauteilen erstellen.
- zum Beispiel verbleibende Bohlträger des Längsverbaus oder die verbleibenden Spundwände

Lage- und Höhenvermessungen durchführen und protokollieren. Die Messprotokolle sind dem AG unverzüglich nach der Messung zur Anerkennung zu übergeben.
Fotodokumentation erstellen dem AG liefern.
Dokumetation  liefern,
'und auf einem digitalen Prüfsystem hochgeladen'
Menge: 1,000 Psch

#### Abschnitt 01.01 BAUSTELLENEINR.

**01.01.0001 Baustelle einrichten Sämtl.LV-Abschn.*Zufahrt gesond.**
*** Pauschalposition
StL-Nr. 1910110715
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle herstellen. Herstellen wird gesondert vergütet.
Menge: 1,000 Psch
Leistungsbereichkatalog: 101

**01.01.0002 Baustelle räumen Sämtl. LV-Abschn.**
*** Pauschalposition
StL-Nr. 1910111201
Baustelle von allen Geräten, Anlagen, Einrichtungen und
dgl. räumen. Benutzte Flächen und Wege entsprechend dem
ursprünglichen Zustand herrichten. Soweit nicht für
bestimmte Leistungen für das Räumen der Baustelle gesonderte Positionen im Leistungsverzeichnis enthalten
sind, gilt die Pauschale
für alle Leistungen sämtlicher Abschnitte des Leistungsverzeichnisses.
Menge: 1,000 Psch

**01.01.0003 Baubüro für AG auf- und abbauen. Stahlschrank*LTE WLAN Obod.abheb.,Aufw.*Zuf+Platz Wahl AN 2 Stellplätze**
*** Pauschalposition
Baubüro (Baracke oder Container) für den AG, doppelwandig, mit einem Fenster je Arbeitsplatz, antransportieren und nach Unterlagen des AG aufbauen. Jeden Arbeitsplatz mit höhenverstellbaren Schreibtisch,Bürostuhl, Aktenbock und Akten-
/Kleiderschrank, jeden Raum zusätzlich mit Ablagetisch,
zwei weiteren Stühlen (bzw. Sitzbank) und verschließbarem Aktenschrank ausstatten.  Elektrische
Beleuchtung, Waschgelegenheit mit fließend kaltem und
warmen Wasser, Heizgelegenheit sowie Toilette einrichten, für Abwasserbeseitigung sorgen. Der Bürocontainer entspricht mit seinen Arbeitsplätzen allen gesetzlichen
Regelungen und Vorschriften. Baubüro mit allen
Einrichtungen abbauen und abtransportieren. Benutzte
Flächen entsprechend dem ursprünglichen Zustand herrichten. 70 v.H. der Pauschale werden nach Übernahme
des Baubüros durch den AG, der Rest nach Erfüllung der
Leistung vergütet.
Bürofläche = 2 zusammenhängende Container als großer Raum. Gesamtfläche mind. 25 m2 (ohne Flure und Toiletten),
Einrichtung von 2 Arbeitsplätzen.
Höhenverstellbare Arbeitstische gemäß DIN EN 527 und Arbeitsstühle gemäß DIN EN 1335 mit Prüfsiegel Quality Office oder TÜV Rheinland- Ergonomie geprüft.
Aktenschrank aus Stahlblech, Breite mind. 0,80 m, Höhe
mind. 1,80 m, mit hitzedämmender Auskleidung, Feuerfestigkeitsklasse F 30.
Internetanschluss mit Wlan-Router und Außenantenne.
LTE 5G Wlan-Router liefern, montieren und einrichten.
Multifunktionskopierer liefern, anschließen und vorhalten.Bürocontainer mit Magnetwänden inkl. 30 Magneten einrichten.
Arbeitsplätze entsprechend d. Raumgröße klimatisiert.
Zufahrt und Platzbefestigung nach Wahl des AN ausführen.
Einstellplatz für mind. 2 PKW.
Menge: 1,000 Psch

**01.01.0004 Baubüro für AG vorhalten**
StL-Nr. 19101327
Baubüro für den AG mit allen Einrichtungen vor- und
unterhalten. Ver- und Entsorgung sicherstellen. Baubüro
heizen. 2 mal wöchentlich reinigen. Zufahrt und befestigte Plätze unterhalten. Teilzeiten nach Tagen werden
zu 1/30 des Einheitspreises vergütet.
Menge: 21,000 Mt
Leistungsbereichkatalog: 101

**01.01.0005 Bauzaun aufstellen und entfernen Zaunhöhe 2,0 m*Stahlgitter-FT**
StL-Nr. 1910120733
Bauzaun nach Unterlagen des AG einschl. der erforderlichen Tore und Pfosten standsicher aufstellen, während
der Bauzeit vorhalten und unterhalten sowie nach Beendigung der Bauzeit entfernen. 70 v.H. des Preises werden nach Aufstellen, der Rest nach Entfernen des Bauzaunes vergütet.
Zaunhöhe = 2,00 m.
Zaun aus Stahlgitter-Fertigteilen.
Menge: 1250,000 m
Leistungsbereichkatalog: 101

**01.01.0006 Bauzaun umsetzen Zaunhöhe 2,0 m*StahlgitterFT**
StL-Nr. 1910121233
Bauzaun innerhalb der Baustelle umsetzen. Nicht wiederverwertbare Teile ersetzen.
Zaunhöhe = 2,00 m.
Zaun aus Stahlgitter-Fertigteilen.
Menge: 1250,000 m
Leistungsbereichkatalog: 101

**01.01.0007 LTE Wlan für AG**
Installieren, vorhalten und entfernen eines LTE 5G Wlan-Router oder Glasfaseranschluss einschl.Außenantenne mit Laufzeitvertrag für eine SIM Karte mit Datenflat für den Auftraggeber.
Bis zum Ende der Bauzeit werden die zusätzlichen Grundgebühren und die Datennutzung vom Auftragnehmer ausgelegt. Am Ende der Bauzeit werden die vom Auftraggeber verbrauchte Datennutzung sowie die zusätzlichen Grundgebühren mit einer gesonderten Rechnung, der eine durch die Bauüberwachung anerkannte Aufstellung beigefügt ist, außerhalb der Pauschale berechnet.
Menge: 21,000 Mt

**01.01.0008 Reinigung von öffentl. Verkehrsfl.**
Ständige Reinigung und Sauberhaltung aller durch die Baumaßnahme in Anspruch genommenen sowie von Baustellenverkehr befahrenen öffentlichen Verkehrsflächen, insbesondere der Richtungsfahrbahnen, Standstreifen, Anschlussstellen, Rampen und Wirtschaftswege.
Die Leistung umfasst:
- Regelmäßige, an den Baubetrieb angepasste Reinigung während der gesamten Bauzeit,
- Beseitigen sämtlicher Verunreinigungen durch Erdreich, Schlamm, Feinteile, Bindemittel, Reifenabrieb und sonstige baustellenbedingte Stoffe,
- Einsatz geeigneter Reinigungsgeräte (Kehrmaschinen, Saugkehrmaschinen, Handreinigung usw.),
- Für Bereiche mit offenporigem Asphalt (OPA) ist ausschließlich ein Saugkehrwagen einzusetzen.
  Die Reinigung mit Wasser oder herkömmlichen Nasskehrmaschinen ist auf OPA‑Flächen nicht zulässig,
- Sofortige Durchführung zusätzlicher Reinigungen zur Wiederherstellung der Verkehrssicherheit auf Anforderung des Auftraggebers,
- Aufnahme, Abtransport und fachgerechte Entsorgung aller Kehr- und Reinigungsrückstände,
Verkehrsabsicherung während des Reinigungseinsatzes und organisatorische Maßnahmen zur Gewährleistung eines jederzeit verkehrssicheren Zustands der betroffenen Straßenflächen sind in die Position einzurechnen.
Menge: 21,000 Mt

**01.01.0009 Schutz für Baumstamm herstellen*Polst.flex.kokos Brett 24 mm*Höhe mind. 3,00m Schutz Verwert.AN**
StL-Nr. 21107004921301
Schutz für Baumstamm durch Mantel mit Polsterung herstellen und während der Bauzeit vor- und unterhalten.
Der Mantel darf den Baumstamm und die Wurzelanläufe
nicht berühren.
Stammumfang 'ab 90 cm'

Polsterung des Stammes mit flexiblen Kunststoff-
Drainrohren, kokosummantelt.
Mantel aus Brettern, 24 mm dick, lückenlos befestigen.
Mantelhöhe mindestens 3,00 m.
Schutz nach Beendigung der Bauarbeiten abbauen und nach
Wahl des AN verwerten.
Menge: 10,000 St
Leistungsbereichkatalog: 107

*Hinweis: Bauzaun als Baumschutz*
Der Bauzaun dient als Schutz der Bäume an den Baustraßen und im Baufeld.

**01.01.0010 Bauzaun aufstellen und entfernen Zaunhöhe 2,0 m*Stahlgitter-FT**
StL-Nr. 1910120733
Bauzaun nach Unterlagen des AG einschl. der erforderlichen Tore und Pfosten standsicher aufstellen, während
der Bauzeit vorhalten und unterhalten sowie nach Beendigung der Bauzeit entfernen. 70 v.H. des Preises werden nach Aufstellen, der Rest nach Entfernen des Bauzaunes vergütet.
Zaunhöhe = 2,00 m.
Zaun aus Stahlgitter-Fertigteilen.
Menge: 300,000 m
Leistungsbereichkatalog: 101

**01.01.0011 Baustraßen herstellen**
Baustraße nach Unterlagen des AG herstellen, für die geplante Bauzeit vorhalten und unterhalten, wenn notwendig entsprechend dem Bauablauf umbauen.
Oberboden abtragen wird gesondert vergütet.
Planum herstellen und verdichten, Ev2 = 45 MN/m2.
Geotextil als Trennlage wird gesondert vergütet.
Schottertragschicht aus natürlichen Gesteinskörnungen wird gesondert vergütet.
Einbaubreite = '5,00 m'

Einschließlich aller Materialien und Nebenarbeiten sowie erforderlichen Geräte, falls nicht gesondert benannt.
Menge: 1750,000 m2

**01.01.0012 Erschwerniszulage zur Baustraße**
*** Pauschalposition
Zulage zum sichern oder Überbauen von Schächten und Mulden im Bereich der BE-Flächen und Baustraßen
Menge: 1,000 Psch

**01.01.0013 Baustraßen zurückbauen**
Vorgenannte Baustraßen als Zufahrt nach Beendigung der Bauarbeiten rückbauen und von der Baustelle entfernen. Das
Rückbaumaterial verbleibt im Besitz des AN. Nach
Beendigung der Bauarbeiten ist der ursprüngliche
Zustand wieder herzustellen.
Menge: 1750,000 m2

*Hinweis: Baustraßen****
***Baustraße***

**01.01.0014 Oberboden abtragen und lagern Abtr.über 10-30cm*Oberbod.i.lagern Abrechnung Abtrag**
StL-Nr. 24106110002101
Oberboden ggf. einschließlich Vegetationsdecke abtragen
und lagern. Oberboden in regelmäßig geformten Mieten
locker aufsetzen. Ansaat und Mähen einer Decksaat werden gesondert vergütet. Beschreibung der Homogenbereiche nach Unterlagen des AG.
Dicke des Abtrages über 10 bis 30 cm.
Oberboden innerhalb der Baustelle lagern.
Abrechnung nach Abtragsprofilen.
Menge: 525,000 m3
Leistungsbereichkatalog: 106

**01.01.0015 Oberbodenlager ansäen Saatgutm. 10 g/m2**
StL-Nr. 2410613301
Oberbodenlager für die Decksaat vorbereiten und ansäen.
Das Saatgut einarbeiten und andrücken. Ansaat unzureichend begrünter Flächen wiederholen.
Saatgut-Menge = 10 g/m2. 30 v.H. Büschelschön (phacelia
tanacetifolia), 30 v.H. Senf (Sinapsis alba), 40 v.H.
Sommerwicke (Vicia sativa).
Menge: 750,000 m2
Leistungsbereichkatalog: 106

**01.01.0016 Oberbodenlager mähen Mähgut Verwert.AN**
StL-Nr. 2410614001
Aufwuchs auf Oberbodenlager und unmittelbar angrenzenden Flächen nach Aufforderung durch den AG mähen.
Mähgut aufnehmen und nach Wahl des AN verwerten.
Menge: 1000,000 m2
Leistungsbereichkatalog: 106

**01.01.0017 Oberboden des AG andecken*Andeck. ü.15-25cm Boden i. aufnehm.*Abrechng.Auftrag**
StL-Nr. 24106150090311
Gelagerten Oberboden des AG profilgerecht andecken. Ho-
mogenbereiche nach Unterlagen des AG.
Andeckung 'im Bereich der Baustraße'

Dicke der Andeckung über 15 bis 25 cm.
Oberboden innerhalb der Baustelle aufnehmen.
Abrechnung nach Auftragsprofilen.
Menge: 525,000 m3
Leistungsbereichkatalog: 106

**01.01.0018 Geotextil als Trennschicht verlegen Nutz.Dauer temp.*pH 4-9 GRK 4 Abr. Überdeckung**
StL-Nr. 2410640331010901
Geotextil als Trenn- und Filterschicht verlegen. Trennschicht nach Unterlagen des AG. Überlappung mindestens
0,50 m. Überschüttung wird gesondert vergütet.
Nutzungsdauer temporär nach Unterlagen des AG.
pH-Wert des Umgebungsmilieus 4 bis 9.
Geotextilrobustheitsklasse 4.
Verlegen 'in Baustraße'

Abrechnnung nach überdeckter Trennfläche.
Menge: 1750,000 m2
Leistungsbereichkatalog: 106

**01.01.0019 Schottertragschicht herstellen*0/45*DPr min. 100 v.H.**
StL-Nr. 2411232092910900
Schottertragschicht herstellen.
In Verkehrsflächen 'in Baustraße'

Baustoffgemisch 0/45.
Umweltrelevante Anforderungen 'keine'

Verdichtungsgrad DPr mindestens 100 v.H.
Einbaudicke '50 cm'
Menge: 1750,000 m2
Leistungsbereichkatalog: 112

**01.01.0020 Schicht ohne Bindemittel aufnehmen STS*Mat.kl. BM-F0 Bstoff. Verw.AN.**
StL-Nr. 24112006499304
Schicht ohne Bindemittel aufnehmen.
Schicht aus Baustoffgemisch für Schottertragschichten.
Dicke '20-40 cm'

Fläche 'in Baustraße'

Materialklasse nach EBV = BM-F0*.
Baustoffgemisch nach Wahl des AN verwerten. Baustoffgemisch nach Unterlagen des AG.
Menge: 1750,000 m2
Leistungsbereichkatalog: 112

**01.01.0021 Geotextil zurückbauen**
Geotextil aus Baustraße aufnehmen und nach Wahl des AN verwerten.
Menge: 1750,000 m2

**01.01.0022 Abdeckung v. Starkstromkabel**
Abdeckung für Starkstromkabel, Im Bereich des 2,75 m Sicherheitsraumes
standsicher und befahrbar, nach Wahl des AN einbauen.
Während der Bauzeit vorhalten und unterhalten
sowie nach Beendigung der Bauzeit entfernen.
Einbauort = Baustraße.
Abdeckung als Stahl-Fahrplatten.
Dicke = mind. 20 mm.
Breite = mind. 2,0 m.
Abgerechnet wird nach Länge der Leitungstrasse.
Menge: 50,000 m

#### Abschnitt 01.02 BAUGRUBEN, WASSERH., BAUW.-HINTERF.

*Hinweis: Bodenaustausch Achse 10****
***Bodenaustausch Achse 10***

**01.02.0001 Boden bzw. Fels lösen und verwerten*profilg. lösen BM-F0**Abrechnung Abtrag Verwertung nachw.**
StL-Nr. 2410621391003101
Boden bzw. Fels aus Abtragsbereichen profilgerecht
lösen, laden und nach Wahl des AN verwerten. Beschreibung der Homogenbereiche nach Unterlagen des AG. Die
Herstellung von Mulden und Gräben wird gesondert vergütet.
Homogenbereich 'A'

Profilgerecht lösen.
Materialwerte nach EBV = BM-F0*
Abrechnung nach Abtragsprofilen.
Verwertung nach Unterlagen des AG nachweisen.
Menge: 289,000 m3
Leistungsbereichkatalog: 106

**01.02.0002 Baustoff für Bodenaustausch einb.**
Baustoff für Bodenaustausch nach Unterlagen des AG
liefern, profilgerecht einbauen und verdichten. Einbaudokumentation nach Unterlagen des AG übergeben. Boden
bzw. Fels lösen und verwerten wird gesondert vergütet.
Baustoff 'Grobkörniger Boden GW nach ZTV E-STB
  Verdichtungsgrad nach ZTV E-STB'
Menge: 289,000 m3

*Hinweis: Die Ringdrainage in einem Filtermaterial ist mit einzurechnen*

**01.02.0003 Einfache Pumpenanlage einrichten Widerlager*FD bis 10 m3/h Höhe bis 5,0 m Vorflut 20-50 m*Sumpf verfüllen**
StL-Nr. 2110910111109201
Einfache Pumpenanlage für offene Wasserhaltung zum Trockenlegen und Freihalten der Baugrube von Wasser sowie
zum Ableiten des geförderten Wassers einrichten. Pumpensumpf nach Wahl des AN herstellen. Der Einsatz umfasst das betriebsbereite Aufbauen innerhalb einer Baugrube, das Abbauen sowie das Herstellen und Beseitigen
der Ableitung zum Vorfluter nach Unterlagen des AG.
Vorhalten und Betreiben werden gesondert vergütet.
Baugrube für Widerlager.
Förderdurchfluss bis 10 m3/h.
Förderhöhe bis 5,00 m.
Ableitung 'In die die Vorhandene Streckenentwässerung'

Entfernung zum Vorfluter 20 bis 50,00 m.
Pumpensumpf verfüllen.
Menge: 1,000 St
Leistungsbereichkatalog: 109

**01.02.0004 Einfache Pumpenanlage betreiben Widerlager*Schlauchleitung**
StL-Nr. 211091091100
Einfache Pumpenanlage für offene Wasserhaltung betreiben.
Abgerechnet wird nach Kalendertagen.
Baugrube für Widerlager.
Ableitung mittels Schlauchleitung.
Menge: 30,000 d
Leistungsbereichkatalog: 109

**01.02.0005 Einfache Pumpenanlage vorhalten Widerlager*Schlauchleitung**
StL-Nr. 211091051010
Einfache Pumpenanlage für offene Wasserhaltung einschließlich Pumpensumpf und Ableitung zum Vorfluter
betriebsbereit vorhalten.
Abgerechnet wird nach Kalendertagen.
Baugrube für Widerlager.
Ableitung mittels Schlauchleitung.
Menge: 40,000 d
Leistungsbereichkatalog: 109

*Hinweis: Erddruckfänger Achse 10 und Achse 20****
***Erddruckfänger Achse 10 und Achse 20***

**01.02.0006 Abtreppung herstellen**
StL-Nr. 2410624099
Abtreppung, mind. 0,60 m hoch, in geneigter Grundfläche
für Anschüttung nach Unterlagen des AG herstellen, Sohle der Abtreppung verdichten einschließlich ggf. erforderlicher Wasserzugabe. Boden bzw. Fels in Auftragsbereichen einbauen und verdichten einschließlich ggf.
erforderlicher Wasserzugabe. Beschreibung der Homogenbereiche nach Unterlagen des AG.
Homogenbereich 'A'
Menge: 1600,000 m
Leistungsbereichkatalog: 106

**01.02.0007 Erosionsschutzmatte verlegen Neigung 1:1,5-1:1*Kokos 300-400 g/m2*Rand 15cm eingra. Überlappung 10 cm*mit Holzpflöcken 3 Stück/m2**
StL-Nr. 2110755014011121
Erosionsschutzmatte auf Böschungen, in Mulden oder
Gräben nach Unterlagen des AG verlegen. Matte in ungespanntem Zustand auslegen. Abgerechnet wird die abgedeckte Fläche.
Neigung der Böschung über 1:1,5 bis 1:1.
Matte aus Kokos.
Gewicht 300 bis 400 g/m2.
Oberen Rand 15 cm tief eingraben.
Überlappung der Bahnen ca. 10 cm.
Sichern der Matte mit Holzpflöcken 30 cm lang.
Anzahl = 3 Stück/m2.
Menge: 8500,000 m2

**01.02.0008 Baust. lief. als BW-Hinterfüll.einb Widerl./Flüglwd. gesamter Bereich*Abrechng.Auftrag**
StL-Nr. 24106610190101
Baustoff liefern und als Bauwerkshinterfüllung profilgerecht einbauen und verdichten.
Hinterfüllung für Widerlager und Flügelwand.
Baustoff 'grobkörniger Boden ohne Fremdbestandteile
der Gruppe SW, SI, GW, GI.'

Gesamter Hinterfüllbereich.
Abrechnung nach Auftragsprofilen.
Menge: 14585,000 m3
Leistungsbereichkatalog: 106

**01.02.0009 Geokunststoffe a. Bewehr. einbauen*Geogitter pH 4-9**
StL-Nr. 24106420911099
Geokunststoffe nach Unterlagen des AG als Bewehrungselement in Erdbauwerke einbauen. Erforderliche Nutzungsdauer über 25 Jahre. Überlappung quer zur Zugrichtung von mindestens 0,50 m. Erdarbeiten werden gesondert vergütet. Abrechnung nach abgewickelter Bewehrungsfläche ohne Überlappung.
Bewehrung 'der Bauwerkshinterfüllung'

Bewehrungsstoff = Geogitter.
pH-Wert des Umgebungsmilieus 4 bis 9.
Bemessungszugfestigkeit 'nach statischen und konstruktiven Erfordernissen'

Zulässige Dehnung 'nach statischen und konstruktiven Erfordernissen'
Menge: 37660,000 m2
Leistungsbereichkatalog: 106

**01.02.0010 EPS-Schicht**
EPS-Schicht an erdberührten Flächen von Bauwerken nach
Unterlagen des AG herstellen. Abgerechnet wird die bedeckte Wandfläche.
EPS-Schicht für Widerlager und Stützwände.
Schichtdicke: 20cm
Menge: 1497,000 m2

**01.02.0011 Lufspalt**
Luftspaltt zwischen theoretisch erdberührten Flächen von Bauwerken und Erddruckfänger nach Unterlagen des AG herstellen. Luftspalt für Widerlager und Stützwände.
Der Luftspalt ist über die gesamte Höhe und Länge der Bauteile herzustellen.

Er umfasst:
- Lieferung und Einbau geeigneter Abstandshalter/Schalungselemente zur Sicherstellung der durchgehenden Luftschicht,
- Ausrichten und Fixieren der Abstandssysteme während des Einbaus der bewehrten Erde,
- Herstellung eines gleichmäßigen, unverfüllten und dauerhaft wirksamen Hohlraums
- Entfernen der Hilfselemente, soweit erforderlich, ohne den Luftspalt zu beeinträchtigen.
Die gewählte Technik muss gewährleisten, dass keine unbeabsichtigte Verfüllung, kein Nachverdichten oder kein Eindrücken der bewehrten Erde in den Luftspalt während der Bauausführung erfolgt.
Abgerechnet wird nach Wandfläche.
Schichtdicke: 5cm
Menge: 1497,000 m2

*Hinweis: Oberboden Achse 10 und 20****
***Oberboden Achse 10 und 20***

**01.02.0012 Oberboden liefern und andecken Böschungen Abrechng.Auftrag**
StL-Nr. 241061601091
Oberboden liefern und profilgerecht andecken.
Andeckung auf Böschungen. Vorhandene Böschung vor Auftrag des Oberbodens aufrauen und mit Rillen versehen.
Dicke der Andeckung '10 bis 30 cm'

Abrechnung nach Auftragsprofilen.
Menge: 2500,000 m3
Leistungsbereichkatalog: 106

**01.02.0013 Bankett profilgerecht herstellen Neben Fahrbahn*Baustoff. C 90/3 URA+Einbaudoku*Breite 1,50 m Einbaudicke 20 cm*12 tief+ 6 hoch 3cm tiefer**
StL-Nr. 2411270711112110
Bankett gemäß ZTV E-StB profilgerecht herstellen.
Neben Verkehrsfläche Fahrbahn.
Baustoffgemisch, Kategorie C 90/3, Größtkorn
von 32 mm. Der Feinkornanteil muss im eingebauten Zu-
Stand 8 M.-v.H. bis 12 M.-v.H. betragen.
Umweltrelevante Anforderungen beim Einsatz von Baustoffgemischen einschließlich Einbaudokumentation nach
Unterlagen des AG. Einbaudokumentation übergeben.
Breite = 1,50 m.
Einbaudicke = 20 cm.
Querneigung 12 v.H. am tiefliegenden und 6 v.H. am
hochliegenden Fahrbahnrand.
Einbau 3 cm tiefer als Fahrbahnrand.
Menge: 383,000 m
Leistungsbereichkatalog: 112

**01.02.0014 Bankett profilgerecht herstellen Neben Fahrbahn*Baustoff. C 90/3 URA+Einbaudoku Einbaudicke 20 cm*12 tief+ 6 hoch 3cm tiefer**
StL-Nr. 2411270711192110
Bankett gemäß ZTV E-StB profilgerecht herstellen.
Neben Verkehrsfläche Fahrbahn.
Baustoffgemisch, Kategorie C 90/3, Größtkorn
von 32 mm. Der Feinkornanteil muss im eingebauten Zu-
Stand 8 M.-v.H. bis 12 M.-v.H. betragen.
Umweltrelevante Anforderungen beim Einsatz von Baustoffgemischen einschließlich Einbaudokumentation nach
Unterlagen des AG. Einbaudokumentation übergeben.
Breite '= 2,30 m'

Einbaudicke = 20 cm.
Querneigung 12 v.H. am tiefliegenden und 6 v.H. am
hochliegenden Fahrbahnrand.
Einbau 3 cm tiefer als Fahrbahnrand.
Menge: 227,000 m
Leistungsbereichkatalog: 112

**01.02.0015 Geländemodellierung Endzustand**
*** Pauschalposition
Endzustand unterhalb des Bauwerkes durch Geländemodellierung einschließlich aller Erdarbeiten herstellen und unterhalten.
Ausgangs - und Endzustände des Geländes im Baubereich sind in den Ausschreibungsunterlagen und Plänen beschrieben und kenntlich gemacht.
Boden bzw. Fels aus Abtragsbereichen profilgerecht
lösen und in Autragsbereichen profilgerecht einbauen.
Die Herstellung von Mulden und Gräben wird gesondert
vergütet.
Angaben zu den Bodenverhältnissen siehe Bodengutachten
und Baubeschreibung.
Menge: 1,000 Psch

**01.02.0016 Mulde herstellen gewachsener Boden*Dammfuß Breite 2,00 m*Tiefe ü. 0,2-0,3m Boden Verwert. AN**
StL-Nr. 2410651321210100
Mulde nach Unterlagen des AG herstellen.
In gewachsenem Boden. Homogenbereiche nach Unterlagen
des AG.
Mulde am Dammfuß.
Muldenbreite = 2,00 m.
Tiefe über 0,20 bis 0,30 m.
Boden bzw. Fels nach Wahl des AN verwerten.
Menge: 100,000 m
Leistungsbereichkatalog: 106

**01.02.0017 Graben herstellen gewachsener Boden*Breite 0,5 m Tiefe ü.0,5-0,75m*Boden Verwert. AN**
StL-Nr. 2410652020320100
Graben herstellen. Boden bzw. Fels profilgerecht lösen.
In gewachsenem Boden. Homogenbereiche nach Unterlagen
des AG.
Sohlenbreite = 0,50 m.
Grabentiefe über 0,50 bis 0,75 m.
Boden bzw. Fels nach Wahl des AN verwerten.
Menge: 100,000 m
Leistungsbereichkatalog: 106

*Hinweis*
Die Ansaaten sind so auszuführen, dass ein gleichmäßiges Ausbringen des Saatgutes auf den Ansaatflächen sichergestellt ist, unabhängig von der unterschiedlichen Korngröße und des Korngewichts.

**01.02.0018 Ansaatfläche lockern und Feinplanie**
Ansaatfläche 20 cm tief mit Kreiselegge oder Fräse lockern. Wurzeln, Steine und sonstige erdfremde Bestandteile sind abzulesen und abzufahren. Fläche gleichmäßig andrücken und unter Berücksichtigung der Bodensetzung fein planieren. Flächen an Böschungen.
Flächen geneigt (max. 1:1,5).
Menge: 4000,000 m2

**01.02.0019 Saatgutmischung "Böschung" liefern**
Saatgutmischung "Böschung" gem.beiliegender Beschreibung liefern.
Es sind ausschließlich Gräser (70%) und Kräuter (30%) Heimischer Wildformen gesicherter gebietsheimischer Herkünfte und deren Vermehrung zu liefern; Herkunftsregion 3, Nordostdeutsches Tiefland" gem. StmUGV. Mindestanforderung Wildpflanzensaatgut:
technische Reinheit 80%, Keimfähigkeit: 70%.
Zuchtformen sowie ausländische Herkünfte sind nicht erlaubt. Vom Lieferant ist ein schriftlicher Nachweis über die Herkunft des Saatgutes vorzulegen. Bei der Saatgut-Lieferung wird vom AG eine Rückstellprobe entnommen. Die Aussaat erfolgt erst nach Prüfung und Freigabe. Der AG behält sich eine Überprüfung des Herkunftsortes über eine Isotopenbestimmung vor.
Menge: 80,000 kg

**01.02.0020 Rasenansaat mit RSM Regio herst. steiler 1:3*Bösch., Trennstr.*UG 03 Grundmischung**
StL-Nr. 2110720425090310
Rasenansaat mit RSM Regio herstellen. Saatgut ohne Entmischung ausbringen, einarbeiten und andrücken.
Neigung der Fläche steiler 1:3.
Fläche = Böschungen, Trennstreifen und Mulden.
Saatgutmenge '20 g/m2'

Regiosaatgutmischung (RSM Regio), Ursprungsgebiet 3,
Nordostdeutsches Tiefland.
Standortvariante Grundmischung.
Menge: 4000,000 m2
Leistungsbereichkatalog: 107

**01.02.0021 Walzen der Ansaatflächen**
Ansaatflächen aus vorheriger Pos. walzen, ein Arbeitsgang.
Menge: 4000,000 m2

**01.02.0022 Landschaftsrasen mähen**
Landschaftsrasen
auf Anordnung des AG mähen. inkl. Auflockerung und
Nachsaat von Fehlstellen
Schnitthöhe 5 cm.
Anzahl der Mähgänge. 2, qm je Mähgang: 2.000
Mähgut in Eigentum des AN übernehmen und von der
Baustelle entfernen.
Für das Mähgut ist ein Entsorgung- bzw.
Verwendungsnachweis vorzulegen.
Neigung der Flächen: geneigt (bis 1:1,5),
Erschwernisse sind in den EP einzurechnen.
Menge: 4000,000 m2

*Hinweis: Wasserhaltung****
***Wasserhaltung***
bis zur Verfüllung der Baugrube vorzuhalten

**01.02.0023 Wasserh.anl.nach Wahl des AN herst. Widerlager*geschl. Haltung Reserveanlage*Bis 15 m3/h Schlauchleitung*Messeinr. gesond.**
*** Pauschalposition
StL-Nr. 2110911311111200
Wasserhaltungsanlage nach Wahl des AN zum Trockenlegen
und Freihalten der Baugrube von Wasser herstellen. Geologische und hydrologische Verhältnisse sowie Zweck,
Umfang, Absenkziele, Dauer der Wasserhaltung und Ableitung des Wassers zur Vorflut nach Unterlagen des AG.
Anlage bemessen, einrichten und abbauen. Erforderliche
Erdarbeiten ausführen.
Vorhalten und Betreiben wird gesondert vergütet.
Baugrube für Widerlager.
Anlage für geschlossene Wasserhaltung.
Einschließlich Reserveanlage für Betrieb ohne
schädliche Unterbrechung.
Gesamter Förderdurchfluss bis 15 m3/h.
Ableitung mittels Schlauchleitung herstellen.
Einbau der Messeinrichtung wird gesondert vergütet.
Menge: 1,000 Psch
Leistungsbereichkatalog: 109

**01.02.0024 Wasserhaltungsanlage vorhalten Widerlager**
StL-Nr. 21109117100000
Wasserhaltungsanlage nach Wahl des AN zum Trockenlegen
und Freihalten der Baugrube von Wasser betriebsbereit
vorhalten.
Abgerechnet wird nach Kalendertagen.
Baugrube für Widerlager.
Menge: 120,000 d

**01.02.0025 Wasserhaltungsanlage betreiben Widerlager**
StL-Nr. 21109123100000
Wasserhaltungsanlage nach Wahl des AN zum unterbrechungsfreien Trockenlegen und Freihalten der Baugrube
von Wasser betreiben.
Abgerechnet wird nach Kalendertagen.
Baugrube für Widerlager.
Menge: 120,000 d

**01.02.0026 Messeinrichtung einbauen**
StL-Nr. 211094059000
Messeinrichtungen und Messgeräte nach Unterlagen des
AG einbauen, vorhalten und beseitigen.
Förderdurchfluss messen wird gesondert vergütet.
Abgerechnet wird je Messstelle.
Messeinrichtung für Durchflussmessung 'für Betrieb der offenen/geschlossenen Wasserhaltung in Achse 10 und 20'
Menge: 2,000 St

*Hinweis: Messintervall täglich*

**01.02.0027 Förderdurchfluss messen**
StL-Nr. 21109413
Förderdurchfluss messen und geförderte Wassermenge
berechnen. Intervalle der Messung nach Unterlagen
des AG. Erforderliche Verzeichnisse und Protokolle
anfertigen und übergeben.
Abgerechnet wird je Messstelle.
Menge: 2,000 St

#### Abschnitt 01.03 ENTWÄSSERUNG

**01.03.0001 Prov. Entwässerung des Überbaues**
*** Pauschalposition
Einrichtungen herstellen und betreiben und Leistungen
erbringen nach Wahl des Auftragnehmers in Abstimmung
mit dem Auftraggeber zur provisorischen und gefahrlosen
Ableitung der auf dem Brückenüberbau anfallenden Niederschläge bis zum ordnungsgemäßen Anschluss der
Entwässerung an die Vorflut.
Menge: 1,000 Psch

**01.03.0002 Dränschicht an Bauwerk herstellen Widerlager*Matte, RiZ Was 7**
StL-Nr. 2111110411
Dränschicht an erdberührten Flächen von Bauwerken nach
Unterlagen des AG herstellen. Abgerechnet wird die bedeckte Wandfläche.
Dränschicht für Widerlager.
Dränschicht aus Dränmatte nach Richtzeichnung Was 7.
Menge: 1497,000 m2

**01.03.0003 Dränschicht an Bauwerk herstellen Stützwand*Matte, RiZ Was 7**
StL-Nr. 2111110431
Dränschicht an erdberührten Flächen von Bauwerken nach
Unterlagen des AG herstellen. Abgerechnet wird die bedeckte Wandfläche.
Dränschicht für Stützwand.
Dränschicht aus Dränmatte nach Richtzeichnung Was 7.
Menge: 826,000 m2

**01.03.0004 Mulde als Raubettmulde befestigen Breite 1,00 m Steinhöhe 20 cm*in Beton**
StL-Nr. 2411011919110000
Mulde als Raubettmulde durch Einbau witterungsbeständiger Bruchsteine befestigen einschließlich Erdarbeiten.
Muldenbreite = 1,00 m.
Sohlgefälle 'variabel je Stützwand'

Mittlere Steinhöhe h = 20 cm.
Steinsatz in Beton C 20/25, Bettungsdicke = h/2 + 10
cm. Splitt in Steinsatz einstreuen. Fugen mit Pflasterfugenmörtel Typ A verschließen.
Menge: 155,000 m

*Hinweis: BAB 1****
***BAB 1***

**01.03.0005 Entwässerungsrinne einbauen**
Entwässerungsrinne für Brückenentwässerung als Bordrinne (Typ KerbDrain von ACO DRAIN o. glw.),
monolithisch, einteiliger Rinnenkörper, ohne Klebefuge, aus frost- und tausalzbeständigem Polymerbeton, Farbe betongrau, hochgradig UV-stabil, mit integrierter Dichtung, für OPA 55 mm,
Belastungsklasse D 400 nach DIN EN 1433
Nennweite 20,0 cm,
Baubreite 28,0 cm,
Baulänge 100,0 cm,
Bauhöhe 17,5 cm bis OK Bord,
mit 7,5cm Bord,
mit Ein- und Auslaufseite sowie Wasserspiegelgefälle,
mit 4 seitlichen Einlauföffnungen für Oberfläche und 4 seitliche Öffnungen zur Entwässerung des OPA pro Stück,
bei Bedarf sind die Öffnungen für die Bauphase mit einem geeigneten Klebeband abzukleben,
Gewicht 71 kg pro Stück,
mit Ausnehmungen an der Außenwand,
zur Verankerung in der Kappe werkseitige Schraubhülsen für M12, für bauseitige Lieferung und Installation der passenden Edelstahlanker,
liefern und einbauen.
Menge: 89,000 m

**01.03.0006 Passstück Entwässerungsrinne**
wie vor jedoch:
Ausbildung als Passstück für Längenanpassungen nach
konstruktiven Erfordernissen,
einschl. ggf. erforerliches Schneiden der
Rinnenelemente und Kleben mit Polyesterklebemasse.
Menge: 5,000 St

**01.03.0007 PCC unterh. d Entw.r. einb (Zul)**
PCC Mörtel unterhalb der Entwässerungsrinne einbauen
(Zulage)
Vergütet wird die Bettung >= 2,0cm
Bettung aus Zementmörtel mit Kunststoffzusatz (PCC),
herstellen.
Einbau auf Bauwerk.
Menge: 1800,000 kg

**01.03.0008 Fuge zw. Kappe und Entw. - Rinne**
Fuge zwischen Kappe und Entwässerungsrinnne gem.
Unterlagen des AG verfüllen.
Fugenspalttiefe = 15 mm
Fugenspaltbreite = 10 mm.
Mit dauerelastischen Dichtstoff entsprechend RiZ-ING
Dicht 20.
Menge: 89,000 m

**01.03.0009 Abschalung herstellen**
Abschalung nach Wahl des AN herstellen (Zulage).
Schalung bündig mit der Entwässerungsrinne herstellen.
Menge: 89,000 m

**01.03.0010 Brückenablauf in Betonbauteil einb.*Rost 300 x 500 mm dämpfende Einlage*seitl. Abgang 150 Verschraubung**
StL-Nr. 21111214930142
Brückenablauf aus Gusseisen mit Sickerschlitzen in Be-
tonbauteil nach Unterlagen des AG einbauen. Dichtungsschicht anschließen. Sickerschicht aus kunstharzgebundenem Einkornbeton 8-16 mm rundum einbauen.
Einbauort 'Stahlverbund-Überbau'

Rost 300 x 500 mm.
Ablauf mit dämpfender Einlage.
Unterteil mit seitlichem Abgang, DN/ID 150.
Rostverriegelung durch Verschraubung.
Menge: 18,000 St

**01.03.0011 Anschl.rohr aus nichtr. Stahl einb. DN/ID 150*Wanddicke 2 mm**
StL-Nr. 21111324119000
Anschlussrohr aus nichtrostendem Stahl, Werkstoff-Nr.
1.4571, längsgeschweißt, für Brückenablauf aus muffenlosen Rohren und Formstücken einschließlich Verankerungen, ggf. Aufhängungen und Anschluss nach Unterlagen
des AG einbauen.
Rohr DN/ID 150.
Wanddicke = 2 mm.
Länge 'bis 1,00 m'
Menge: 18,000 St

**01.03.0012 Rohrl. aus nichtrost. Stahl herst. Überbau*DN/ID 200*Wanddicke 2 mm Ankerschienen**
StL-Nr. 21111319121001
Rohrleitung aus nichtrostendem Stahl, Werkstoff-Nr.
1.4571, längsgeschweißt, für Brückenentwässerung aus
muffenlosen Rohren und Formstücken einschließlich Reinigungsöffnungen, Verankerungen, Aufhängungen, Aussteifungen, Unterstützungen und Anschlüssen entsprechend
statischen und konstruktiven Erfordernissen nach Unterlagen des AG herstellen. Abgerechnet wird nach Länge in
der Achse der Rohrleitung.
Einbauort = Überbau.
Rohr DN/ID 200.
Wanddicke = 2 mm.
Ankerschienen aus nichtrostendem Stahl der Werkstoff-
Nr. 1.4401 oder 1.4571 einbauen.
Menge: 107,000 m

**01.03.0013 Dichtheit Rohrleitung prüfen Rohr DN 200 Muffenverbindung*Prüf. Wahl AN Prüfung SL.**
StL-Nr. 24110907029331
Entwässerungsrohrleitung auf Dichtheit prüfen. Erforderliche Verankerungen und Rohrverschlüsse herstellen
und beseitigen. Notwendigen Füllstoff liefern und ableiten. Prüfprotokoll erstellen und dem AG übergeben.
Rohrleitung DN/ID 200.
Rohr 'aus Stahl'

Prüfung von Muffenverbindungen.
Prüfung nach Wahl des AN.
Prüfung der Sammelleitung.
Menge: 2,000 St
Leistungsbereichkatalog: 110

**01.03.0014 Rohrdurchführung herstellen*Mantel DN/ID 200 Nichtrost. Stahl**
StL-Nr. 21111354919920
Rohrdurchführung mit Mantelrohr nach Unterlagen des AG
herstellen.
Einbauort 'Widerlagerwand'

Mantelrohr DN/ID 200.
Mantelrohr aus 'Edelstahl'

Außendurchmesser '250mm'

Rohrdurchführung mit Dichtungseinsatz aus Elastomer und
nichtrostendem Stahl Werkstoffnummer 1.4401 bzw.
1.4571.
Menge: 4,000 St

**01.03.0015 Elastische Rohrverbindung einbauen Leitung NiRoSta*DN/ID 200**
StL-Nr. 211113392299
Elastische Rohrverbindung aus Elastomer mit Spiralverstärkung und ggf. Sicherung gegen Durchhang nach
Unterlagen des AG einbauen.
Einbau in Leitung aus nichtrostendem Stahl.
Für Rohr DN/ID 200.
Gesamtdehnweg des Bauwerkes am Einbauort '20mm'
Menge: 4,000 St
Leistungsbereichkatalog: 111

**01.03.0016 Ankerschiene einbauen*Tragfk. = 4 kN/m Länge 70 cm*Mit Anker Schaumst.entf.**
StL-Nr. 24121518916102
Ankerschiene aus nichtrostendem Stahl, Werkstoff-Nr.
1.4401 oder 1.4571, nach Unterlagen des AG einbauen.
Einbauort 'Überbau-Fertigteile (Halterung für Entwässerungsleitung)'

Zug-Tragfähigkeit 4 kN/m.
Länge 70 cm.
Schiene mit aufgeschweissten oder aufgestauchten Ankern
aus nichtrostendem Stahl, Werkstoff- Nr. 1.4401 oder
1.4571.
Schiene zum Schutz gegen eindringenden Beton mit
Schaumstoff füllen. Schaumstoff nach dem Ausschalen
entfernen.
Menge: 35,000 St
Leistungsbereichkatalog: 121

**01.03.0017 Vogelabwehr, Spikes**
Edelstahlspikes auf Polykarbonatschienen zur Abwehr von Tauben und anderen Vögeln liefern und einbauen.
Einbauort = Entwässerungsleitung unterhalb des Überbaus
Die Vorbereitung des Untergundes wird nicht gesondert vergütet.
Menge: 107,000 m

**01.03.0018 Fertigteilrinne einbauen**
Entwässerungsrinne entsprechend DIN EN 1433 und DIN 19580 für Belastungsklasse D 400, monolithisch, einteiliger Rinnenkörper ohne Klebefuge, aus frost- und tausalzbeständigem Polymerbeton,
Farbe natur,
für die Entwässerung einer offenporigen Asphaltdeckschicht mit einer Gesamtdicke von 5,5 cm gemäß Merkblatt M OPA 2013,
mit einseitig acht Stück Einlauföffnungen (Typ Flat) pro Rinnenelement, Anordnung in Fließrichtung rechts
Maße OPA Öffnungen: 62x25 mm
mit Einlaufquerschnitt der seitlichen Öffnungen > 130 cm²/m pro Meter,
mit integrierter EPDM- Profildichtung auf der Auslaufseite zur
flüssigkeitsdichten Verlegung von oben,
Nennweite 20,0 cm,
Baubreite 26,0 cm,
Baulänge 100,0 cm (entspricht 986 mm),
Bauhöhe Anfang/Ende 34,0 cm als Wasserspiegelgefälle,
Einlaufquerschnitt 506 cm2/m,
Durchflussquerschnitt 303 cm2,
Gewicht 100,0 kg pro Rinnenelement,
mit abflussoptimierter Rinnensohlengeometrie als V-Querschnitt,
mit Ausnehmungen an der Außenwand zur Verankerung im Fundamentbeton,
straßenseitig optimierte Seitenwand für den Einbau ohne vorderseitige Betonstütze,
liefern und nach Einbauanleitung des Herstellers verlegen.
Bettung aus Magerbeton C12/15, Ausbreitmaßklasse F1,
mind. 10 cm dick, herstellen.
Rückenstütze mit einer Breite von 15 cm bis 10 cm unter Steinoberkante hochziehen.
Einbau vor/hinter Bauwerk nach Unterlagen des AG
Menge: 260,000 m

**01.03.0019 Fertigteil-Schacht herstellen BFT T ü.1,00 - 2,00 m*Aufl.gk.Bod 10cm Beton-Halbschale**
StL-Nr. 2411041519022001
Fertigteil-Schacht mit Schachthals einschließlich der
Öffnungen für die Rohranschlüsse herstellen. Erforderliche Auflageringe einbauen. Schachtabdeckung und An-
schluss der Rohrleitungen werden gesondert vergütet.
Schacht aus Betonfertigteilen.
Schacht DU '600mm'

Lichte Schachttiefe über 1,00 bis 2,00 m.
Auflager aus grobkörnigem Boden, 10 cm dick, herstellen.
Schachtsohle mit Beton-Halbschale als Durchlaufrinne,
übrige Sohle aus Beton C 16/20 mit Zementglattstrich
herstellen.
Menge: 4,000 St

**01.03.0020 Schachtabdeckung aufsetzen DIN 19584, D, B*Deckel/Einl.+Rieg planmäßige Höhe**
StL-Nr. 24110454103100
Schachtabdeckung, mit lichter Weite mindestens 610 mm
und rundem Rahmen, aufsetzen.
Klasse D 400, Ausführung nach DIN 19584, mit Rahmen aus
Gusseisen mit Beton.
Deckel mit dämpfender Einlage und Verriegelung.
Schachtabdeckung auf planmäßige Höhe setzen.
Menge: 4,000 St
Leistungsbereichkatalog: 110

**01.03.0021 Schachtanschluss herstellen (Zul.) Rohr DN 200*Kunststoff-Rohr Betonfertigteile**
StL-Nr. 24110362044100
Rohrleitung an Schacht anschließen, Anschluss abdichten. Vergütet wird der Mehraufwand für das Herstellen
des Anschlusses einschließlich Passstücke gegenüber der
bis zur Innenfläche des Schachtes durchgemessenen Rohrleitung.
Rohrleitung DN/ID 200.
Rohr aus Kunststoff.
Schacht aus Betonfertigteilen.
Menge: 8,000 St
Leistungsbereichkatalog: 110

**01.03.0022 Straßenablauf einbauen mit Erdarb. Boden Form 1a*Schaftkonus 11 Aufl-Ring 10b*Aufl. C 8/10,10cm T ü. 1,25-1,75 m*eing. verd. Bod.**
StL-Nr. 2411051714021210
Straßenablauf aus Betonfertigteilen einbauen. Fugen mit
Mörtel M20 dichten und glattstreichen. Aufsatz wird gesondert vergütet. Erdarbeiten ausführen.
Boden Form 1a, Abfluss im Boden.
Schaftkonus Form 11 (295 mm hoch).
Auflagering Form 10b (für rechteckige Aufsätze).
Auflager aus Beton C 8/10, 10 cm dick, herstellen.
Aushubtiefe ab OK Straßenablauf über 1,25 bis 1,75 m.
In vom AN eingebauten und verdichteten Boden. Aushub
seitlich lagern und zum Verfüllen verwenden. Überschüssigen Aushub nach Wahl des AN verwerten.
Menge: 8,000 St

**01.03.0023 Aufsatz f. Straßenablauf aufsetzen 300x500, D,34,5mm*Scharnier Sicher. dämpf.Einlage*Höhe Zug um Zug**
StL-Nr. 2411052303021020
Aufsatz für Straßenablauf aufsetzen.
Klasse D 400, 300x500, mit Schlitzweite 34,5 mm.
Aufsatz mit Scharnier und Sicherheitsverschluss.
Dämpfende Einlage.
Aufsatz zunächst provisorisch auflegen und entsprechend
Bauablauf Zug um Zug bis auf planmäßige Höhe setzen.
Menge: 8,000 St

*Hinweis: BAB 226****
***BAB 226***

**01.03.0024 Sickerstrang herstellen im Straßenkörp.*B ü. 0,30-0,40 m Tiefe bis 0,50 m*Sand/Kies**
StL-Nr. 24110224121001
Sickerstrang durch Einfüllen und Verdichten von Filtermaterial in vorhandenen Graben herstellen. Sickerrohrleitungen werden gesondert vergütet.
Graben im Bereich des Straßenkörpers.
Grabenbreite über 0,30 bis 0,40 m.
Grabentiefe bis 0,50 m.
Filter aus Sand-Kies-Gemisch.
Menge: 150,000 m

**01.03.0025 Sickerrohrleitung verlegen in Sickerstrang*Rohr DN 150 Vollsickerrohr*PE-HD-Rohr,Typ R2 Tiefe bis 1,25 m**
StL-Nr. 24110229331101
Sickerrohrleitung in Sickeranlage verlegen. Schachtanschluss wird gesondert vergütet.
Einbau in Sickerstrang.
Rohr DN/ID 150.
Vollsickerrohr (TP).
Rohr aus PE-HD Typ R 2 (innen glatt, außen gewellt).
Fließsohlentiefe bis 1,25 m.
Menge: 150,000 m

**01.03.0026 Fertigteilrinne einbauen**
Entwässerungsrinne entsprechend DIN EN 1433 und DIN 19580 für Belastungsklasse D 400, monolithisch, einteiliger Rinnenkörper ohne Klebefuge, aus frost- und tausalzbeständigem Polymerbeton, mit werkseitig eingesteckter integrierter EPDM- Profildichtung auf der Auslaufseite,
mit seitlich angeordneten Einlauföffnungen zur Entwässerung einer offenporigen Asphaltdeckschicht (Typ OPA 55) gem. Merkblatt MOPA 2013
Entwässerungsrinne Monoblock,
Belastungsklasse D400 entsprechend DIN EN 1433 und DIN 19580, monolithischer, einteiliger Rinnenkörper, ohne Klebefuge,
aus frost- und tausalzbeständigem Polymerbeton Farbe natur,
für die Entwässerung einer offenporigen Asphaltdeckschicht mit einer Gesamtdicke von 5,5 cm gemäß Merkblatt M OPA 2013,
mit einseitig acht Stück Einlauföffnungen (Typ Flat) pro Rinnenelement, Anordnung in Fließrichtung rechts
Maße OPA Öffnungen: 62x25 mm
mit Einlaufquerschnitt der seitlichen Öffnungen > 130 cm²/m pro Meter,
mit integrierter EPDM- Profildichtung auf der Auslaufseite zur
flüssigkeitsdichten Verlegung von oben,
Nennweite 20,0 cm,
Baubreite 26,0 cm,
Baulänge 100,0 cm (entspricht 986 mm),
Bauhöhe Anfang/Ende 34,0 cm als Wasserspiegelgefälle,
Einlaufquerschnitt 506 cm2/m,
Durchflussquerschnitt 303 cm2,
Gewicht 100,0 kg pro Rinnenelement,
mit abflussoptimierter Rinnensohlengeometrie als V-Querschnitt,
mit Ausnehmungen an der Außenwand zur Verankerung im Fundamentbeton,
straßenseitig optimierte Seitenwand für den Einbau ohne vorderseitige Betonstütze,
liefern und nach Einbauanleitung des Herstellers verlegen.
Menge: 290,000 m

**01.03.0027 Fertigteil-Schacht herstellen BFT T ü.1,00 - 2,00 m*Aufl.gk.Bod 10cm Beton-Halbschale**
StL-Nr. 2411041519022001
Fertigteil-Schacht mit Schachthals einschließlich der
Öffnungen für die Rohranschlüsse herstellen. Erforderliche Auflageringe einbauen. Schachtabdeckung und An-
schluss der Rohrleitungen werden gesondert vergütet.
Schacht aus Betonfertigteilen.
Schacht DU '600mm'

Lichte Schachttiefe über 1,00 bis 2,00 m.
Auflager aus grobkörnigem Boden, 10 cm dick, herstellen.
Schachtsohle mit Beton-Halbschale als Durchlaufrinne,
übrige Sohle aus Beton C 16/20 mit Zementglattstrich
herstellen.
Menge: 7,000 St

**01.03.0028 Schachtabdeckung aufsetzen DIN 19584, D, B*Deckel/Einl.+Rieg planmäßige Höhe**
StL-Nr. 24110454103100
Schachtabdeckung, mit lichter Weite mindestens 610 mm
und rundem Rahmen, aufsetzen.
Klasse D 400, Ausführung nach DIN 19584, mit Rahmen aus
Gusseisen mit Beton.
Deckel mit dämpfender Einlage und Verriegelung.
Schachtabdeckung auf planmäßige Höhe setzen.
Menge: 7,000 St
Leistungsbereichkatalog: 110

**01.03.0029 Schachtanschluss herstellen (Zul.) Rohr DN 150*Kunststoff-Rohr Betonfertigteile**
StL-Nr. 24110362034100
Rohrleitung an Schacht anschließen, Anschluss abdichten. Vergütet wird der Mehraufwand für das Herstellen
des Anschlusses einschließlich Passstücke gegenüber der
bis zur Innenfläche des Schachtes durchgemessenen Rohrleitung.
Rohrleitung DN/ID 150.
Rohr aus Kunststoff.
Schacht aus Betonfertigteilen.
Menge: 14,000 St

**01.03.0030 Straßenablauf einbauen mit Erdarb. Boden Form 1a*Schaftkonus 11 Aufl-Ring 10b*Aufl. C 8/10,10cm T ü. 1,25-1,75 m*eing. verd. Bod.**
StL-Nr. 2411051714021210
Straßenablauf aus Betonfertigteilen einbauen. Fugen mit
Mörtel M20 dichten und glattstreichen. Aufsatz wird gesondert vergütet. Erdarbeiten ausführen.
Boden Form 1a, Abfluss im Boden.
Schaftkonus Form 11 (295 mm hoch).
Auflagering Form 10b (für rechteckige Aufsätze).
Auflager aus Beton C 8/10, 10 cm dick, herstellen.
Aushubtiefe ab OK Straßenablauf über 1,25 bis 1,75 m.
In vom AN eingebauten und verdichteten Boden. Aushub
seitlich lagern und zum Verfüllen verwenden. Überschüssigen Aushub nach Wahl des AN verwerten.
Menge: 6,000 St

**01.03.0031 Aufsatz f. Straßenablauf aufsetzen 300x500, D,34,5mm*Scharnier Sicher. dämpf.Einlage*Höhe Zug um Zug**
StL-Nr. 2411052303021020
Aufsatz für Straßenablauf aufsetzen.
Klasse D 400, 300x500, mit Schlitzweite 34,5 mm.
Aufsatz mit Scharnier und Sicherheitsverschluss.
Dämpfende Einlage.
Aufsatz zunächst provisorisch auflegen und entsprechend
Bauablauf Zug um Zug bis auf planmäßige Höhe setzen.
Menge: 6,000 St

#### Abschnitt 01.04 GRÜNDUNG,BAUGRUBENSICHERUNG

*Hinweis: Spundwandverbau Achse 10****
***Spundwandverbau Achse 10***
zwischen neuem Fundament Rifa HH und Bestandsfundament Rifa FH

**01.04.0001 Stahlspundwand kürzen Baugrubenverbau**
StL-Nr. 2411722019
Stahlspundwand nach Unterlagen des AG kürzen. Baustoff
nach Wahl des AN verwerten. Abrechnung nach Schnittlänge in der Ansichtsfläche..
Spundwand für Baugrubenverbau.
Neue Oberkante 'OK neues Fundament'
Menge: 12,000 m
Leistungsbereichkatalog: 117

#### Abschnitt 01.05 BETON,STAHLBETON

**01.05.0001 Überwachung DIN1045-3 u.DIN EN13670**
*** Pauschalposition
Überwachung des Einbaues von Beton der Überwachungsklassen 2 durch eine dafür anerkannte Überwachungsstelle. Überwachung gem. DIN EN 13670 bzw. DIN 1045-3.
Die Anzeige von Bauarbeiten nach DIN 1045-3 ist dem AG vor dem ersten Betonieren zu übergeben. Die Ergebnisse aller Prüfungen sind zeitnah, jedoch spätestens nach Beendigung der Bauarbeiten dem AG zu übergeben.
Menge: 1,000 Psch

**01.05.0002 Arbeitsfugen herst. u. beh.**
*** Pauschalposition
Herstellen und fachgerechtes Behandeln aller Arbeitsfugen gemäß ZTV‑ING Teil 3, Abschnitt 3, Nr. 2.1, einschließlich Oberflächenvorbereitung, Reinigen, Anrauen bzw. Aufrauen der Betonoberfläche, Entfernen minderfester Schichten, sowie aller erforderlichen Maßnahmen zur Gewährleistung einer kraftschlüssigen Verbindung zwischen Alt‑ und Neubeton.
Alle Arbeiten sind nach den technischen Vorgaben der ZTV‑ING auszuführen.
Menge: 1,000 Psch

*Hinweis: Fundamente****
***Fundamente***

**01.05.0003 Beton f. Sauberkeitsschicht herst. C12/15*X0*Dicke min. 10 cm**
StL-Nr. 221183282101
Beton für Sauberkeitsschicht einschließlich ggf. erforderlicher Schalung nach Unterlagen des AG herstellen.
Ggf. erforderliche Schalung vorhalten und beseitigen.
Druckfestigkeitsklasse C12/15.
Expositionsklasse X0.
Dicke min. 10 cm.
Menge: 1592,000 m2
Leistungsbereichkatalog: 118

**01.05.0004 Bew. Beton einschl. Schalung herst. Fundament*Stahlbeton C30/37*Gestaltung AG**
StL-Nr. 2211831311499700
Bewehrten Beton einschließlich Schalung nach Unterlagen
des AG herstellen. Schalung vorhalten und beseitigen.
Bewehrung und Traggerüst der Bemessungsklasse B werden
gesondert vergütet.
Bauteil = Fundament.
Art der Verwendung = Stahlbeton.
Druckfestigkeitsklasse C30/37.
Expositionsklasse 'XC2, XD2, XF2, XS1 und XA1'

Zusätzliche Anforderungen 'Feuchtigkeitsklasse WA'

Sichtflächenschalung nach Gestaltungsvorgabe des AG.
Menge: 1501,000 m3
Leistungsbereichkatalog: 118

**01.05.0005 Betonstahl einbauen Fundament**
StL-Nr. 2211821319
Betonstahl entsprechend statischen und konstruktiven
Erfordernissen einbauen.
Bauteil = Fundament.
Stahlsorte 'B500B'
Menge: 248,508 t
Leistungsbereichkatalog: 118

*Hinweis: Widerlager, Hilfsflügel, Stützwände, Schleppplatten****
***Widerlager, Hilfsflügel, Stützwände, Schleppplatten***

**01.05.0006 Bew. Beton einschl. Schalung herst.*Stahlbeton C30/37*Gestaltung AG**
StL-Nr. 2211831391499709
Bewehrten Beton einschließlich Schalung nach Unterlagen
des AG herstellen. Schalung vorhalten und beseitigen.
Bewehrung und Traggerüst der Bemessungsklasse B werden
gesondert vergütet.
Bauteil 'Widerlager'

Art der Verwendung = Stahlbeton.
Druckfestigkeitsklasse C30/37.
Expositionsklasse 'XC4, XD2, XF2, XS1 und XA1'

Zusätzliche Anforderungen 'Feuchtigkeitsklasse WA'

Sichtflächenschalung nach Gestaltungsvorgabe des AG.
Oberfläche 'Sichtbetonklasse SB2'
Menge: 1750,000 m3
Leistungsbereichkatalog: 118

**01.05.0007 Betonstahl einbauen**
StL-Nr. 2211821399
Betonstahl entsprechend statischen und konstruktiven
Erfordernissen einbauen.
Bauteil 'Widerlager'

Stahlsorte 'B500B'
Menge: 385,000 t
Leistungsbereichkatalog: 118

**01.05.0008 Bew. Beton einschl. Schalung herst.*Stahlbeton C30/37*Gestaltung AG**
StL-Nr. 2211831391499709
Bewehrten Beton einschließlich Schalung nach Unterlagen
des AG herstellen. Schalung vorhalten und beseitigen.
Bewehrung und Traggerüst der Bemessungsklasse B werden
gesondert vergütet.
Bauteil 'Hilfsflügel'

Art der Verwendung = Stahlbeton.
Druckfestigkeitsklasse C30/37.
Expositionsklasse 'XC4, XD2, XF2, XS1 und XA1'

Zusätzliche Anforderungen 'Feuchtigkeitsklasse WA'

Sichtflächenschalung nach Gestaltungsvorgabe des AG.
Oberfläche 'Sichtbetonklasse SB2'
Menge: 52,000 m3
Leistungsbereichkatalog: 118

**01.05.0009 Betonstahl einbauen**
StL-Nr. 2211821399
Betonstahl entsprechend statischen und konstruktiven
Erfordernissen einbauen.
Bauteil 'Hilfsflügel'

Stahlsorte 'B500B'
Menge: 12,000 t
Leistungsbereichkatalog: 118

**01.05.0010 Bew. Beton einschl. Schalung herst.*Stahlbeton C30/37*Gestaltung AG**
StL-Nr. 2211831391499709
Bewehrten Beton einschließlich Schalung nach Unterlagen
des AG herstellen. Schalung vorhalten und beseitigen.
Bewehrung und Traggerüst der Bemessungsklasse B werden
gesondert vergütet.
Bauteil 'Stützwände'

Art der Verwendung = Stahlbeton.
Druckfestigkeitsklasse C30/37.
Expositionsklasse 'XC4, XD2, XF2, XS1 und XA1'

Zusätzliche Anforderungen 'Feuchtigkeitsklasse WA'

Sichtflächenschalung nach Gestaltungsvorgabe des AG.
Oberfläche 'Sichtbetonklasse SB2'
Menge: 1084,000 m3
Leistungsbereichkatalog: 118

**01.05.0011 Betonstahl einbauen**
StL-Nr. 2211821399
Betonstahl entsprechend statischen und konstruktiven
Erfordernissen einbauen.
Bauteil 'Stützwände'

Stahlsorte 'B500B'
Menge: 239,000 t
Leistungsbereichkatalog: 118

*Hinweis: Sauberkeitsschicht für Schleppplatten*

**01.05.0012 Beton f. Sauberkeitsschicht herst. C12/15*X0*Dicke min. 10 cm**
StL-Nr. 221183282101
Beton für Sauberkeitsschicht einschließlich ggf. erforderlicher Schalung nach Unterlagen des AG herstellen.
Ggf. erforderliche Schalung vorhalten und beseitigen.
Druckfestigkeitsklasse C12/15.
Expositionsklasse X0.
Dicke min. 10 cm.
Menge: 684,000 m2
Leistungsbereichkatalog: 118

**01.05.0013 Schalelement für Schleppplatte**
Schalelement gem. Riz Int 1 nach Unterlagen des AG einbauen.
Bauteil: Schleppplatte
Schalelement: Keil aus Polystrol-Extruder Hartschaum, mind. 25 kg/m3.
Breite: 30 cm
Dicke: 0 bis 15 cm
Menge: 121,000 m

**01.05.0014 Bew. Beton einschl. Schalung herst.*Stahlbeton C30/37*Gestaltung AG**
StL-Nr. 2211831391499709
Bewehrten Beton einschließlich Schalung nach Unterlagen
des AG herstellen. Schalung vorhalten und beseitigen.
Bewehrung und Traggerüst der Bemessungsklasse B werden
gesondert vergütet.
Bauteil 'Schleppplatten'

Art der Verwendung = Stahlbeton.
Druckfestigkeitsklasse C30/37.
Expositionsklasse 'XC4, XD2, XF2, XS1 und XA1'

Zusätzliche Anforderungen 'Feuchtigkeitsklasse WA'

Sichtflächenschalung nach Gestaltungsvorgabe des AG.
Oberfläche 'Sichtbetonklasse SB2'
Menge: 357,000 m3
Leistungsbereichkatalog: 118

**01.05.0015 Betonstahl einbauen**
StL-Nr. 2211821399
Betonstahl entsprechend statischen und konstruktiven
Erfordernissen einbauen.
Bauteil 'Schleppplatten'

Stahlsorte 'B500B'
Menge: 47,000 t
Leistungsbereichkatalog: 118

**01.05.0016 Betongelenk herstellen**
Betongelenk nach statischen und konstruktiven Erfordernissen herstellen. In dieser Position ist das Liefern und Einbauen der Bewehrung sowie der Mehraufwand für das Herrichten der Gelenk fuge kostenmäßig zu erfassen. Fugeneinlagen und Abdichtungen werden gesondert vergütet. Bauteil = Anschluss Schleppplatte / Widerlagerwand. Gelenkfuge nach RiZ Int 1, Blatt 1 (Typ I). Anschluss mit gekreuzten Bewehrungseisen aus nichtrostendem Stahl, Werkstoff-Nr. 1.4401. Bewehrungsgehalt ca. 25 kg/m.
Menge: 121,000 m

*Hinweis: Hohlkehle aus Mörtel*

**01.05.0017 Unbewehrten Beton herstellen**
Unbewehrten Beton nach Unterlagen des AG herstellen. Beton zum Unterfüllen von Bauteilen. Druckfestigkeitsklasse C12/15. Expositionsklasse X0. Beton ohne Schalung herstellen
Menge: 121,000 m

*Hinweis: Überbau****
***Überbau***

**01.05.0018 Bew. Beton einschl. Schalung herst.*Stahlbeton**
StL-Nr. 2211831391999900
Bewehrten Beton einschließlich Schalung nach Unterlagen
des AG herstellen. Schalung vorhalten und beseitigen.
Bewehrung und Traggerüst der Bemessungsklasse B werden
gesondert vergütet.
Bauteil 'VFT-Trägerflansch
einschließlich Kappenschalanker aus nichtrostendem Stahl'

Art der Verwendung = Stahlbeton.
Druckfestigkeitsklasse 'C50/60'

Expositionsklasse 'XC4, XD1, XF2 und XS1'

Zusätzliche Anforderungen 'Feuchtigkeitsklasse WA'

Sichtflächenschalung 'von der Unterseite glatte Schaltafeln'
Menge: 129,000 m3
Leistungsbereichkatalog: 118

**01.05.0019 Betonstahl einbauen**
StL-Nr. 2211821399
Betonstahl entsprechend statischen und konstruktiven
Erfordernissen einbauen.
Bauteil 'VFT-Trägerflansch'

Stahlsorte 'B500B'
Menge: 53,000 t
Leistungsbereichkatalog: 118

**01.05.0020 Bew. Beton einschl. Schalung herst.*Stahlbeton**
StL-Nr. 2211831391999000
Bewehrten Beton einschließlich Schalung nach Unterlagen
des AG herstellen. Schalung vorhalten und beseitigen.
Bewehrung und Traggerüst der Bemessungsklasse B werden
gesondert vergütet.
Bauteil 'Ortbetonergänzung'

Art der Verwendung = Stahlbeton.
Druckfestigkeitsklasse 'C40/50'

Expositionsklasse 'XC4, XD1, XF2 und XS1'

Zusätzliche Anforderungen 'Feuchtigkeitsklasse WA'
Menge: 391,000 m3
Leistungsbereichkatalog: 118

**01.05.0021 Betonstahl einbauen**
StL-Nr. 2211821399
Betonstahl entsprechend statischen und konstruktiven
Erfordernissen einbauen.
Bauteil 'Ortbetonergänzung'

Stahlsorte 'B500B'
Menge: 107,000 t
Leistungsbereichkatalog: 118

*Hinweis: Kappen****
***Kappen***

**01.05.0022 Bew. Beton einschl. Schalung herst. Kappe*Stahlbeton*C30/37 XF4, XC4, XD3 Gestaltung AG**
StL-Nr. 2211831351449709
Bewehrten Beton einschließlich Schalung nach Unterlagen
des AG herstellen. Schalung vorhalten und beseitigen.
Bewehrung und Traggerüst der Bemessungsklasse B werden
gesondert vergütet.
Bauteil = Kappe.
Art der Verwendung = Stahlbeton.
Druckfestigkeitsklasse C30/37.
Expositionsklasse XF4, XC4 und XD3.
Zusätzliche Anforderungen 'LP und Feuchtigkeitsklasse WA'

Sichtflächenschalung nach Gestaltungsvorgabe des AG.
Oberfläche 'Sichtbetonklasse SB2'
Menge: 110,000 m3
Leistungsbereichkatalog: 118

**01.05.0023 Betonstahl einbauen Kappe**
StL-Nr. 2211821359
Betonstahl entsprechend statischen und konstruktiven
Erfordernissen einbauen.
Bauteil = Kappe.
Stahlsorte 'B500B'
Menge: 18,000 t
Leistungsbereichkatalog: 118

*Hinweis: Fundamente für Schutzeinrichtung****
***Fundamente für Schutzeinrichtung***

**01.05.0024 Bew. Beton einschl. Schalung herst.*Stahlbeton C30/37**
StL-Nr. 2211831391499000
Bewehrten Beton einschließlich Schalung nach Unterlagen
des AG herstellen. Schalung vorhalten und beseitigen.
Bewehrung und Traggerüst der Bemessungsklasse B werden
gesondert vergütet.
Bauteil 'Streifenfundament für SE'

Art der Verwendung = Stahlbeton.
Druckfestigkeitsklasse C30/37.
Expositionsklasse 'XC4, XD3, XF4, XS1'

Zusätzliche Anforderungen 'LP und Feuchtigkeitsklasse WA'
Menge: 180,000 m3
Leistungsbereichkatalog: 118

**01.05.0025 Betonstahl einbauen**
StL-Nr. 2211821399
Betonstahl entsprechend statischen und konstruktiven
Erfordernissen einbauen.
Bauteil 'Streifenfundament für SE'

Stahlsorte 'B500B'
Menge: 12,000 t
Leistungsbereichkatalog: 118

*Hinweis: Sonstiges****
***Sonstiges***

**01.05.0026 Jahreszahl-Matrize einbauen**
StL-Nr. 2211892300
Jahreszahl-Matrize nach RIZ "Jahr 1" einbauen.
Menge: 1,000 St
Leistungsbereichkatalog: 118

**01.05.0027 Kabelschutzrohr in Bauwerk verlegen*PE-HD-Rohr Stahldraht einz.**
StL-Nr. 2113416590100001
Kabelschutzrohr in Bauwerk vor dem Betonieren nach Un-
terlagen des AG verlegen, gegen Aufschwimmen sichern
und Stöße dichten. Bögen, Passstücke, Tropfmanschetten,
bewegliche Rohrverbindungen an den Bewegungsfugen und
Abschlusskappen werden nicht gesondert vergütet.
Kabelschutzrohr '63 x 5,8mm'

Rohr aus PE-HD.
Einziehhilfe aus verzinktem rundem Stahldraht, Durchmesser mind. 3 mm, mit je 2,00 m Überstand einziehen.
Menge: 94,000 m
Leistungsbereichkatalog: 134

#### Abschnitt 01.06 GERÜSTE

**01.06.0001 Traggerüst herstellen Wasserd.Abdeckung**
*** Pauschalposition
StL-Nr. 22116106019900
Traggerüst der Bemessungsklasse B für gesamtes Bauwerk
nach statischen, konstruktiven und sicherheitstechnischen Erfordernissen herstellen, vorhalten, unterhalten
und beseitigen.
Gerüst mit wasserdichter Abdeckung im Verkehrsbereich.
Einrichtungen 'als Kappen-Hängegerüst.'

Gründung 'ggf. erforderlicher Gründung, nach statischen, konstruktiven und sicherheitstechnischen Erfordernissen herstellen und beseitigen, für den Zeitraum der eigenen Leistung vorhalten und unterhalten.'
Menge: 1,000 Psch

*Hinweis*
Die Traggerüste (Schwerlaststützen) müssen so aufgebaut werden, dass die Trennschnitte des Überbaus durchgeführt werden können.

**01.06.0002 Traggerüst herstellen Öffnungen n. U.*Wasserd.Abdeckung Verkehrssich.n.U.**
*** Pauschalposition
StL-Nr. 22116106111900
Traggerüst der Bemessungsklasse B für gesamtes Bauwerk
nach statischen, konstruktiven und sicherheitstechnischen Erfordernissen herstellen, vorhalten, unterhalten
und beseitigen.
Öffnungen nach Unterlagen des AG freihalten.
Gerüst mit wasserdichter Abdeckung im Verkehrsbereich.
Einrichtungen für Verkehrssicherung nach Unterlagen des
AG einbauen, vorhalten, unterhalten, betreiben und beseitigen.
Gründung 'herstellen und beseitigen
Beinhaltet Schwerlaststützen, Hilfsstützen und Auflagerträger einschl. Gründung des Traggerüsts, sowie Gründung von Hilfsstützen im Gelände.
Das Traggerüst muss die einspurige Freihaltung der BAB 226 erlauben.'
Menge: 1,000 Psch
Leistungsbereichkatalog: 116

**01.06.0003 Schutzgerüst herstellen Fahrbahn*Verkehrssich.n.U.**
*** Pauschalposition
StL-Nr. 221162061010
Schutzgerüst, einschließlich ggf. erforderlicher
Gründung, nach statischen, konstruktiven und sicherheitstechnischen Erfordernissen herstellen und beseitigen, für den Zeitraum der eigenen Leistung vorhalten
und unterhalten. Art, Zweck und geometrische Abmessung
des Gerüstes nach Unterlagen des AG.
Gerüst über Fahrbahn.
Einrichtungen für Verkehrssicherung nach Unterlagen des
AG einbauen, vorhalten, unterhalten, betreiben und beseitigen.
Menge: 1,000 Psch

**01.06.0004 Arbeitsgerüst herstellen Brücke*Öffnungen des AG Verkehrssich.n.U.**
*** Pauschalposition
StL-Nr. 2211630610101000
Arbeitsgerüste, einschließlich ggf. erforderlicher
Gründung sowie ggf. erforderlicher Treppentürme und
weiterer Leitergänge, nach statischen, konstruktiven
und sicherheitstechnischen Erfordernissen herstellen
und beseitigen, für den Zeitraum der eigenen Leistung
vorhalten und unterhalten.
Einsatzort = Brücke.
Öffnungen nach Unterlagen des AG freihalten.
Einrichtungen für Verkehrssicherung nach Unterlagen des
AG einbauen, vorhalten, unterhalten, betreiben und beseitigen.
Menge: 1,000 Psch

**01.06.0005 Stossübertragungsvorr, herst.**
*** Pauschalposition
Stossübertragungsvorrichtung zur Aufnahme von Bremskräften des verbleibenden Bestandsbauwerks nach Abbruch des ersten Teilbauwerks
nach statischen, konstruktiven und sicherheitstechnischen Erfordernissen herstellen, vorhalten, unterhalten
und beseitigen.
Anzahl Stoßübertragungseinheiten: 6 St. (3 je Widerlager)
max. Axialkraft: 150 kN
max. Gerätehub: 100 mm
Menge: 1,000 Psch

*Hinweis: Herstellung und Montage Überbau*

**01.06.0006 Mobilkran für Trägereinhub**
*** Pauschalposition
Mobilkran für das Einheben der Verbundfertigteilträger anfahren,
vorhalten, unterhalten, umsetzen und abfahren.
Auswahl des Mobilkrans entsprechend
den geometrischen sowie den statischen und konstruktiven
Erfordernissen.
Einschließlich dem erforderlichen Bedienpersonal.
Ggf. notwendige mehrmalige An- und Abfahrt auf Grund
von zeitlichen auseinanderliegenden Einsätzen ist
einzukalkulieren.
Menge: 1,000 Psch

**01.06.0007 Montageunterstützung herstellen Koppelträger**
*** Pauschalposition
Montageunterstützung (Koppelträger) zur Herstellung der
Ortbetonergänzung nach Unterlagen des AG herstellen,
vorhalten, unterhalten und beseitigen.
Koppelträger nach statischen, konstruktiven und
sicherheitstechnischen Erfordernissen.
Menge: 1,000 Psch

**01.06.0008 Absenkkeile einbauen**
*** Pauschalposition
Absenkkeile für die Ausrichtung der Überbauträger herstellen,
vorhalten, unterhalten und beseitigen.
Absenkkeile nach statischen, konstruktiven und
sicherheitstechnischen Erfordernissen.
Menge: 1,000 Psch

#### Abschnitt 01.07 STAHLBAU, ÜKO, GEL., FRS

**01.07.0001 Stahlkonstruktion herst. u. mont. Geschweißt*Abr.n.Berechnen**
StL-Nr. 21120112991100
Stahlkonstruktion entsprechend statischen und konstruktiven Erfordernissen nach Unterlagen des AG
einschl. aller Verbindungsmittel herstellen und montieren. Vorbereiten der Stahloberfläche sowie Aufbringen der Beschichtungen werden gesondert vergütet.
Bauteil 'Verbund-Fertigteilträger (VFT) einschl. aller Ergänzungsbleche'

Stahlsorte 'S355 mit Kopfbolzendübel S355J2'

Konstruktion geschweißt.
Abgerechnet wird nach Masse durch Berechnen.
Menge: 244,000 t

**01.07.0002 Dichtheit VFT-Träger prüfen**
Stahlträger auf Dichtheit prüfen. Erforderliche Verankerungen und Verschlüsse herstellen
und beseitigen. Notwendigen Füllstoff liefern und ableiten. Prüfprotokoll erstellen und dem AG übergeben.
Träger 'VFT-Träger'

Prüfung 'der Verbindungsstellen'

Prüfung nach Wahl des AN.
Menge: 10,000 St

**01.07.0003 Endoskopieöffnungen herstellen**
Werksseitiges Herstellen der vorgesehenen Endoskopieöffnungen in jedem Schott der VFT‑Hohlkastenträger einschließlich Lieferung und Montage eines dicht schließenden, lösbaren Verschlusses.
Beinhaltet: Fertigen der Öffnung gemäß Werkstattplanung, Kantenbearbeitung, Korrosionsschutz der Schnittflächen sowie vollständige Montage des Verschlusses.
Schraubstopfen nach RIZ-ING Schraub 1
Menge: 85,000 St

**01.07.0004 Schweißnahtprüfung durchführen**
*** Pauschalposition
Schweißnahtprüfung nach genehmigtem Prüfplan
durchführen. Schweißnähte bewerten. Vom AN zu
vertretende Wiederholungsprüfungen werden nicht
berechnet. Die Ergebnisse und Unterlagen werden dem AG
im Original übergeben. Umfang der vom AN zu
erstellenden Unterlagen (Prüfplan usw.) und der
schweißtechnischen Dokumentation (Werk und Baustelle)
gem. ZTV-ING, Teil 4.1, Abschnitt 4. Prüfung im Werk
und
auf der Baustelle. Qualifikation für Prüfpersonal =
Level 2 und DGZfP-Richtlinie. Prüfumfang = 100 v.H.
der Stumpfnähte, 100 v.H. Der HV- und DV-Nähte bis 20
mm Röntgenprüfung (B) ab 20 mm Ultraschallprüfung (B)
10 v.H. Der Stumpfnähte mit Oberflächenrissprüfung, MP-
Verfahren 5 v.H. Der Kehlnähte mit
Oberflächenrissprüfung Fe- oder MP-Verfahren.
Wenn Röntgenprüfung geometrisch nicht möglich, ist die
Ultraschallprüfung durchzuführen.
Bauteil = Überbau
Menge: 1,000 Psch

**01.07.0005 Stahlverbundmittel herst. u.anschw. Kopfbolzendübel**
StL-Nr. 2112012219
Stahlverbundmittel zwischen Stahl und Beton entsprechend statischen und konstruktiven Erfordernissen nach
Unterlagen des AG herstellen und anschweißen.
Verbundmittel = Kopfbolzendübel.
Stahlsorte 'S355J2'
Menge: 10,000 t

**01.07.0006 Zulage für Stahlverbundfertigteile**
Zulage für sämtliche Montagehilfen, Stütz- und
Hilfskonstruktionen für das Anschlagen und Heben usw.
sowie ggf. erf. Gerüste sind einzurechnen und werden
nicht gesondert vergütet.
Die zu schweißenden Hauptträger sind komplett im Werk
vorzufertigen (inkl. Zuschnitt, Kopfbolzendübel,
Korrosionsschutz und Farbbeschichtung) und anschließend
auf der Baustelle zu montieren.
Weitere Angaben gemäß Baubeschreibung.
Lieferung des Stahlverbundfertigteiles zur Baustelle
und Endmontage wird gesondert vergütet.
Menge: 10,000 St

**01.07.0007 Stahlverbundfertigteile lief.**
*** Pauschalposition
Stahlverbundfertigteile vom Fertigungsort zur Baustelle
transportieren, für den Endzustand montieren,
ausrichten und ggf. bauzeitlich Aussteifen, gegen
Kippen sichern.
Es ist die Montage des kompletten
Stahlverbundfertigteils zu kalkulieren,
inklusive Tranport zur Baustelle.
Einschließlich aller Nebenleistungen und Baubehelfe,
soweit nicht gesondert vergütet.
Menge: 1,000 Psch

**01.07.0008 Trägerösen kürzen**
*** Pauschalposition
Kürzen der vohandenen Transportöesen
Menge: 1,000 Psch

**01.07.0009 Abnahmezeugnis 3.1**
*** Pauschalposition
Abnahmezeugnis 3.1 nach DIN EN 10204.
Nach ZTV-ING Teil 4.3, Abschn. 8.1.2
Abnahmeprüfzeugnis durchführen und liefern.
2-fach in kopier fähiger Form.
Bauteil: Stahlverbundüberbau
Menge: 1,000 Psch

**01.07.0010 Anlegen von Kontrollflächen**
*** Pauschalposition
Anlegen von Kontrollflächen auf Stahloberflächen nach
ZTV-ING Teil 4.3 Abschnitt 5.6.
Kontrollflächenprotokoll ist 2-fach vorzulegen.
Fläche an Objekt, Schweißnähten, Kante, Ecken
Menge: 1,000 Psch

*Hinweis: Alle erforderlichen Arbeits- und Schutzgerüste zum*
Alle erforderlichen Arbeits- und Schutzgerüste zum
Aufbringen des Oberflächen- und Korrosionsschutzes sind
einzurechnen.

**01.07.0011 Stahloberfläche vorbereiten*Erstbeschichtung*im Werk gesamte Fläche**
StL-Nr. 2212211391090011
Stahloberfläche nach Unterlagen des AG für Korrosionsschutz vorbereiten.
Bauteil 'Träger Überbau, einschl. Kopfplatte.'

Vorbereitung für Erstbeschichtung.
Ausgangszustand 'beschichtete Oberfläche des vom
AN gelieferten Stahls.'

Vorbereitungsarbeiten im Werk durchführen.
Abgerechnet wird die gesamte Fläche des Bauteils.
Menge: 2415,000 m2

**01.07.0012 Stahlfl. mit Korr.schutz versehen*Korr.system Nr.1 im Werk*Zwischenreinigung**
StL-Nr. 22122213901101
Stahlfläche nach Unterlagen des AG mit Korrosionsschutz
versehen. Lt. Tabelle "Korrosionsschutzsysteme" der
ZTV-ING Teil 4, Abschnitt 3, Anhang A. O-
berflächenvorbereitung wird gesondert vergütet.
Zu beschichtendes Bauteil 'Träger Überbau,
einschl. der Kopfplatten, Deckbeschichtung DB 510'

Korrosionsschutzsystem Nr. 1.
Beschichtungen im Werk aufbringen.
Erforderliche Zwischenreinigungen ausführen.
Menge: 2415,000 m2

**01.07.0013 Kantenschutz auftragen**
*** Pauschalposition
Kantenschutz nach Unterlagen des AG auftragen.
Zusätzliche Beschichtung der Stahlkonstruktion nach Zeichnung als Schutz für Kanten/ Ecken auf die erste Grundbeschichtung mit Pinsel auftragen.
Sollschichtdicke 80 mym .
Die Überlappung beträgt nach allen Seiten min. 25 mm.
Bauteil = Überbauträger
Menge: 1,000 Psch

**01.07.0014 Trägerverbindung einbauen**
Trägerverbindung für Verbund-Fertigteilträger gem. Zeichnung nach statischen und konstruktiven Erfordernissen einbauen.
Trägerverbindung bestehend aus Stahlprofil U 120,
Material = S235 JR,
Korrosionsschutz = Feuerverzinkung
befestigt mit 2 x 2 Betonankern M 16.
Menge: 130,000 St

*Hinweis: Geländer BAB 1****
***Geländer BAB 1***

**01.07.0015 Stahlgeländer einbauen Brücke*Stahl Holmgel. m. 2 ZH*Seil DU 20 mm Anschlagkonstr.**
StL-Nr. 2412131311921199
Geschweißtes Stahlgeländer nach Unterlagen des AG einbauen.
Abrechnung nach Länge des Handlaufs zwischen den
Achsen der Endpfosten bzw. Endstäbe.
Geländer für Brücke.
Baustoff = Stahl
Höhe des Geländers '1300mm'

Ausbildung als Holmgeländer mit zwei Zwischenholmen.
Im Handlauf feuerverzinktes Drahtseil, Durchmesser 20
mm, einziehen und verankern.
Anschlagkonstruktion für Drahtseil nach RiZ Gel 11 herstellen.
Verankerung 'nach RiZ Gel 14.
Unterstopfen mit schwindfreiem, wasserdichten, frost- und tausalzbeständigen, standfesten Mörtel'

Korrosionsschutz 'Geländer feuerverzinken, zu beschichtende Flächen sweep-strahlen. 2 Zwischenbeschichtungen auf
Epoxidharz-Grundlage, Sollschichtdicke 2x 80 mym. Deckbeschichtung auf Polyurethan-Grundlage, Sollschichtdicke 80 mym Deckschicht DB 510'
Menge: 77,000 m
Leistungsbereichkatalog: 121

**01.07.0016 Stahlgeländer einbauen Stützwand*Stahl*H = 1100 mm Holmgel. m. 2 ZH*Seil DU 20 mm Anschlagkonstr.**
StL-Nr. 2412131321221199
Geschweißtes Stahlgeländer nach Unterlagen des AG einbauen.
Abrechnung nach Länge des Handlaufs zwischen den
Achsen der Endpfosten bzw. Endstäbe.
Geländer für Stützwand.
Baustoff = Stahl
Höhe des Geländers 1100 mm.
Ausbildung als Holmgeländer mit zwei Zwischenholmen.
Im Handlauf feuerverzinktes Drahtseil, Durchmesser 20
mm, einziehen und verankern.
Anschlagkonstruktion für Drahtseil nach RiZ Gel 11 herstellen.
Verankerung 'nach RiZ Gel 14.
Unterstopfen mit schwindfreiem, wasserdichten, frost- und tausalzbeständigen, standfesten Mörtel'

Korrosionsschutz 'Geländer feuerverzinken, zu beschichtende Flächen sweep-strahlen. 2 Zwischenbeschichtungen auf
Epoxidharz-Grundlage, Sollschichtdicke 2x 80 mym. Deckbeschichtung auf Polyurethan-Grundlage, Sollschichtdicke 80 mym, Deckschicht DB 510'
Menge: 114,000 m
Leistungsbereichkatalog: 121

*Hinweis: LSW BAB 1****
***LSW BAB 1***

**01.07.0017 Verankerung einbauen*Lärmschutzwand Stahl, n.rostend*Feuerverzinkt Einsetzen**
StL-Nr. 24121528921101
Verankerung aus Stahl entsprechend statischen und
konstruktiven Erfordernissen nach Unterlagen des AG
einbauen.
Einbauort 'Kappe Nord, Rifa Hamburg'

Verankerung für Lärmschutzwand.
Baustoff der Ankerteile und Verbindungsmittel aus
nichtrostendem Stahl, Stahlsorte A4 oder A5 bzw.
Werkstoff-Nr. 1.4401 oder 1.4571.
Korrosionsschutz der Ankerteile und Verbindungsmittel
durch Feuerverzinkung.
Verankerung vor dem Betonieren einsetzen.
Menge: 24,000 St

**01.07.0018 Bohr- und Arbeitsebene herstellen**
*** Pauschalposition
Bohr- und Arbeitsebenen zur Herstellung der
Ortbetonbohrpfähle im Böschungsbereich einschließlich
aller Erd- und Befestigungsarbeiten entsprechend den
technologischen Erfordernissen
des AN herstellen und unterhalten.
Erforderliche Bohr- und Arbeitsebenen im
Maßnahmenbereich LSW.
Der AN wählt selbständig die für ihn geeigneten Rampen
und Arbeitsebenen, stellt diese erdbaumäßig her und
stabilisiert sie bei Bedarf.
Angaben zu den Bodenverhältnissen siehe Bodengutachten
und Baubeschreibung.
Einschl. Rückbau der Arbeitsebenen soweit
erforderlich.
Menge: 1,000 Psch

**01.07.0019 Geräteeinsatz für Pfähle Lärmschutzwand*Ortbet.bohrpfähle Ebene herst/bes.**
StL-Nr. 241177055102
Geräte für das Herstellen von Pfählen nach Unterlagen
des AG einsetzen. Der Einsatz umfasst das einmalige
Aufstellen und Abbauen sowie das Umsetzen im Bereich
des Bauteils.
Bauteil = Lärmschutzwand.
Einsatz für Ortbetonbohrpfähle.
Arbeitsebene herstellen und beseitigen.
Menge: 1,000 St
Leistungsbereichkatalog: 117

**01.07.0020 Kolonneneinsatz f. Hindernisbeseit.**
Kolonne zur Beseitigung unvorhergesehener Hindernisse einsetzen.
Der Verrechnungssatz umfasst sämtliche Aufwendungen für den Einsatz, insbesondere Gerätevorhalte- und Betriebsstoff- kosten sowie die Kosten fuer das Bedienungspersonal einschliesslich sämtlicher Zuschläge.
Abgerechnet werden die tatsächlich geleisteten Einsatzstunden, ohne Stillstand.
Einsatz beim Einbringen der Ortbetonbohrpfähle.
Menge: 20,000 h

**01.07.0021 Stillstand Ramm-/Bohreinh. (Ges.)**
Stillstand der gesamten Ramm- oder Bohreinheit zum
Einbringen von Baugrubenverbau einschließlich Personal
bei Umständen, die der AG zu vertreten hat.
Menge: 10,000 h

**01.07.0022 Stillstand Ramm-/Bohreinh (Gerät)**
Stillstand der gesamten Ramm- oder Bohreinheit zum
Einbringen von Baugrubenverbau ohne Personal
bei Umständen, die der AG zu vertreten hat.
Menge: 10,000 h

**01.07.0023 Ortbetonbohrpfahl herstellen Lärmschutzwand*Pfahl-DU 70 cm Länge ü. 3-6 m*vertikal*verrohrt Bohrgut verwerten**
StL-Nr. 2411771051219011
Ortbetonbohrpfahl entsprechend statischen und konstruktiven Erfordernissen nach Unterlagen des AG herstellen.
Bewehrung wird gesondert vergütet. Flachstahl für Ab-
standskreuz und Distanzringe werden als Betonstahl abgerechnet. Herrichten des Pfahlkopfes bzw. Herstellen
eines Köchers, Herstellen eines Pfahlfußes und Einbau
eines Hülsenrohres sowie die Durchführung von Probebelastungen werden gesondert vergütet. Abrechnung
nach Länge von der Pfahlsohle bis Unterkante der Pfahlkopfplatte bzw. des an den Pfahl anschließenden Bauteils.
Homogenbereiche nach Unterlagen des AG.
Bauteil = Lärmschutzwand.
Pfahldurchmesser = 70 cm.
Pfahllänge über 3,00 bis 6,00 m.
Neigung vertikal.
Baustoff '= Stahlbeton, Druckfestigkeitsklasse C 30/37,
Expositionsklasse XC2, XD2, XF2, XA1, WA'

Pfahl durch verrohrtes Bohren herstellen.
Bohrgut nach Wahl des AN verwerten.
Verwertung nach Unterlagen des AG nachweisen.
Menge: 128,000 m
Leistungsbereichkatalog: 117

**01.07.0024 Betonstahl einbauen**
StL-Nr. 2211821399
Betonstahl entsprechend statischen und konstruktiven
Erfordernissen einbauen.
Bauteil 'Bohrpfahl für LSW'

Stahlsorte 'B500B
Einschließlich Herstellen und Einbauen der
Aufstandskreuze und Distanzringe für Bohrpfahl DU= 70
cm.
Stahlgüte: S 235 JR und B500 B.'
Menge: 6,000 t
Leistungsbereichkatalog: 118

**01.07.0025 Pfahlkopf herrichten Lärmschutzwand*Ortbetonbohrpfahl Pfahl-DU 70 cm*Abbruch verwerten**
StL-Nr. 24117755510804
Pfahlkopf für den Anschluss der Pfahlkopfplatte bzw.
des an den Pfahl anschließenden Bauteils herrichten.
Freigelegte Bewehrung richten.
Bauteil = Lärmschutzwand.
Pfahl = Ortbetonbohrpfahl.
Pfahldurchmesser = 70 cm.
Abbruchgut nach Wahl des AN verwerten.
Menge: 23,000 St
Leistungsbereichkatalog: 117

**01.07.0026 Köcher im Gründungsk. herst.(Zul.)*Bohrpfahl Tiefe 90 cm**
StL-Nr. 211271029104
Köcher im Gründungskörper zum Einsetzen von Pfosten von
Lärmschutzwänden herstellen. Vergütet wird der Mehraufwand bei der Herstellung des Gründungskörpers.
Einbauort 'Dammschulter'

Gründungskörper = Bohrpfahl.
Köchertiefe = 90 cm.
Menge: 23,000 St
Leistungsbereichkatalog: 127

**01.07.0027 Pfosten für LSW einbauen*Profilstahl BtNr.3.6.2,Syst.1*Höhe 2,50-3,00 m In Köcher einb.**
StL-Nr. 21127112901141
Pfosten für Lärmschutzwand entsprechend statischen und
konstruktiven Erfordernissen einbauen. Pfosten nach Un-
terlagen des AG.
Einbauort 'Dammschulter'

Pfosten aus Profilstahl.
Pfosten aus Stahl mit Korrosionsschutz nach ZTV-ING,
Teil 4, Abschnitt 3, Bauteil Nr. 3.6.2, Beschichtungssystem Nr.1.
Wandhöhe über 2,50 bis 3,00 m.
Einbauen in Köcher. Köcher verfüllen. Herstellen des
Köchers wird gesondert vergütet.
Menge: 23,000 St
Leistungsbereichkatalog: 127

**01.07.0028 Pfosten für LSW einbauen*Eckpfosten Profilstahl*BtNr.3.6.2,Syst.1 Höhe 2,50-3,00 m*In Köcher einb.**
StL-Nr. 21127112921141
Pfosten für Lärmschutzwand entsprechend statischen und
konstruktiven Erfordernissen einbauen. Pfosten nach Un-
terlagen des AG.
Einbauort 'Übergang Brücke/Strecke'

Eckpfosten.
Pfosten aus Profilstahl.
Pfosten aus Stahl mit Korrosionsschutz nach ZTV-ING,
Teil 4, Abschnitt 3, Bauteil Nr. 3.6.2, Beschichtungssystem Nr.1.
Wandhöhe über 2,50 bis 3,00 m.
Einbauen in Köcher. Köcher verfüllen. Herstellen des
Köchers wird gesondert vergütet.
Menge: 3,000 St
Leistungsbereichkatalog: 127

**01.07.0029 Pfosten-Nr. liefern u. aufkleben**
Schilder mit Pfosten-Nummern für jeden Pfosten
Innen und Außen
Straßenseitig liefern und einbauen.
Schilder aus Resopal,
Abmessungen 80 x 80 mm,
jeweilige Nummer graviert.
Nummer nach Zeichnung.
Farbton Schild ähnlich wie Farbton Pfosten,
gravierte Schrift schwarz.
Pfostenschilder in Pfostenmitte 120cm über Oberkante
Kappenoberkante anbringen.
Trockene Pfostenoberfläche reinigen und Schilder mit
1-Komponenten-Klebstoff Sikabond T1 o.glw. aufkleben.
Menge: 26,000 St

**01.07.0030 Wandsockel für LSW einbauen**
StL-Nr. 211271229900
Wandsockel aus Stahlbeton für Lärmschutzwand entsprechend statischen und konstruktiven Erfordernissen einbauen. Wandsockel nach Unterlagen des AG. Fuge zwischen
Pfosten und Wandsockel mit Fugenband schließen.
Einbauort 'Übergang Brücke/Strecke'

Beton 'C 30/37
Expositionsklasse XC2, XD2, XF2, XA1
Feuchtigkeitsklasse WA
Sonderelement am Übergang Brücke/Strecke'
Menge: 11,000 m2
Leistungsbereichkatalog: 127

**01.07.0031 Wandelement für LSW einbauen*Eins.hochabsorb. BtNr.3.6.3,Syst.1 Höhe 2,00-4,00 m**
StL-Nr. 2112713293010902
Wandelement für Lärmschutzwand entsprechend statischen
und konstruktiven Erfordernissen einschließlich erforderlicher Dämmung der Fugen einbauen. Wandelement nach
Unterlagen des AG.
Einbauort 'Übergang Brücke/Strecke'

Wand einseitig hochabsorbierend.
Wandelement aus Aluminium mit Korrosionsschutz nach
ZTV-ING, Teil 4, Abschnitt 3, Bauteil Nr. 3.6.3, Be-
schichtungssystem Nr.1.
Elementlänge für Pfostenachsabstand 'Sonderelement am Übergang Brücke/Strecke, Pfostenabstand ca. 2,30 bis 2,90 m'

Wandhöhe über 2,00 bis 4,00 m.
Menge: 27,000 m2
Leistungsbereichkatalog: 127

**01.07.0032 Lärmschutzwand herstellen Brücke*Eins.hochabsorb. BtNr.3.6.3,Syst.1*BtNr.3.6.2,Syst.1 Abstand 2,00 m**
StL-Nr. 2112716253010119
Lärmschutzwand aus Pfosten und Wandelementen einschließlich erforderlicher Pfostensockel, Wandsockel,
Abdeckungen und Paßelementen entsprechend statischen
und konstruktiven Erfordernisse auf Gründung oder Tragkonstruktion herstellen. Lärmschutzwand nach Unterlagen
des AG. Gründung bzw. Tragkonstruktion wird gesondert
vergütet. Service-Türen, Dilatationsstöße, elektrische
Unterbrechungen, Erdungen, Handläufe und Rankhilfen
werden gesondert vergütet.
Einbauort = Brücke.
Wand einseitig hochabsorbierend.
Wandelement aus Aluminium mit Korrosionsschutz nach
ZTV-ING, Teil 4, Abschnitt 3, Bauteil Nr. 3.6.3, Be-
schichtungssystem Nr.1.
Pfosten aus Stahl mit Korrosionsschutz nach ZTV-ING,
Teil 4, Abschnitt 3, Bauteil Nr. 3.6.2, Beschichtungssystem Nr.1.
Pfostenachsabstand = 2,00 m.
Wandhöhe '3,00 m'
Menge: 165,000 m2
Leistungsbereichkatalog: 127

**01.07.0033 Lärmschutzwand herstellen Dammschulter*Eins.hochabsorb. BtNr.3.6.3,Syst.1*BtNr.3.6.2,Syst.1 Abstand 4,00 m**
StL-Nr. 2112716213010139
Lärmschutzwand aus Pfosten und Wandelementen einschließlich erforderlicher Pfostensockel, Wandsockel,
Abdeckungen und Paßelementen entsprechend statischen
und konstruktiven Erfordernisse auf Gründung oder Tragkonstruktion herstellen. Lärmschutzwand nach Unterlagen
des AG. Gründung bzw. Tragkonstruktion wird gesondert
vergütet. Service-Türen, Dilatationsstöße, elektrische
Unterbrechungen, Erdungen, Handläufe und Rankhilfen
werden gesondert vergütet.
Einbauort = Dammschulter.
Wand einseitig hochabsorbierend.
Wandelement aus Aluminium mit Korrosionsschutz nach
ZTV-ING, Teil 4, Abschnitt 3, Bauteil Nr. 3.6.3, Be-
schichtungssystem Nr.1.
Pfosten aus Stahl mit Korrosionsschutz nach ZTV-ING,
Teil 4, Abschnitt 3, Bauteil Nr. 3.6.2, Beschichtungssystem Nr.1.
Pfostenachsabstand = 4,00 m.
Wandhöhe '3,00 m
Die Kosten für den Anschluss an die verbleibend Bestands-LSW sind einzukalkulieren'
Menge: 228,000 m2
Leistungsbereichkatalog: 127

**01.07.0034 Servicetür in LSW einbauen (Zul.)*BtNr.3.6.2,Syst.1**
StL-Nr. 2112790791
Servicetür mit Hinweistafel in Lärmschutzwand einbauen.
Tür nach Unterlagen des AG. Hinweiszeichen anbringen.
Vergütet wird der Mehraufwand für das Herstellen und
Einbauen der Tür gegenüber dem Herstellen der durchgehenden Wand.
Tür 'aus Stahl in Anlehnung an RIZ LS 21 Bl. 1 und 2,
einschl. Entwässerungsöffnung'

Korrosionsschutz für Stahl nach ZTV-ING, Teil 4, Ab-
schnitt 3, Bauteil Nr. 3.6.2, Beschichtungssystem Nr.1.
Menge: 2,000 St
Leistungsbereichkatalog: 127

**01.07.0035 Treppenpodest herst. u. einb.**
Geschweißtes Stahl-Treppenpodest mit Geländer und
Handlauf nach Unterlagen des AG einbauen.
Auftritte und Podest aus verzinkten Gitterrost.
Geländer/Podest/Treppe 'anliegerseitig der Servicetür.'
Material = Stahl nach EN 10025, S235JR.
Ausbildung als Rohrgeländer.
Verankerung an den LSW-Pfosten bzw. an das Fußfundament
wird nicht gesondert vergütet.
Befestigungsmaterial nach Unterlagen des AG wird nicht
gesondert vergütet.
Korrosionsschutz 'Beizen gemäß DIN EN ISO 12 944, Teil
4 und Feuerverzinkung gemäß DIN EN ISO 1461 mit
Beiblatt
1.'
Menge: 2,000 St

**01.07.0036 Handlauf einbauen Lärmschutzwand*Stahl Drahts. DU 20 mm*Anschlagkonstr.**
StL-Nr. 24121333311199
Handlauf einschließlich der Halterungen nach Unterlagen
des AG einbauen.
Handlauf für Lärmschutzwand.
Baustoff = Stahl.
Im Handlauf feuerverzinktes Drahtseil, Durchmesser 20
mm, einziehen und verankern.
Anschlagkonstruktion für Drahtseil nach RiZ Gel 11 herstellen.
Korrosionsschutz 'Handlauf feuerverzinken, zu beschichtende Flächen sweep-strahlen. 2 Zwischenbeschichtungen
auf Epoxidharz-Grundlage, Sollschichtdicke 2x 80 mym.
Deckbeschichtung auf Polyurethan-Grundlage,
Sollschichtdicke 80 mym'
Menge: 170,000 m
Leistungsbereichkatalog: 121

*Hinweis: LSW BAB 226****
***LSW BAB 226***

**01.07.0037 Ortbetonbohrpfahl herstellen Lärmschutzwand*Pfahl-DU 70 cm Länge ü. 3-6 m*vertikal*verrohrt Bohrgut verwerten**
StL-Nr. 2411771051219011
Ortbetonbohrpfahl entsprechend statischen und konstruktiven Erfordernissen nach Unterlagen des AG herstellen.
Bewehrung wird gesondert vergütet. Flachstahl für Ab-
standskreuz und Distanzringe werden als Betonstahl abgerechnet. Herrichten des Pfahlkopfes bzw. Herstellen
eines Köchers, Herstellen eines Pfahlfußes und Einbau
eines Hülsenrohres sowie die Durchführung von Probebelastungen werden gesondert vergütet. Abrechnung
nach Länge von der Pfahlsohle bis Unterkante der Pfahlkopfplatte bzw. des an den Pfahl anschließenden Bauteils.
Homogenbereiche nach Unterlagen des AG.
Bauteil = Lärmschutzwand.
Pfahldurchmesser = 70 cm.
Pfahllänge über 3,00 bis 6,00 m.
Neigung vertikal.
Baustoff '= Stahlbeton, Druckfestigkeitsklasse C 30/37,
Expositionsklasse XC2, XD2, XF2, XA1, WA'

Pfahl durch verrohrtes Bohren herstellen.
Bohrgut nach Wahl des AN verwerten.
Verwertung nach Unterlagen des AG nachweisen.
Menge: 70,000 m
Leistungsbereichkatalog: 117

**01.07.0038 Betonstahl einbauen**
StL-Nr. 2211821399
Betonstahl entsprechend statischen und konstruktiven
Erfordernissen einbauen.
Bauteil 'Bohrpfahl für LSW'

Stahlsorte 'B500B
Einschließlich Herstellen und Einbauen der
Aufstandskreuze und Distanzringe für Bohrpfahl DU= 70
cm.
Stahlgüte: S 235 JR und B500 B.'
Menge: 4,000 t
Leistungsbereichkatalog: 118

**01.07.0039 Pfahlkopf herrichten Lärmschutzwand*Ortbetonbohrpfahl Pfahl-DU 70 cm*Abbruch verwerten**
StL-Nr. 24117755510804
Pfahlkopf für den Anschluss der Pfahlkopfplatte bzw.
des an den Pfahl anschließenden Bauteils herrichten.
Freigelegte Bewehrung richten.
Bauteil = Lärmschutzwand.
Pfahl = Ortbetonbohrpfahl.
Pfahldurchmesser = 70 cm.
Abbruchgut nach Wahl des AN verwerten.
Menge: 14,000 St
Leistungsbereichkatalog: 117

**01.07.0040 Köcher im Gründungsk. herst.(Zul.)*Bohrpfahl Tiefe 90 cm**
StL-Nr. 211271029104
Köcher im Gründungskörper zum Einsetzen von Pfosten von
Lärmschutzwänden herstellen. Vergütet wird der Mehraufwand bei der Herstellung des Gründungskörpers.
Einbauort 'Dammschulter'

Gründungskörper = Bohrpfahl.
Köchertiefe = 90 cm.
Menge: 14,000 St
Leistungsbereichkatalog: 127

**01.07.0041 Pfosten für LSW einbauen*Profilstahl BtNr.3.6.2,Syst.1*Höhe 2,50-3,00 m In Köcher einb.**
StL-Nr. 21127112901141
Pfosten für Lärmschutzwand entsprechend statischen und
konstruktiven Erfordernissen einbauen. Pfosten nach Un-
terlagen des AG.
Einbauort 'Dammschulter'

Pfosten aus Profilstahl.
Pfosten aus Stahl mit Korrosionsschutz nach ZTV-ING,
Teil 4, Abschnitt 3, Bauteil Nr. 3.6.2, Beschichtungssystem Nr.1.
Wandhöhe über 2,50 bis 3,00 m.
Einbauen in Köcher. Köcher verfüllen. Herstellen des
Köchers wird gesondert vergütet.
Menge: 14,000 St
Leistungsbereichkatalog: 127

**01.07.0042 Pfosten-Nr. liefern u. aufkleben**
Schilder mit Pfosten-Nummern für jeden Pfosten
Innen und Außen
Straßenseitig liefern und einbauen.
Schilder aus Resopal,
Abmessungen 80 x 80 mm,
jeweilige Nummer graviert.
Nummer nach Zeichnung.
Farbton Schild ähnlich wie Farbton Pfosten,
gravierte Schrift schwarz.
Pfostenschilder in Pfostenmitte 120cm über Oberkante
Kappenoberkante anbringen.
Trockene Pfostenoberfläche reinigen und Schilder mit
1-Komponenten-Klebstoff Sikabond T1 o.glw. aufkleben.
Menge: 14,000 St

**01.07.0043 Lärmschutzwand herstellen*Eins.hochabsorb. BtNr.3.6.3,Syst.1*BtNr.3.6.2,Syst.1 Abstand 4,00 m*Höhe 2,00-4,00 m**
StL-Nr. 2112716293010132
Lärmschutzwand aus Pfosten und Wandelementen einschließlich erforderlicher Pfostensockel, Wandsockel,
Abdeckungen und Paßelementen entsprechend statischen
und konstruktiven Erfordernisse auf Gründung oder Tragkonstruktion herstellen. Lärmschutzwand nach Unterlagen
des AG. Gründung bzw. Tragkonstruktion wird gesondert
vergütet. Service-Türen, Dilatationsstöße, elektrische
Unterbrechungen, Erdungen, Handläufe und Rankhilfen
werden gesondert vergütet.
Einbauort 'Dammschulter BAB226'

Wand einseitig hochabsorbierend.
Wandelement aus Aluminium mit Korrosionsschutz nach
ZTV-ING, Teil 4, Abschnitt 3, Bauteil Nr. 3.6.3, Be-
schichtungssystem Nr.1.
Pfosten aus Stahl mit Korrosionsschutz nach ZTV-ING,
Teil 4, Abschnitt 3, Bauteil Nr. 3.6.2, Beschichtungssystem Nr.1.
Pfostenachsabstand = 4,00 m.
Wandhöhe über 2,00 bis 4,00 m.
Menge: 165,000 m2
Leistungsbereichkatalog: 127

**01.07.0044 Handlauf einbauen Lärmschutzwand*Stahl Drahts. DU 20 mm*Anschlagkonstr.**
StL-Nr. 24121333311199
Handlauf einschließlich der Halterungen nach Unterlagen
des AG einbauen.
Handlauf für Lärmschutzwand.
Baustoff = Stahl.
Im Handlauf feuerverzinktes Drahtseil, Durchmesser 20
mm, einziehen und verankern.
Anschlagkonstruktion für Drahtseil nach RiZ Gel 11 herstellen.
Korrosionsschutz 'Handlauf feuerverzinken, zu beschichtende Flächen sweep-strahlen. 2 Zwischenbeschichtungen
auf Epoxidharz-Grundlage, Sollschichtdicke 2x 80 mym.
Deckbeschichtung auf Polyurethan-Grundlage,
Sollschichtdicke 80 mym'
Menge: 55,000 m
Leistungsbereichkatalog: 121

*Hinweis: SE BAB 1 Rifa HH****
***SE BAB 1 Rifa HH***
Rifa HH außen

**01.07.0045 SE auf Brücken und Stützw. herst. Stahl*H4b*max. W4*max. B Klasse max. C*Außenkappe o.gel.u.formag.T.**
StL-Nr. 2112911714423110
Schutzeinrichtung (SE) auf Brücken, Stützwänden oder
Streifenfundamenten einschließlich ggf. erforderlicher
systembedingter Befestigung herstellen. Abgerechnet
wird die Baulänge. Ggf. erforderliche Dilatation wird
übermessen und als Zulage gesondert vergütet. SE nach
den "Technischen Kriterien für den Einsatz von Fahrzeug-Rückhaltesystemen in Deutschland".
SE aus Stahl.
Aufhaltestufe = H4b.
Wirkungsbereichsklasse maximal W4.
Anprallheftigkeitsstufe maximal B.
Anpralllast Klasse maximal C nach DIN EN 1991-2.
Aufstellung auf Außenkappe nach Unterlagen des AG,
Neigung der Aufstellfläche bis einschl. 4 v.H.
Schutzeinrichtung ohne gelöste Teile größer 2 kg, die
in der Anprallprüfung von der Bauwerkskappe gefallen
sind und damit Dritte unterhalb der Brücke gefährden
könnten. Schutzeinrichtung ohne formaggressive Teile.
Menge: 72,000 m
Leistungsbereichkatalog: 129

**01.07.0046 ÜK/ÜE für FRS herstellen (Zulage)*HB 1**
StL-Nr. 21129132909901
Übergangskonstruktion (ÜK) oder Übergangselement (ÜE)
für Fahrzeug-Rückhaltesystem (FRS) einschließlich erforderlicher systembedingter Arbeiten herstellen. Vergütet wird der Mehraufwand gegenüber der Herstellung
der angegebenen Position als Zulage. ÜK/ÜE nach den
"Technischen Kriterien für den Einsatz von Fahrzeug-
Rückhaltesystemen in Deutschland".
Zulage zu OZ 'vorgenannt'

ÜK/ÜE von OZ 'vorgenannt'

ÜK/ÜE auf OZ 'nachfolgend'

Aufstellung in Boden, Homogenbereich HB 1 - FRS.
Menge: 2,000 St
Leistungsbereichkatalog: 129

**01.07.0047 Dilatationsstoß herstellen (Zulage) zu H4b*zu W4*auf Bauwerk**
StL-Nr. 21129146991401
Dilatationsstoß des Fahrzeug-Rückhaltesystems herstellen. Vergütet wird der Mehraufwand gegenüber der Herstellung der angegebenen Position als Zulage.
Dilatationsstoß nach den "Technischen Kriterien für den
Einsatz von Fahrzeug-Rückhaltesystemen in Deutschland".
Zulage zu OZ '02.07.0420'

Dilatation '20 mm'

Zu Aufhaltestufe H4b.
Zu Wirkungsbereich W4.
Einbau auf Bauwerk.
Menge: 2,000 St
Leistungsbereichkatalog: 129

**01.07.0048 SE am äußeren Fahrbahnrand herst. Stahl*H4b*max. W4*A o.gel.u.formag.T.*HB 1**
StL-Nr. 2112910314411001
Schutzeinrichtung (SE) am äußeren Fahrbahnrand einschließlich erforderlicher systembedingter Arbeiten
herstellen. Abgerechnet wird die Baulänge. SE nach den
"Technischen Kriterien für den Einsatz von Fahrzeug-
Rückhaltesystemen in Deutschland".
SE aus Stahl.
Aufhaltestufe = H4b.
Wirkungsbereichsklasse maximal W4.
Anprallheftigkeitsstufe = A.
Schutzeinrichtung ohne gelöste Teile mit einer Masse
größer 2 kg im Anprallversuch nach DIN EN 1317. Schutzeinrichtung ohne formaggressive Teile.
Aufstellung in Boden, Homogenbereich HB 1 - FRS.
Menge: 152,000 m
Leistungsbereichkatalog: 129

**01.07.0049 ÜK/ÜE für FRS herstellen (Zulage)*HB 1**
StL-Nr. 21129132909901
Übergangskonstruktion (ÜK) oder Übergangselement (ÜE)
für Fahrzeug-Rückhaltesystem (FRS) einschließlich erforderlicher systembedingter Arbeiten herstellen. Vergütet wird der Mehraufwand gegenüber der Herstellung
der angegebenen Position als Zulage. ÜK/ÜE nach den
"Technischen Kriterien für den Einsatz von Fahrzeug-
Rückhaltesystemen in Deutschland".
Zulage zu OZ 'vorgenannt'

ÜK/ÜE von OZ 'vorgenannt'

ÜK/ÜE auf OZ 'nachfolgend'

Aufstellung in Boden, Homogenbereich HB 1 - FRS.
Menge: 2,000 St
Leistungsbereichkatalog: 129

**01.07.0050 SE am äußeren Fahrbahnrand herst. Stahl*min. H2*max. W2 A*o.gel.u.formag.T. HB 1**
StL-Nr. 2112910313211001
Schutzeinrichtung (SE) am äußeren Fahrbahnrand einschließlich erforderlicher systembedingter Arbeiten
herstellen. Abgerechnet wird die Baulänge. SE nach den
"Technischen Kriterien für den Einsatz von Fahrzeug-
Rückhaltesystemen in Deutschland".
SE aus Stahl.
Aufhaltestufe mindestens H2.
Wirkungsbereichsklasse maximal W2.
Anprallheftigkeitsstufe = A.
Schutzeinrichtung ohne gelöste Teile mit einer Masse
größer 2 kg im Anprallversuch nach DIN EN 1317. Schutzeinrichtung ohne formaggressive Teile.
Aufstellung in Boden, Homogenbereich HB 1 - FRS.
Menge: 96,000 m
Leistungsbereichkatalog: 129

**01.07.0051 ÜK/ÜE an vorhand. FRS herst. (Zul.) HB 1**
StL-Nr. 211291379901
Übergangskonstruktion (ÜK) oder Übergangselement (ÜE)
an vorhandenes Fahrzeugrückhaltesystem (FRS) einschließlich erforderlicher systembedingter Arbeiten herstellen. Vergütet wird der Mehraufwand gegenüber der Herstellung der angegebenen Position als Zulage. ÜK/ÜE
nach den "Technischen Kriterien für den Einsatz von
Fahrzeug-Rückhaltesystemen in Deutschland".
Zulage zu OZ 'vorgenannt'

ÜK/ÜE an 'vorhandenes FRS'

Aufstellung in Boden, Homogenbereich HB 1 - FRS.
Menge: 2,000 St
Leistungsbereichkatalog: 129

*Hinweis: Rifa HH innen*

**01.07.0052 SE auf Brücken und Stützw. herst. Stahl*min. H2*max. W2 max. B*Klasse max. C Mittelkappe*o.gel.u.formag.T.**
StL-Nr. 2112911713223210
Schutzeinrichtung (SE) auf Brücken, Stützwänden oder
Streifenfundamenten einschließlich ggf. erforderlicher
systembedingter Befestigung herstellen. Abgerechnet
wird die Baulänge. Ggf. erforderliche Dilatation wird
übermessen und als Zulage gesondert vergütet. SE nach
den "Technischen Kriterien für den Einsatz von Fahrzeug-Rückhaltesystemen in Deutschland".
SE aus Stahl.
Aufhaltestufe mindestens H2.
Wirkungsbereichsklasse maximal W2.
Anprallheftigkeitsstufe maximal B.
Anpralllast Klasse maximal C nach DIN EN 1991-2.
Aufstellung auf Mittelkappe nach Unterlagen des AG,
Neigung der Aufstellfläche bis einschl. 4 v.H.
Schutzeinrichtung ohne gelöste Teile größer 2 kg, die
in der Anprallprüfung von der Bauwerkskappe gefallen
sind und damit Dritte unterhalb der Brücke gefährden
könnten. Schutzeinrichtung ohne formaggressive Teile.
Menge: 72,000 m
Leistungsbereichkatalog: 129

**01.07.0053 ÜK/ÜE für FRS herstellen (Zulage)*HB 1**
StL-Nr. 21129132909901
Übergangskonstruktion (ÜK) oder Übergangselement (ÜE)
für Fahrzeug-Rückhaltesystem (FRS) einschließlich erforderlicher systembedingter Arbeiten herstellen. Vergütet wird der Mehraufwand gegenüber der Herstellung
der angegebenen Position als Zulage. ÜK/ÜE nach den
"Technischen Kriterien für den Einsatz von Fahrzeug-
Rückhaltesystemen in Deutschland".
Zulage zu OZ 'vorgenannt'

ÜK/ÜE von OZ 'vorgenannt'

ÜK/ÜE auf OZ 'nachfolgend'

Aufstellung in Boden, Homogenbereich HB 1 - FRS.
Menge: 2,000 St
Leistungsbereichkatalog: 129

**01.07.0054 Dilatationsstoß herstellen (Zulage) zu H4b*zu W4*auf Bauwerk**
StL-Nr. 21129146991401
Dilatationsstoß des Fahrzeug-Rückhaltesystems herstellen. Vergütet wird der Mehraufwand gegenüber der Herstellung der angegebenen Position als Zulage.
Dilatationsstoß nach den "Technischen Kriterien für den
Einsatz von Fahrzeug-Rückhaltesystemen in Deutschland".
Zulage zu OZ '02.07.0480'

Dilatation '20 mm'

Zu Aufhaltestufe H4b.
Zu Wirkungsbereich W4.
Einbau auf Bauwerk.
Menge: 2,000 St
Leistungsbereichkatalog: 129

**01.07.0055 SE im Mittelstreifen herstellen Stahl*min. H2*max. W2 A*eins. getr. Wirk. HB 1*o.gel.u.formag.T.**
StL-Nr. 2112910711213110
Schutzeinrichtung (SE) im Mittelstreifen einschließlich
erforderlicher systembedingter Arbeiten herstellen.
Regelquerschnitt nach Unterlagen des AG. SE nach den
"Technischen Kriterien für den Einsatz von Fahrzeug-
Rückhaltesystemen in Deutschland".
SE aus Stahl.
Aufhaltestufe mindestens H2.
Wirkungsbereichsklasse maximal W2.
Anprallheftigkeitsstufe = A.
Einseitige Schutzeinrichtung mit getrennter Wirkung
einseitig aufgestellt. Abgerechnet wird die Baulänge
für die einseitige Aufstellung.
Aufstellung in Boden, Homogenbereich HB 1 - FRS.
Schutzeinrichtung ohne gelöste Teile mit einer Masse
größer 2 kg im Anprallversuch nach DIN EN 1317. Schutzeinrichtung ohne formaggressive Teile.
Menge: 152,000 m
Leistungsbereichkatalog: 129

**01.07.0056 ÜK/ÜE für FRS herstellen (Zulage)*HB 1**
StL-Nr. 21129132909901
Übergangskonstruktion (ÜK) oder Übergangselement (ÜE)
für Fahrzeug-Rückhaltesystem (FRS) einschließlich erforderlicher systembedingter Arbeiten herstellen. Vergütet wird der Mehraufwand gegenüber der Herstellung
der angegebenen Position als Zulage. ÜK/ÜE nach den
"Technischen Kriterien für den Einsatz von Fahrzeug-
Rückhaltesystemen in Deutschland".
Zulage zu OZ 'vorgenannt'

ÜK/ÜE von OZ 'vorgenannt'

ÜK/ÜE auf OZ 'nachfolgend'

Aufstellung in Boden, Homogenbereich HB 1 - FRS.
Menge: 2,000 St
Leistungsbereichkatalog: 129

**01.07.0057 SE im Mittelstreifen herstellen Stahl*min. H2*max. W2 A*eins. getr. Wirk. HB 1*o.gel.u.formag.T.**
StL-Nr. 2112910711213110
Schutzeinrichtung (SE) im Mittelstreifen einschließlich
erforderlicher systembedingter Arbeiten herstellen.
Regelquerschnitt nach Unterlagen des AG. SE nach den
"Technischen Kriterien für den Einsatz von Fahrzeug-
Rückhaltesystemen in Deutschland".
SE aus Stahl.
Aufhaltestufe mindestens H2.
Wirkungsbereichsklasse maximal W2.
Anprallheftigkeitsstufe = A.
Einseitige Schutzeinrichtung mit getrennter Wirkung
einseitig aufgestellt. Abgerechnet wird die Baulänge
für die einseitige Aufstellung.
Aufstellung in Boden, Homogenbereich HB 1 - FRS.
Schutzeinrichtung ohne gelöste Teile mit einer Masse
größer 2 kg im Anprallversuch nach DIN EN 1317. Schutzeinrichtung ohne formaggressive Teile.
Menge: 96,000 m
Leistungsbereichkatalog: 129

**01.07.0058 ÜK/ÜE an vorhand. FRS herst. (Zul.) HB 1**
StL-Nr. 211291379901
Übergangskonstruktion (ÜK) oder Übergangselement (ÜE)
an vorhandenes Fahrzeugrückhaltesystem (FRS) einschließlich erforderlicher systembedingter Arbeiten herstellen. Vergütet wird der Mehraufwand gegenüber der Herstellung der angegebenen Position als Zulage. ÜK/ÜE
nach den "Technischen Kriterien für den Einsatz von
Fahrzeug-Rückhaltesystemen in Deutschland".
Zulage zu OZ 'vorgenannt'

ÜK/ÜE an 'vorhandenes FRS'

Aufstellung in Boden, Homogenbereich HB 1 - FRS.
Menge: 2,000 St
Leistungsbereichkatalog: 129

*Hinweis: SE BAB 1 Rifa Fehmarn****
***SE BAB 1 Rifa Fehmarn***
Rifa Fehmarn außen

**01.07.0059 SE auf Brücken und Stützw. herst. Stahl*H4b*max. W4*max. B Klasse max. C*Außenkappe o.gel.u.formag.T.**
StL-Nr. 2112911714423110
Schutzeinrichtung (SE) auf Brücken, Stützwänden oder
Streifenfundamenten einschließlich ggf. erforderlicher
systembedingter Befestigung herstellen. Abgerechnet
wird die Baulänge. Ggf. erforderliche Dilatation wird
übermessen und als Zulage gesondert vergütet. SE nach
den "Technischen Kriterien für den Einsatz von Fahrzeug-Rückhaltesystemen in Deutschland".
SE aus Stahl.
Aufhaltestufe = H4b.
Wirkungsbereichsklasse maximal W4.
Anprallheftigkeitsstufe maximal B.
Anpralllast Klasse maximal C nach DIN EN 1991-2.
Aufstellung auf Außenkappe nach Unterlagen des AG,
Neigung der Aufstellfläche bis einschl. 4 v.H.
Schutzeinrichtung ohne gelöste Teile größer 2 kg, die
in der Anprallprüfung von der Bauwerkskappe gefallen
sind und damit Dritte unterhalb der Brücke gefährden
könnten. Schutzeinrichtung ohne formaggressive Teile.
Menge: 72,000 m
Leistungsbereichkatalog: 129

**01.07.0060 ÜK/ÜE für FRS herstellen (Zulage)*HB 1**
StL-Nr. 21129132909901
Übergangskonstruktion (ÜK) oder Übergangselement (ÜE)
für Fahrzeug-Rückhaltesystem (FRS) einschließlich erforderlicher systembedingter Arbeiten herstellen. Vergütet wird der Mehraufwand gegenüber der Herstellung
der angegebenen Position als Zulage. ÜK/ÜE nach den
"Technischen Kriterien für den Einsatz von Fahrzeug-
Rückhaltesystemen in Deutschland".
Zulage zu OZ 'vorgenannt'

ÜK/ÜE von OZ 'vorgenannt'

ÜK/ÜE auf OZ 'nachfolgend'

Aufstellung in Boden, Homogenbereich HB 1 - FRS.
Menge: 2,000 St
Leistungsbereichkatalog: 129

**01.07.0061 Dilatationsstoß herstellen (Zulage) zu H4b*zu W4*auf Bauwerk**
StL-Nr. 21129146991401
Dilatationsstoß des Fahrzeug-Rückhaltesystems herstellen. Vergütet wird der Mehraufwand gegenüber der Herstellung der angegebenen Position als Zulage.
Dilatationsstoß nach den "Technischen Kriterien für den
Einsatz von Fahrzeug-Rückhaltesystemen in Deutschland".
Zulage zu OZ '02.07.0540'

Dilatation '20 mm'

Zu Aufhaltestufe H4b.
Zu Wirkungsbereich W4.
Einbau auf Bauwerk.
Menge: 2,000 St
Leistungsbereichkatalog: 129

**01.07.0062 SE am äußeren Fahrbahnrand herst. Stahl*H4b*max. W4*A o.gel.u.formag.T.*HB 1**
StL-Nr. 2112910314411001
Schutzeinrichtung (SE) am äußeren Fahrbahnrand einschließlich erforderlicher systembedingter Arbeiten
herstellen. Abgerechnet wird die Baulänge. SE nach den
"Technischen Kriterien für den Einsatz von Fahrzeug-
Rückhaltesystemen in Deutschland".
SE aus Stahl.
Aufhaltestufe = H4b.
Wirkungsbereichsklasse maximal W4.
Anprallheftigkeitsstufe = A.
Schutzeinrichtung ohne gelöste Teile mit einer Masse
größer 2 kg im Anprallversuch nach DIN EN 1317. Schutzeinrichtung ohne formaggressive Teile.
Aufstellung in Boden, Homogenbereich HB 1 - FRS.
Menge: 152,000 m
Leistungsbereichkatalog: 129

**01.07.0063 ÜK/ÜE für FRS herstellen (Zulage)*HB 1**
StL-Nr. 21129132909901
Übergangskonstruktion (ÜK) oder Übergangselement (ÜE)
für Fahrzeug-Rückhaltesystem (FRS) einschließlich erforderlicher systembedingter Arbeiten herstellen. Vergütet wird der Mehraufwand gegenüber der Herstellung
der angegebenen Position als Zulage. ÜK/ÜE nach den
"Technischen Kriterien für den Einsatz von Fahrzeug-
Rückhaltesystemen in Deutschland".
Zulage zu OZ 'vorgenannt'

ÜK/ÜE von OZ 'vorgenannt'

ÜK/ÜE auf OZ 'nachfolgend'

Aufstellung in Boden, Homogenbereich HB 1 - FRS.
Menge: 2,000 St
Leistungsbereichkatalog: 129

**01.07.0064 SE am äußeren Fahrbahnrand herst. Stahl*min. H2*max. W2 A*o.gel.u.formag.T. HB 1**
StL-Nr. 2112910313211001
Schutzeinrichtung (SE) am äußeren Fahrbahnrand einschließlich erforderlicher systembedingter Arbeiten
herstellen. Abgerechnet wird die Baulänge. SE nach den
"Technischen Kriterien für den Einsatz von Fahrzeug-
Rückhaltesystemen in Deutschland".
SE aus Stahl.
Aufhaltestufe mindestens H2.
Wirkungsbereichsklasse maximal W2.
Anprallheftigkeitsstufe = A.
Schutzeinrichtung ohne gelöste Teile mit einer Masse
größer 2 kg im Anprallversuch nach DIN EN 1317. Schutzeinrichtung ohne formaggressive Teile.
Aufstellung in Boden, Homogenbereich HB 1 - FRS.
Menge: 96,000 m
Leistungsbereichkatalog: 129

**01.07.0065 ÜK/ÜE an vorhand. FRS herst. (Zul.) HB 1**
StL-Nr. 211291379901
Übergangskonstruktion (ÜK) oder Übergangselement (ÜE)
an vorhandenes Fahrzeugrückhaltesystem (FRS) einschließlich erforderlicher systembedingter Arbeiten herstellen. Vergütet wird der Mehraufwand gegenüber der Herstellung der angegebenen Position als Zulage. ÜK/ÜE
nach den "Technischen Kriterien für den Einsatz von
Fahrzeug-Rückhaltesystemen in Deutschland".
Zulage zu OZ 'vorgenannt'

ÜK/ÜE an 'vorhandenes FRS'

Aufstellung in Boden, Homogenbereich HB 1 - FRS.
Menge: 2,000 St
Leistungsbereichkatalog: 129

*Hinweis: Rifa Fehmarn innen*

**01.07.0066 SE auf Brücken und Stützw. herst. Stahl*min. H2*max. W2 max. B*Klasse max. C Mittelkappe*o.gel.u.formag.T.**
StL-Nr. 2112911713223210
Schutzeinrichtung (SE) auf Brücken, Stützwänden oder
Streifenfundamenten einschließlich ggf. erforderlicher
systembedingter Befestigung herstellen. Abgerechnet
wird die Baulänge. Ggf. erforderliche Dilatation wird
übermessen und als Zulage gesondert vergütet. SE nach
den "Technischen Kriterien für den Einsatz von Fahrzeug-Rückhaltesystemen in Deutschland".
SE aus Stahl.
Aufhaltestufe mindestens H2.
Wirkungsbereichsklasse maximal W2.
Anprallheftigkeitsstufe maximal B.
Anpralllast Klasse maximal C nach DIN EN 1991-2.
Aufstellung auf Mittelkappe nach Unterlagen des AG,
Neigung der Aufstellfläche bis einschl. 4 v.H.
Schutzeinrichtung ohne gelöste Teile größer 2 kg, die
in der Anprallprüfung von der Bauwerkskappe gefallen
sind und damit Dritte unterhalb der Brücke gefährden
könnten. Schutzeinrichtung ohne formaggressive Teile.
Menge: 72,000 m
Leistungsbereichkatalog: 129

**01.07.0067 ÜK/ÜE für FRS herstellen (Zulage)*HB 1**
StL-Nr. 21129132909901
Übergangskonstruktion (ÜK) oder Übergangselement (ÜE)
für Fahrzeug-Rückhaltesystem (FRS) einschließlich erforderlicher systembedingter Arbeiten herstellen. Vergütet wird der Mehraufwand gegenüber der Herstellung
der angegebenen Position als Zulage. ÜK/ÜE nach den
"Technischen Kriterien für den Einsatz von Fahrzeug-
Rückhaltesystemen in Deutschland".
Zulage zu OZ 'vorgenannt'

ÜK/ÜE von OZ 'vorgenannt'

ÜK/ÜE auf OZ 'nachfolgend'

Aufstellung in Boden, Homogenbereich HB 1 - FRS.
Menge: 2,000 St
Leistungsbereichkatalog: 129

**01.07.0068 Dilatationsstoß herstellen (Zulage) zu H4b*zu W4*auf Bauwerk**
StL-Nr. 21129146991401
Dilatationsstoß des Fahrzeug-Rückhaltesystems herstellen. Vergütet wird der Mehraufwand gegenüber der Herstellung der angegebenen Position als Zulage.
Dilatationsstoß nach den "Technischen Kriterien für den
Einsatz von Fahrzeug-Rückhaltesystemen in Deutschland".
Zulage zu OZ '02.07.0600'

Dilatation '20 mm'

Zu Aufhaltestufe H4b.
Zu Wirkungsbereich W4.
Einbau auf Bauwerk.
Menge: 2,000 St
Leistungsbereichkatalog: 129

**01.07.0069 SE im Mittelstreifen herstellen Stahl*min. H2*max. W2 A*eins. getr. Wirk. HB 1*o.gel.u.formag.T.**
StL-Nr. 2112910711213110
Schutzeinrichtung (SE) im Mittelstreifen einschließlich
erforderlicher systembedingter Arbeiten herstellen.
Regelquerschnitt nach Unterlagen des AG. SE nach den
"Technischen Kriterien für den Einsatz von Fahrzeug-
Rückhaltesystemen in Deutschland".
SE aus Stahl.
Aufhaltestufe mindestens H2.
Wirkungsbereichsklasse maximal W2.
Anprallheftigkeitsstufe = A.
Einseitige Schutzeinrichtung mit getrennter Wirkung
einseitig aufgestellt. Abgerechnet wird die Baulänge
für die einseitige Aufstellung.
Aufstellung in Boden, Homogenbereich HB 1 - FRS.
Schutzeinrichtung ohne gelöste Teile mit einer Masse
größer 2 kg im Anprallversuch nach DIN EN 1317. Schutzeinrichtung ohne formaggressive Teile.
Menge: 152,000 m
Leistungsbereichkatalog: 129

**01.07.0070 ÜK/ÜE für FRS herstellen (Zulage)*HB 1**
StL-Nr. 21129132909901
Übergangskonstruktion (ÜK) oder Übergangselement (ÜE)
für Fahrzeug-Rückhaltesystem (FRS) einschließlich erforderlicher systembedingter Arbeiten herstellen. Vergütet wird der Mehraufwand gegenüber der Herstellung
der angegebenen Position als Zulage. ÜK/ÜE nach den
"Technischen Kriterien für den Einsatz von Fahrzeug-
Rückhaltesystemen in Deutschland".
Zulage zu OZ 'vorgenannt'

ÜK/ÜE von OZ 'vorgenannt'

ÜK/ÜE auf OZ 'nachfolgend'

Aufstellung in Boden, Homogenbereich HB 1 - FRS.
Menge: 2,000 St
Leistungsbereichkatalog: 129

**01.07.0071 SE im Mittelstreifen herstellen Stahl*min. H2*max. W2 A*eins. getr. Wirk. HB 1*o.gel.u.formag.T.**
StL-Nr. 2112910711213110
Schutzeinrichtung (SE) im Mittelstreifen einschließlich
erforderlicher systembedingter Arbeiten herstellen.
Regelquerschnitt nach Unterlagen des AG. SE nach den
"Technischen Kriterien für den Einsatz von Fahrzeug-
Rückhaltesystemen in Deutschland".
SE aus Stahl.
Aufhaltestufe mindestens H2.
Wirkungsbereichsklasse maximal W2.
Anprallheftigkeitsstufe = A.
Einseitige Schutzeinrichtung mit getrennter Wirkung
einseitig aufgestellt. Abgerechnet wird die Baulänge
für die einseitige Aufstellung.
Aufstellung in Boden, Homogenbereich HB 1 - FRS.
Schutzeinrichtung ohne gelöste Teile mit einer Masse
größer 2 kg im Anprallversuch nach DIN EN 1317. Schutzeinrichtung ohne formaggressive Teile.
Menge: 96,000 m
Leistungsbereichkatalog: 129

**01.07.0072 ÜK/ÜE an vorhand. FRS herst. (Zul.) HB 1**
StL-Nr. 211291379901
Übergangskonstruktion (ÜK) oder Übergangselement (ÜE)
an vorhandenes Fahrzeugrückhaltesystem (FRS) einschließlich erforderlicher systembedingter Arbeiten herstellen. Vergütet wird der Mehraufwand gegenüber der Herstellung der angegebenen Position als Zulage. ÜK/ÜE
nach den "Technischen Kriterien für den Einsatz von
Fahrzeug-Rückhaltesystemen in Deutschland".
Zulage zu OZ 'vorgenannt'

ÜK/ÜE an 'vorhandenes FRS'

Aufstellung in Boden, Homogenbereich HB 1 - FRS.
Menge: 2,000 St
Leistungsbereichkatalog: 129

*Hinweis: SE BAB 226****
***SE BAB 226***

**01.07.0073 SE am äußeren Fahrbahnrand herst. Stahl*min. H1*max. W3 A*o.gel.u.formag.T. HB 1**
StL-Nr. 2112910312311001
Schutzeinrichtung (SE) am äußeren Fahrbahnrand einschließlich erforderlicher systembedingter Arbeiten
herstellen. Abgerechnet wird die Baulänge. SE nach den
"Technischen Kriterien für den Einsatz von Fahrzeug-
Rückhaltesystemen in Deutschland".
SE aus Stahl.
Aufhaltestufe mindestens H1.
Wirkungsbereichsklasse maximal W3.
Anprallheftigkeitsstufe = A.
Schutzeinrichtung ohne gelöste Teile mit einer Masse
größer 2 kg im Anprallversuch nach DIN EN 1317. Schutzeinrichtung ohne formaggressive Teile.
Aufstellung in Boden, Homogenbereich HB 1 - FRS.
Menge: 69,000 m
Leistungsbereichkatalog: 129

**01.07.0074 SE am äußeren Fahrbahnrand herst. Stahl*N2*max. W4*A o.gel.u.formag.T.*HB 1**
StL-Nr. 2112910311411001
Schutzeinrichtung (SE) am äußeren Fahrbahnrand einschließlich erforderlicher systembedingter Arbeiten
herstellen. Abgerechnet wird die Baulänge. SE nach den
"Technischen Kriterien für den Einsatz von Fahrzeug-
Rückhaltesystemen in Deutschland".
SE aus Stahl.
Aufhaltestufe = N2.
Wirkungsbereichsklasse maximal W4.
Anprallheftigkeitsstufe = A.
Schutzeinrichtung ohne gelöste Teile mit einer Masse
größer 2 kg im Anprallversuch nach DIN EN 1317. Schutzeinrichtung ohne formaggressive Teile.
Aufstellung in Boden, Homogenbereich HB 1 - FRS.
Menge: 59,000 m
Leistungsbereichkatalog: 129

*Hinweis: Die ÜK/ÜE für FRS dient zum Anschluß an die Stützwand aus Beton*

**01.07.0075 ÜK/ÜE für FRS herstellen (Zulage)*HB 1**
StL-Nr. 21129132909901
Übergangskonstruktion (ÜK) oder Übergangselement (ÜE)
für Fahrzeug-Rückhaltesystem (FRS) einschließlich erforderlicher systembedingter Arbeiten herstellen. Vergütet wird der Mehraufwand gegenüber der Herstellung
der angegebenen Position als Zulage. ÜK/ÜE nach den
"Technischen Kriterien für den Einsatz von Fahrzeug-
Rückhaltesystemen in Deutschland".
Zulage zu OZ 'vorgenannt'

ÜK/ÜE von OZ 'vorgenannt'

ÜK/ÜE auf OZ 'Stützwand'

Aufstellung in Boden, Homogenbereich HB 1 - FRS.
Menge: 2,000 St
Leistungsbereichkatalog: 129

**01.07.0076 ÜK/ÜE an vorhand. FRS herst. (Zul.) HB 1**
StL-Nr. 211291379901
Übergangskonstruktion (ÜK) oder Übergangselement (ÜE)
an vorhandenes Fahrzeugrückhaltesystem (FRS) einschließlich erforderlicher systembedingter Arbeiten herstellen. Vergütet wird der Mehraufwand gegenüber der Herstellung der angegebenen Position als Zulage. ÜK/ÜE
nach den "Technischen Kriterien für den Einsatz von
Fahrzeug-Rückhaltesystemen in Deutschland".
Zulage zu OZ 'vorgenannt'

ÜK/ÜE an 'vorhandenes FRS'

Aufstellung in Boden, Homogenbereich HB 1 - FRS.
Menge: 2,000 St
Leistungsbereichkatalog: 129

**01.07.0077 Leitpfosten liefern Aufsatzpfosten*m.Profilauss. 2mm Aussteif. 0,5 m*Refl.rechte.weiß Typ R1, Kl. RA2**
StL-Nr. 2112940775122099
Leitpfosten aus Niederdruckpolyäthylen (PE-HD) liefern
und abladen. Lieferort nach Unterlagen des AG. Alle
Stahlteile feuerverzinkt.
Aufsatzleitpfosten, Länge 0,55 m.
Mit Profilaussteifung, Wanddicke 2 mm.
Aussteifungslänge 0,50 m.
Retroreflektoren einseitig, rechteckig, weiß.
Retroreflektoren Typklasse R1, Klasse RA 2.
Halterung 'auf Schutzplanke'
Menge: 25,000 St
Leistungsbereichkatalog: 129

#### Abschnitt 01.08 KORR.-SCHUTZ, ABDICHTUNG, FUGEN

**01.08.0001 Schutzeinrichtung bereitstellen Überbau Beleucht./Heizng**
*** Pauschalposition
StL-Nr. 241249211930
Witterungsbedingte Schutzeinrichtung entsprechend statischen, konstruktiven, sicherheitstechnischen, ausrüstungstechnischen und umwelttechnischen Erfordernissen
nach Unterlagen des AG bereitstellen. Zur Baustelle anfahren, abladen, wieder aufladen und von der Baustelle
abfahren.
Schutzeinrichtung bei Nichteinsatz vorhalten, einsetzen, vorhalten, unterhalten und betreiben wird gesondert vergütet.
Bauteil = Überbau.
Grundfläche 'nach Wahl des AN'

Schutzeinrichtung mit Beleuchtung und Heizung.
Menge: 1,000 Psch
Leistungsbereichkatalog: 124

**01.08.0002 Schutzeinr. b. Nichteinsatz vorhal.**
StL-Nr. 24124923
Witterungsbedingte Schutzeinrichtung bei Nichteinsatz
auf der Baustelle gemäß zeitlichen Vorgaben nach Unterlagen des AG vorhalten. Außer den vollen Monaten werden
Teilzeiten nach Tagen zu 1/30 des Einheitspreises vergütet.
Menge: 3,000 Mt
Leistungsbereichkatalog: 124

**01.08.0003 Schutzeinrichtung einsetzen**
*** Pauschalposition
StL-Nr. 24124925
Schutzeinrichtung einsetzen nach Unterlagen des AG.
Witterungsbedingte Schutzeinrichtung auf der Baustelle
aufstellen, entsprechend dem Arbeitsvorgang umsetzen
und abbauen.
Menge: 1,000 Psch
Leistungsbereichkatalog: 124

**01.08.0004 Schutzeinr. vorh.,unterh.,betreib.**
StL-Nr. 24124928
Schutzeinrichtung betriebsbereit vorhalten, unterhalten
und betreiben nach Unterlagen des AG. Außer den vollen
Monaten werden Teilzeiten nach Tagen zu 1/30 des Einheitspreises vergütet.
Menge: 3,000 Mt
Leistungsbereichkatalog: 124

**01.08.0005 Fuge zw. Träger schließen**
Fuge zwischen Fertigteilträgern schließen.
Spalt zwischen den Verbund-Fertigteil-Trägern mit
elastischem,
wasserdichten Dichtungsklebeband nach Zeichnung
abkleben. Das Klebeband ist so einzubauen, dass die
Fuge zwischen den Träger wasserdicht verschlossen ist.
Oberen Teil der Fuge zwischen den Trägern bis O.K.
Fertigteil nach Zeichnung mit Zementmörtel/Beton mit
Kunststoffzusatz (PCC II) verfüllen.
Mörtel einschl. erforderlicher Haftbrücke
entsprechend dem gewählten Betonersatzsystem
nach Ausführungsanweisung des Herstellers einbauen.
Menge: 332,000 m

**01.08.0006 Betonunterlage vorbereiten zwischen Kappen*Oberfl. waager. Teilflächen*strahlen/absaugen entf. von Zement*entsorgen**
StL-Nr. 2412410808110521
Betonunterlage nach Unterlagen des AG vorbereiten. Vorbereitete Flächen säubern.
Bauteil = Überbau zwischen den Kappen.
Oberfläche waagerecht bis 20 v.H. geneigt.
Ausführung in Teilflächen.
Vorbereitungsverfahren = Betonunterlage mit festen
Strahlmitteln strahlen bei gleichzeitigem Absaugen.
Zementschlämme und minderfeste Schichten entfernen.
Abfall entsorgen.
Menge: 978,000 m2
Leistungsbereichkatalog: 124

**01.08.0007 Betonunterlage vorbereiten*Oberfl. waager. Teilflächen*strahlen/absaugen entf. von Zement*entsorgen**
StL-Nr. 2412410899110521
Betonunterlage nach Unterlagen des AG vorbereiten. Vorbereitete Flächen säubern.
Bauteil 'Überbau und Flügel im Kappenbereich'

Oberfläche waagerecht bis 20 v.H. geneigt.
Ausführung in Teilflächen.
Vorbereitungsverfahren = Betonunterlage mit festen
Strahlmitteln strahlen bei gleichzeitigem Absaugen.
Zementschlämme und minderfeste Schichten entfernen.
Abfall entsorgen.
Menge: 326,000 m2
Leistungsbereichkatalog: 124

**01.08.0008 Betonunterlage versiegeln zwischen Kappen*Teilflächen**
StL-Nr. 2412421321
Vorbereitete Betonunterlage mit Reaktionsharz versiegeln.
Reaktionsharz nach Unterlagen des AG. Versiegelung
zweilagig herstellen. Erste Lage im Überschuss abstreuen.
Nicht festhaftendes Abstreugut entfernen und nach Wahl
des AN verwerten.
Bauteil = Überbau zwischen den Kappen.
Ausführung in Teilflächen nach Unterlagen des AG.
Menge: 978,000 m2
Leistungsbereichkatalog: 124

**01.08.0009 Betonunterlage versiegeln*Teilflächen**
StL-Nr. 2412421391
Vorbereitete Betonunterlage mit Reaktionsharz versiegeln.
Reaktionsharz nach Unterlagen des AG. Versiegelung
zweilagig herstellen. Erste Lage im Überschuss abstreuen.
Nicht festhaftendes Abstreugut entfernen und nach Wahl
des AN verwerten.
Bauteil 'Überbau und Flügel im Kappenbereich'

Ausführung in Teilflächen nach Unterlagen des AG.
Menge: 326,000 m2
Leistungsbereichkatalog: 124

**01.08.0010 Dichtungssch. aus 1 Bitbahn herst. Zwischen Kappen*Teilflächen**
StL-Nr. 241231231001
Dichtungsschicht aus einer Bitumen-Schweißbahn gemäß
ZTV-ING, Teil 6, Abschnitt 1 nach Unterlagen des AG
herstellen. Dichtungsschicht an bestehende Abdichtungen, Konstruktionen, Durchdringungskörper und sonstige
Einbauten anschließen. Anschlussflächen sind vorzubereiten. Das Einbauen von Verstärkungsstreifen und
Schutzlage wird gesondert vergütet.
Bauteil = Überbau zwischen den Kappen.
Ausführung in Teilflächen.
Menge: 978,000 m2

**01.08.0011 Dichtungssch. aus 1 Bitbahn herst.*Teilflächen**
StL-Nr. 241231239001
Dichtungsschicht aus einer Bitumen-Schweißbahn gemäß
ZTV-ING, Teil 6, Abschnitt 1 nach Unterlagen des AG
herstellen. Dichtungsschicht an bestehende Abdichtungen, Konstruktionen, Durchdringungskörper und sonstige
Einbauten anschließen. Anschlussflächen sind vorzubereiten. Das Einbauen von Verstärkungsstreifen und
Schutzlage wird gesondert vergütet.
Bauteil 'Überbau und Flügel im Kappenbereich'

Ausführung in Teilflächen.
Menge: 326,000 m2
Leistungsbereichkatalog: 123

**01.08.0012 Verstärkungsstreifen einbauen Schrammbord*Schweißbn.kasch. Breite mind.30 cm**
StL-Nr. 241231511101
Verstärkungsstreifen nach Unterlagen des AG einbauen
und ggf. an Konstruktionen und Durchdringungskörper anschließen.
Einbau im Schrammbordbereich.
Stoff = edelstahlkaschierte Bitumen-Schweißbahn.
Breite mind. 30 cm.
Menge: 156,000 m

**01.08.0013 Schutzlage herstellen**
StL-Nr. 24123161
Schutzlage nach Unterlagen des AG aus Glasvlies-
Bitumendachbahn V 13 unter Kappen herstellen. Bahn an
Längs- und Querstößen min. 10 cm überlappen. Querstöße
versetzt anordnen. Überstand im Fahrbahnbereich mindestens 30 cm, davon 25 cm lose auflegen und min. 5 cm
aufkleben.
Menge: 342,000 m2
Leistungsbereichkatalog: 123

**01.08.0014 Überbauabschluss herstellen Ab.Profil Abs 4**
StL-Nr. 2412391201
Überbauabschluss nach Unterlagen des AG herstellen. Fu-
genbänder und Fugeneinlagen einbauen. Stöße und Verbindungen verschweißen bzw. vulkanisieren. Abgerechnet
wird nach Länge der Überbauabschlussfuge in der lotrechten Draufsicht zwischen den Gesimsaußenkanten.
Abschlussprofil für Abdichtung nach RiZ Abs 4 einbauen.
Menge: 160,000 m

**01.08.0015 Bauwerksfuge herstellen*Fug 2, Bild 1 Abschl.Fug2,Bild3*Dicke 100-150 cm**
StL-Nr. 24123205950306
Bauwerksfuge nach Unterlagen des AG herstellen. Fu-
genbänder und Fugeneinlagen einbauen. Stöße und Verbindungen herstellen.
Bauteil 'Widerlager, Stützwände'

Scheinfuge nach RiZ "Fug 2" Bild 1 ausbilden.
Luftseitiger Fugenabschluss nach RiZ "Fug 2", Bild 3.
Mittlere Dicke des Bauteiles über 100 bis 150 cm.
Menge: 434,000 m

**01.08.0016 Bauwerksfuge herstellen Widerlager Dicke 100-150 cm**
StL-Nr. 24123205190006
Bauwerksfuge nach Unterlagen des AG herstellen. Fu-
genbänder und Fugeneinlagen einbauen. Stöße und Verbindungen herstellen.
Bauteil = Widerlager.
Fuge 'luftseitiger Bewegungsfugenabschluss FAE 7-5'

Mittlere Dicke des Bauteiles über 100 bis 150 cm.
Menge: 56,000 m

**01.08.0017 Bauwerksfuge herstellen Widerlager Dicke 100-150 cm**
StL-Nr. 24123205190006
Bauwerksfuge nach Unterlagen des AG herstellen. Fu-
genbänder und Fugeneinlagen einbauen. Stöße und Verbindungen herstellen.
Bauteil = Widerlager.
Fuge 'erdseitiger Bewegungsfugenabschluss FAE 350'

Mittlere Dicke des Bauteiles über 100 bis 150 cm.
Menge: 54,000 m

**01.08.0018 Fugenabdeckung n.RiZ "Fug 6" herst. "f" 40-100*Bild 2**
StL-Nr. 2412321515
Fugenabdeckung bei getrennten Betonüberbauten gemäß
Richtzeichnung "Fug 6" nach Unterlagen des AG herstellen.
"f" über 40 bis 100 mm.
Ausführung nach Bild 2.
Menge: 39,000 m

**01.08.0019 Erdseitige AF-Abdeckung herstellen**
Erdseitige Arbeitsfugen-Abdeckung gemäß RiZ Int 1 nach Unterlagen des AG herstellen.
Bauteil: Widerlagerwand
Stoff: Edelstahlband auf Bitumenklebemasse
Breite mind. 20 cm
Menge: 121,000 m

**01.08.0020 Fugeneinlage einbauen Dicke 2 cm.**
StL-Nr. 241232309902
Fugeneinlage nach Unterlagen des AG einbauen.
Bauteil 'Widerlagerwand / Schleppplatte'

Einlage 'wasserfeste Fugeneinlage nach ZTV-ING aus Polystrol-Extruder-Hartschaum, mind. 25 kg/m3.'

Dicke = 2 cm.
Menge: 61,000 m2

**01.08.0021 Fugeneinlage einbauen**
StL-Nr. 241232309999
Fugeneinlage nach Unterlagen des AG einbauen.
Bauteil 'Widerlagerwand / Schleppplatte'

Einlage 'wasserfeste Fugeneinlage nach ZTV-ING aus Polystrol-Extruder-Hartschaum, mind. 25 kg/m3.'

Dicke '3 cm'
Menge: 61,000 m2

**01.08.0022 Verstärkungsstreifen einbauen*Schweißbn.kasch. Breite mind.30 cm**
StL-Nr. 241231519101
Verstärkungsstreifen nach Unterlagen des AG einbauen
und ggf. an Konstruktionen und Durchdringungskörper anschließen.
Einbau 'Widerlagerwand / Schleppplatte'

Stoff = edelstahlkaschierte Bitumen-Schweißbahn.
Breite mind. 30 cm.
Menge: 125,000 m
Leistungsbereichkatalog: 123

**01.08.0023 Dränschicht an Bauwerk herstellen Widerlager*Matte, RiZ Was 7**
StL-Nr. 2111110411
Dränschicht an erdberührten Flächen von Bauwerken nach
Unterlagen des AG herstellen. Abgerechnet wird die bedeckte Wandfläche.
Dränschicht für Widerlager.
Dränschicht aus Dränmatte nach Richtzeichnung Was 7.
Menge: 60,000 m2

**01.08.0024 Fugenfüllung herstellen Widerlager*Kalt, 25 v.H.*Breite 15-20 mm Tiefe 15 - 25 mm**
StL-Nr. 24123235119320
Fugenfüllung nach Unterlagen des AG herstellen. Fugenflanken reinigen und mit geeignetem Voranstrich versehen.
Bauteil = Widerlager.
Füllstoff = kalt verarbeitbare Fugenmasse, Dauerbewegungsaufnahme bis 25 v.H.
Fugenflanken 'Beton / Stahl'

Fugenspaltbreite über 15 bis 20 mm.
Fülltiefe über 15 bis 25 mm.
Menge: 750,000 m
Leistungsbereichkatalog: 123

#### Abschnitt 01.09 SONSTIGES, STRASSENBEFESTIGUNG

**01.09.0001 Korrosionsschutz-Schild**
Liefern und dauerhaft montieren eines witterungsbeständigen Korrosionsschutz‑Kennzeichnungsschildes aus Edelstahl mit dauerhafter Beschriftung gemäß Vorgaben (Korrosionsschutzsystem, Schichtdicken, Daten). Befestigung mit korrosionsbeständigen Verbindungsmitteln an vorgesehener Stelle an VFT-Träger.
Menge: 1,000 St

**01.09.0002 Messbolzen des AG einbauen Widerlager*Horizontal Mörtel**
StL-Nr. 24121976200101
Messbolzen des AG einbauen.
Einbauort = Widerlager.
Einbau horizontal.
Bolzen in Bohrungen einsetzen. Bohrungen herstellen und
mit Mörtel verfüllen.
Menge: 16,000 St
Leistungsbereichkatalog: 121

**01.09.0003 Messbolzen des AG einbauen Kappe*Vertikal*Mörtel**
StL-Nr. 24121976500201
Messbolzen des AG einbauen.
Einbauort = Kappe.
Einbau vertikal.
Bolzen in Bohrungen einsetzen. Bohrungen herstellen und
mit Mörtel verfüllen.
Menge: 20,000 St
Leistungsbereichkatalog: 121

**01.09.0004 Weiterg. Prüfung zur Erstprüfung Decksch. OPA*Prfg. Unterl.AG**
*** Pauschalposition
StL-Nr. 2311308811
Durchführen von weitergehenden Prüfungen zur
Erstprüfung.
Abgerechnet wird einmal je Mischgutsorte unabhängig von
der Anzahl der ergänzenden Prüfverfahren.
Deckschicht aus Offenporigem Asphalt.
Prüfung(en) nach Unterlagen des AG.
Menge: 1,000 Psch
Leistungsbereichkatalog: 113

**01.09.0005 Weiterg. Prüfung zur Erstprüfung*Prfg. Unterl.AG**
*** Pauschalposition
StL-Nr. 2311308891
Durchführen von weitergehenden Prüfungen zur
Erstprüfung.
Abgerechnet wird einmal je Mischgutsorte unabhängig von
der Anzahl der ergänzenden Prüfverfahren.
Asphaltschicht aus 'Gussasphalt'

Prüfung(en) nach Unterlagen des AG.
Menge: 1,000 Psch
Leistungsbereichkatalog: 113

**01.09.0006 Weiterg. Prüfung zur Erstprüfung*Prfg. Unterl.AG**
*** Pauschalposition
StL-Nr. 2311308891
Durchführen von weitergehenden Prüfungen zur
Erstprüfung.
Abgerechnet wird einmal je Mischgutsorte unabhängig von
der Anzahl der ergänzenden Prüfverfahren.
Asphaltschicht aus 'Asphaltbeton'

Prüfung(en) nach Unterlagen des AG.
Menge: 1,000 Psch
Leistungsbereichkatalog: 113

*Hinweis: BAB 1 Brücke****
***BAB 1 Brücke***
Überbau zwischen Kappen

**01.09.0007 Asphaltschutzschicht herstellen zwischen Kappen*MA11S,Bk100-Bk3,2 Dicke 4 cm*Bimi25/55-55A+vvZ maschinell**
StL-Nr. 2311380711320001
Asphaltschutzschicht auf Dichtungsschicht herstellen.
Fugen herstellen und verfüllen wird gesondert vergütet.
Einbaubreiten nach Unterlagen des AG.
Bauteil = Überbau zwischen den Kappen.
Asphaltschutzschicht aus MA 11 S. Einbau in Verkehrsflächen der Belastungsklassen Bk100 bis Bk3,2.
Einbaudicke = 4 cm.
Bindemittel = 25/55-55 A mit viskositätsveränderndem
Zusatz bzw. einem entsprechend viskositätsveränderten
Bindemittel 25/55-55 A.
Einbau maschinell.
Menge: 978,000 m2
Leistungsbereichkatalog: 113

*Hinweis: Für die Asphaltschutzschicht*

**01.09.0008 Oberfl. d. Asphaltschutzsch. bearb. Abstreuung aufbr.*mit glatter Walze Menge 2-3 kg/m2*Lieferkörnung 2/5**
StL-Nr. 231138172121
Oberfläche der Asphaltschutzschicht bearbeiten. Erkaltete Schicht abkehren und nicht gebundene und gelöste
Stoffe nach Wahl des AN verwerten.
Abstreukörnung, leicht bituminiert, auf die noch heiße
Oberfläche aufbringen.
Mit glatter Walze andrücken.
Abstreumenge 2 bis 3 kg/m2.
Lieferkörnung 2/5.
Menge: 978,000 m2
Leistungsbereichkatalog: 113

**01.09.0009 Verkehrsfläche kehren**
StL-Nr. 2311397799
Verkehrsfläche mit einer selbstaufnehmenden Kehrmaschine nach Verkehrsfreigabe unverzüglich nach Aufforderung
durch den AG kehren. Kehrgut aufnehmen und nach Wahl
des AN verwerten.
Verkehrsfläche 'Asphaltschutzschicht auf dem Bauwerk'

Verkehrssicherungsmaßnahmen 'entfällt'
Menge: 978,000 m2
Leistungsbereichkatalog: 113

**01.09.0010 Asphaltabdichtungsschicht herst.**
Asphaltabdichtungsschicht unter offenporigem Asphalt herstellen.
Fugen herstellen und verfüllen wird gesondert vergütet.
Einbaubreiten nach Unterlagen des AG.
Bauteil = Überbau zwischen den Kappen.
Asphaltabdichtungsschicht ohne Verwendung von Asphaltgranulat aus Gussasphalt.
Einbau maschinell.
Einbaudicke = 2,0 cm.
Menge: 978,000 m2

*Hinweis: Für die Asphaltdichtungsschicht (2,0 cm)*

**01.09.0011 Oberfl. d. Asphaltschutzsch. bearb. Abstreuung aufbr.*mit glatter Walze Menge 2-3 kg/m2*Lieferkörnung 2/5**
StL-Nr. 231138172121
Oberfläche der Asphaltschutzschicht bearbeiten. Erkaltete Schicht abkehren und nicht gebundene und gelöste
Stoffe nach Wahl des AN verwerten.
Abstreukörnung, leicht bituminiert, auf die noch heiße
Oberfläche aufbringen.
Mit glatter Walze andrücken.
Abstreumenge 2 bis 3 kg/m2.
Lieferkörnung 2/5.
Menge: 978,000 m2
Leistungsbereichkatalog: 113

**01.09.0012 Verkehrsfläche kehren**
StL-Nr. 2311397799
Verkehrsfläche mit einer selbstaufnehmenden Kehrmaschine nach Verkehrsfreigabe unverzüglich nach Aufforderung
durch den AG kehren. Kehrgut aufnehmen und nach Wahl
des AN verwerten.
Verkehrsfläche 'Asphaltabdichtungsschicht auf dem Bauwerk'

Verkehrssicherungsmaßnahmen 'entfällt'
Menge: 978,000 m2
Leistungsbereichkatalog: 113

**01.09.0013 Provisorische Abschalung herstellen**
Provisorische Abschalung zur Herstellung von Streifen und Rinnen aus Gußasphalt  nach Wahl des AN herstellen.
Einbauort = an Entwässerungsrinne und Randstreifen.
Abschalung nach dem Aushärten der Asphaltschicht entfernen.
Menge: 164,000 m

**01.09.0014 Asphaltdecksch. aus MA 11 S herst. Streifen/Rinnen*Dicke 4,0 cm Bitumen 30/45+vvZ*Handeinbau**
StL-Nr. 23113607725001
Asphaltdeckschicht aus Gussasphalt MA 11 S herstellen.
Einbaubreiten nach Unterlagen des AG.
In Randstreifen / Entwässerungsrinnen.
Einbaudicke = 4,0 cm einschließlich eingedrückter Ab-
streukörnung.
Bindemittel = 30/45 mit viskositätsveränderndem Zusatz
bzw. einem entsprechend viskositätsveränderten Bindemittel 30/45.
Einbau von Hand
Menge: 82,000 m2
Leistungsbereichkatalog: 113

**01.09.0015 Asphaltdecksch. aus MA 11 S herst. Streifen/Rinnen Bitumen 30/45+vvZ*Handeinbau**
StL-Nr. 23113607795001
Asphaltdeckschicht aus Gussasphalt MA 11 S herstellen.
Einbaubreiten nach Unterlagen des AG.
In Randstreifen / Entwässerungsrinnen.
Einbau '2,0 cm einschließlich eingedrückter Ab-
streukörnung.'

Bindemittel = 30/45 mit viskositätsveränderndem Zusatz
bzw. einem entsprechend viskositätsveränderten Bindemittel 30/45.
Einbau von Hand
Menge: 82,000 m2
Leistungsbereichkatalog: 113

**01.09.0016 Asphaltdecksch. aus MA 11 S herst. Streifen/Rinnen Bitumen 30/45+vvZ*Handeinbau**
StL-Nr. 23113607795001
Asphaltdeckschicht aus Gussasphalt MA 11 S herstellen.
Einbaubreiten nach Unterlagen des AG.
In Randstreifen / Entwässerungsrinnen.
Einbau '5,5 cm einschließlich eingedrückter Ab-
streukörnung.'

Bindemittel = 30/45 mit viskositätsveränderndem Zusatz
bzw. einem entsprechend viskositätsveränderten Bindemittel 30/45.
Einbau von Hand
Menge: 100,000 m2
Leistungsbereichkatalog: 113

**01.09.0017 Asphaltdecksch. aus PA 8 herstellen Bk100-Bk3,2*Dicke 5,5 cm Bitumen40/100-65A*Kalk.füller CC 90 mit Beschicker**
StL-Nr. 2311351712101001
Asphaltdeckschicht aus offenporigem Asphalt PA 8 herstellen. Grobe Gesteinskörnung Kornformkennzahl höchstens 10. Bindemittelvolumen mindestens 11,5 Vol.-v.H.
Anlieferung des Asphaltmischguts in thermoisolierten
Transportbehältern.
In Verkehrsflächen der Belastungsklassen Bk100 bis
Bk3,2.
Einbaudicke = 5,5 cm.
Bindemittel = 40/100-65 A.
Fremdfüller = Kalksteinfüller Kategorie CC 90.
Einbau mit Beschicker.
Menge: 978,000 m2
Leistungsbereichkatalog: 113

*Hinweis: Fuge am Schrammbord in Schutz- und Abdichtungsschicht.*
Fuge am Schrammbord in Schutz- , Abdichtungsschicht und am Randstreifen der OPA-Asphaltdeckschicht.

**01.09.0018 Anschluss a. Fuge m. Fugenm. herst. Fuge vor Kappen*Schutzschicht Tiefe 40 mm*Breite 20 mm*Fugenmasse N1**
StL-Nr. 2311391262064902
Anschluss als Fuge mit Fugenmasse herstellen.
Randfuge vor Brückenkappen.
In der Asphaltschutzschicht ausbilden.
Fugenspalttiefe = 40 mm.
Fugenspaltbreite = 20 mm.
Fugenspalt verfüllen 'nach ZTV-ING 6-1, 6-2, 6-3'

Mit heiß verarbeitbarer Fugenmasse Typ N1, einschließlich zugehörigem und zuvor aufgetragenem Voranstrichmittel.
Menge: 164,000 m
Leistungsbereichkatalog: 113

**01.09.0019 Anschluss a. Fuge m. Fugenm. herst. Fuge vor Kappen Tiefe 20 mm*Breite 20 mm*Fugenmasse N1**
StL-Nr. 2311391269024902
Anschluss als Fuge mit Fugenmasse herstellen.
Randfuge vor Brückenkappen.
In 'der Asphaltabdichtungsschicht ausbilden'

Fugenspalttiefe = 20 mm.
Fugenspaltbreite = 20 mm.
Fugenspalt verfüllen 'nach ZTV-ING 6-1, 6-2, 6-3'

Mit heiß verarbeitbarer Fugenmasse Typ N1, einschließlich zugehörigem und zuvor aufgetragenem Voranstrichmittel.
Menge: 164,000 m
Leistungsbereichkatalog: 113

**01.09.0020 Anschluss a. Fuge m. Fugenm. herst. Fuge vor Kappen*Deckschicht Tiefe 55 mm*Breite 20 mm*Fugenmasse N1**
StL-Nr. 2311391261084902
Anschluss als Fuge mit Fugenmasse herstellen.
Randfuge vor Brückenkappen.
In der Asphaltdeckschicht ausbilden.
Fugenspalttiefe = 55 mm.
Fugenspaltbreite = 20 mm.
Fugenspalt verfüllen 'nach ZTV-ING 6-1, 6-2, 6-3'

Mit heiß verarbeitbarer Fugenmasse Typ N1, einschließlich zugehörigem und zuvor aufgetragenem Voranstrichmittel.
Menge: 82,000 m
Leistungsbereichkatalog: 113

*Hinweis: Fahrbahnübergang*

**01.09.0021 Fahrbahnübergang a. Asphalt herst. Fahrbahn**
StL-Nr. 241212291990
Wasserundurchlässigen Fahrbahnübergang aus Asphalt einschließlich Schrammbordausbildung nach Unterlagen des
AG herstellen. Fugenmulde herstellen, Ausbruchgut nach
Wahl des AN verwerten.
Abrechnung nach Länge des Übergangs in der Achse,
horizontal.
Einbau im Fahrbahnbereich.
Fugenspaltbreite 'bis 3 cm,
Breite d. Fugenmulde 50 cm
über Fugenspalt einen Edelstahl-Abdeckstreifen
d = 3 mm, b = 15 cm anordnen,
Ausführung gemäß Unterlagen des AG
Herstellerangaben beachten,
Ausführung in Teilabschnitten.'

Dicke des Fahrbahnübergangs '5,5 cm'
Menge: 168,000 m
Leistungsbereichkatalog: 121

*Hinweis: BAB 1 Straßendamm****
***BAB 1 Straßendamm***

**01.09.0022 Planum herstellen Ev2 = 45 MPa**
StL-Nr. 2410625001
Planum herstellen nach Unterlagen des AG.
Verformungsmodul Ev2 = 45 MPa.
Menge: 3211,000 m2
Leistungsbereichkatalog: 106

**01.09.0023 Schottertragschicht herstellen Bk100 bis Bk1,0*0/32 URA+Einbaudoku**
StL-Nr. 2411232011100900
Schottertragschicht herstellen.
In Verkehrsflächen der Belastungsklassen Bk100 bis
Bk1,0, mehrlagig, obere Lage mit Fertiger.
Baustoffgemisch 0/32.
Umweltrelevante Anforderungen beim Einsatz von Baustoffgemischen einschließlich Einbaudokumentation nach
Unterlagen des AG. Einbaudokumentation übergeben.
Einbaudicke '= 35 cm'
Menge: 3211,000 m2
Leistungsbereichkatalog: 112

**01.09.0024 Asphalttragsch. aus AC 32 TS herst. Bk100*Dicke 18 cm*Bitumen 50/70 mehrschicht.unten*mit Beschicker**
StL-Nr. 23113108121031
Asphalttragschicht aus Asphalttragschichtmischgut
AC 32 T S herstellen. Anlieferung des Asphaltmischguts
in thermoisolierten Transportbehältern.
In Verkehrsflächen der Belastungsklasse Bk100.
Einbaudicke = 18 cm.
Bindemittel = 50/70.
Als untere Schicht einer mehrschichtigen Asphalttragschicht.
Einbau mit Beschicker.
Menge: 3211,000 m2
Leistungsbereichkatalog: 113

**01.09.0025 Bitumenemulsion aufsprühen Bk100-Bk3,2*Asphalt frisch C60BP4-S*Menge 250 g/m2 vor A.bindersch.**
StL-Nr. 23113063110122
Bitumenemulsion zur Herstellung des Schichtenverbundes
aufsprühen.
Auf Verkehrsflächen der Belastungsklassen Bk100 bis
Bk3,2.
Unterlage = Asphaltbefestigung, frisch.
Bindemittel = C60BP4-S.
Bindemittelmenge = 250 g/m2.
Vor Einbau Asphaltbinderschicht.
Menge: 3211,000 m2
Leistungsbereichkatalog: 113

**01.09.0026 Asphaltbindersch.a. AC 16 B S herst Bk100*Dicke 6 cm*Bitumen 25/55-55A Gestein SZ 18**
StL-Nr. 2311321914101000
Asphaltbinderschicht aus Asphaltbinder AC 16 B S herstellen. Anlieferung des Asphaltmischguts in
thermoisolierten Transportbehältern.
In Verkehrsflächen der Belastungsklasse Bk100.
Einbaudicke = 6 cm.
Bindemittel = 25/55-55 A.
Grobe Gesteinskörnung = Kategorie SZ 18.
Menge: 3211,000 m2

**01.09.0027 Bitumenemulsion aufsprühen Bk100-Bk3,2*Asphalt frisch C40B5-S*Menge 250 g/m2 vor A.deckschicht**
StL-Nr. 23113063110223
Bitumenemulsion zur Herstellung des Schichtenverbundes
aufsprühen.
Auf Verkehrsflächen der Belastungsklassen Bk100 bis
Bk3,2.
Unterlage = Asphaltbefestigung, frisch.
Bindemittel = C40B5-S.
Bindemittelmenge = 250 g/m2.
Vor Einbau Asphaltdeckschicht.
Menge: 3211,000 m2
Leistungsbereichkatalog: 113

**01.09.0028 Asphaltabdichtungsschicht herst.**
Asphaltabdichtungsschicht unter offenporigem Asphalt vor und hinter der Brücke herstellen.
Fugen herstellen und verfüllen wird gesondert vergütet.
Einbaubreiten nach Unterlagen des AG.
Asphaltabdichtungsschicht ohne Verwendung von Asphaltgranulat aus Gussasphalt.
Einbau maschinell.
Einbaudicke = 2,0 cm.
Menge: 3211,000 m2

**01.09.0029 Gussasphaltoberfläche bearbeiten maschin. abstr.*LK 2/5, 5-9kg/m2 ungeb. verwert.**
StL-Nr. 23113667150001
Oberfläche der Gussasphaltschicht bearbeiten.
Grobe Gesteinskörnung, leicht bituminiert, auf die noch
heiße Oberfläche maschinell aufbringen.
Lieferkörnung 2/5, Abstreumenge 5 bis 9 kg/m2 und mit
leichter Walze andrücken.
Erkaltete Asphaltdeckschicht aus Gussasphalt abkehren
und nicht gebundene und gelöste Abstreukörnungen nach
Wahl des AN verwerten.
Menge: 3211,000 m2
Leistungsbereichkatalog: 113

**01.09.0030 Asphaltdecksch. aus PA 8 herstellen Bk100-Bk3,2*Dicke 5,5 cm Bitumen40/100-65A*Kalk.füller CC 90 mit Beschicker**
StL-Nr. 2311351712101001
Asphaltdeckschicht aus offenporigem Asphalt PA 8 herstellen. Grobe Gesteinskörnung Kornformkennzahl höchstens 10. Bindemittelvolumen mindestens 11,5 Vol.-v.H.
Anlieferung des Asphaltmischguts in thermoisolierten
Transportbehältern.
In Verkehrsflächen der Belastungsklassen Bk100 bis
Bk3,2.
Einbaudicke = 5,5 cm.
Bindemittel = 40/100-65 A.
Fremdfüller = Kalksteinfüller Kategorie CC 90.
Einbau mit Beschicker.
Menge: 3211,000 m2
Leistungsbereichkatalog: 113

*Hinweis: Pflasterflächen*

**01.09.0031 Bordstein aus Beton setzen BSt. FB 20x20 cm*Fuge Typ B**
StL-Nr. 2311531112010999
Bordstein aus Beton setzen. Breite der Rückenstütze
mind. 15 cm.
Bordstein = FB 20 x 20 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein 'einschl. aller erforderlichen Absenk- ,
Kurven und Übergangssteine. Anforderungen nach DIN EN
1340'

Rückenstütze '15 cm'

Fundamentbeton 'C 20/25, erforderliche Erdarbeiten ausführen'
Menge: 266,000 m

**01.09.0032 Pflasterd. aus Betonsteinen herst.*Flächen ü. 2-10m2 St.100/200/100*Fase 2/2 SZ18/LA20*Bett.0/4 30 v. H. Fuge 0/4*Läuferverband**
StL-Nr. 2311510192311111
Pflasterdecke mit Pflastersteinen aus Beton mit Vorsatzbeton herstellen.
Oberfläche der Pflastersteine, Trassierung der Pflasterdecke und Verlegung der Pflastersteine in Kurvenbereichen nach Unterlagen des AG.
In Flächen 'im Anschluss an die Kappen'

Einzelflächen über 2,00 bis 10,00 m2.
Format für Rastermaß = 100/200/100 mm.
Fase max. 2/2 mm.
Baustoffgemisch für Bettung und Fugen Kategorie
SZ18/LA20.
Bettung aus Baustoffgemisch 0/4, Anteil an Körnung unter 2 mm max. 30 Massenprozent, E CS35, C 90/3.
Fuge mit Baustoffgemisch 0/4, GU, F, E CS35, C 90/3,
Fugenmaterial einarbeiten und einschlämmen, Fugenschluss durch Einfegen und Einschlämmen herstellen.
Steine im Läuferverband verlegen.
Menge: 136,000 m2
Leistungsbereichkatalog: 115

*Hinweis: BAB 226****
***BAB 226***
Fahrbahn

**01.09.0033 Planum herstellen Ev2 = 45 MPa**
StL-Nr. 2410625001
Planum herstellen nach Unterlagen des AG.
Verformungsmodul Ev2 = 45 MPa.
Menge: 1502,000 m2
Leistungsbereichkatalog: 106

**01.09.0034 Schottertragschicht herstellen Bk100 bis Bk1,0*0/32 URA+Einbaudoku**
StL-Nr. 2411232011100900
Schottertragschicht herstellen.
In Verkehrsflächen der Belastungsklassen Bk100 bis
Bk1,0, mehrlagig, obere Lage mit Fertiger.
Baustoffgemisch 0/32.
Umweltrelevante Anforderungen beim Einsatz von Baustoffgemischen einschließlich Einbaudokumentation nach
Unterlagen des AG. Einbaudokumentation übergeben.
Einbaudicke '= 31 cm'
Menge: 1502,000 m2
Leistungsbereichkatalog: 112

**01.09.0035 Asphalttragsch. aus AC 32 TS herst. Bk100*Dicke 22 cm*Bitumen 50/70 mehrschicht.unten*mit Beschicker**
StL-Nr. 23113108111031
Asphalttragschicht aus Asphalttragschichtmischgut
AC 32 T S herstellen. Anlieferung des Asphaltmischguts
in thermoisolierten Transportbehältern.
In Verkehrsflächen der Belastungsklasse Bk100.
Einbaudicke = 22 cm.
Bindemittel = 50/70.
Als untere Schicht einer mehrschichtigen Asphalttragschicht.
Einbau mit Beschicker.
Menge: 1502,000 m2
Leistungsbereichkatalog: 113

**01.09.0036 Bitumenemulsion aufsprühen Bk100-Bk3,2*Asphalt frisch C60BP4-S*Menge 250 g/m2 vor A.bindersch.**
StL-Nr. 23113063110122
Bitumenemulsion zur Herstellung des Schichtenverbundes
aufsprühen.
Auf Verkehrsflächen der Belastungsklassen Bk100 bis
Bk3,2.
Unterlage = Asphaltbefestigung, frisch.
Bindemittel = C60BP4-S.
Bindemittelmenge = 250 g/m2.
Vor Einbau Asphaltbinderschicht.
Menge: 1502,000 m2
Leistungsbereichkatalog: 113

**01.09.0037 Asphaltbindersch.a. AC 16 B S herst Bk100*Dicke 6 cm*Bitumen 25/55-55A Gestein SZ 18*mit Beschicker**
StL-Nr. 2311321914101001
Asphaltbinderschicht aus Asphaltbinder AC 16 B S herstellen. Anlieferung des Asphaltmischguts in
thermoisolierten Transportbehältern.
In Verkehrsflächen der Belastungsklasse Bk100.
Einbaudicke = 6 cm.
Bindemittel = 25/55-55 A.
Grobe Gesteinskörnung = Kategorie SZ 18.
Einbau mit Beschicker.
Menge: 1502,000 m2
Leistungsbereichkatalog: 113

**01.09.0038 Bitumenemulsion aufsprühen Bk100-Bk3,2*Asphalt frisch C40B5-S*Menge 250 g/m2 vor A.deckschicht**
StL-Nr. 23113063110223
Bitumenemulsion zur Herstellung des Schichtenverbundes
aufsprühen.
Auf Verkehrsflächen der Belastungsklassen Bk100 bis
Bk3,2.
Unterlage = Asphaltbefestigung, frisch.
Bindemittel = C40B5-S.
Bindemittelmenge = 250 g/m2.
Vor Einbau Asphaltdeckschicht.
Menge: 1502,000 m2
Leistungsbereichkatalog: 113

**01.09.0039 Asphaltdecksch. aus MA 5 S herst. Bk100*Abdicht.Dicke 2cm**
StL-Nr. 23113627129000
Asphaltdeckschicht aus Gussasphalt MA 5 S herstellen.
Einbaubreiten nach Unterlagen des AG.
In Verkehrsflächen der Belastungsklasse Bk100.
Einbaudicke = 2 cm, als Abdichtung unter Asphaltdeckschicht aus Offenporigem Asphalt.
Bindemittel 'Straßenbaubitumen PmB'
Menge: 1502,000 m2

**01.09.0040 Gussasphaltoberfläche bearbeiten maschin. abstr.*LK 2/5, 5-9kg/m2 ungeb. verwert.**
StL-Nr. 23113667150001
Oberfläche der Gussasphaltschicht bearbeiten.
Grobe Gesteinskörnung, leicht bituminiert, auf die noch
heiße Oberfläche maschinell aufbringen.
Lieferkörnung 2/5, Abstreumenge 5 bis 9 kg/m2 und mit
leichter Walze andrücken.
Erkaltete Asphaltdeckschicht aus Gussasphalt abkehren
und nicht gebundene und gelöste Abstreukörnungen nach
Wahl des AN verwerten.
Menge: 1502,000 m2
Leistungsbereichkatalog: 113

**01.09.0041 Verkehrsfläche kehren**
StL-Nr. 2311397799
Verkehrsfläche mit einer selbstaufnehmenden Kehrmaschine nach Verkehrsfreigabe unverzüglich nach Aufforderung
durch den AG kehren. Kehrgut aufnehmen und nach Wahl
des AN verwerten.
Verkehrsfläche 'Asphaltabdichtungsschicht'

Verkehrssicherungsmaßnahmen 'entfällt'
Menge: 1502,000 m2
Leistungsbereichkatalog: 113

**01.09.0042 Asphaltdecksch. aus PA 8 herstellen Bk100-Bk3,2*Dicke 5,5 cm Bitumen40/100-65A*Kalk.füller CC 90 mit Beschicker**
StL-Nr. 2311351712101001
Asphaltdeckschicht aus offenporigem Asphalt PA 8 herstellen. Grobe Gesteinskörnung Kornformkennzahl höchstens 10. Bindemittelvolumen mindestens 11,5 Vol.-v.H.
Anlieferung des Asphaltmischguts in thermoisolierten
Transportbehältern.
In Verkehrsflächen der Belastungsklassen Bk100 bis
Bk3,2.
Einbaudicke = 5,5 cm.
Bindemittel = 40/100-65 A.
Fremdfüller = Kalksteinfüller Kategorie CC 90.
Einbau mit Beschicker.
Menge: 1502,000 m2
Leistungsbereichkatalog: 113

**01.09.0043 Randabdichtung herstellen Abd. 25/55-55 A*zwei Arbeitsgänge über 30-34 cm**
StL-Nr. 231139220128
Flankenfläche des hochliegenden Randes der Asphaltschichten abdichten.
Abdichtung mit 25/55-55 A.
Herstellung in zwei Arbeitsgängen. Zusätzlich je Ausführungsgang auf der horizontalen Fläche zwischen je
zwei Schichten in 10 cm Breite Bindemittel in einer
Menge von mindestens 150 g/m auftragen.
Dicke der abzudichtenden Asphaltbefestigung über 30 bis
34 cm.
Menge: 480,000 m
Leistungsbereichkatalog: 113

*Hinweis: Notgehweg am Widerlager*

**01.09.0044 Planum herstellen Ev2 = 45 MPa**
StL-Nr. 2410625001
Planum herstellen nach Unterlagen des AG.
Verformungsmodul Ev2 = 45 MPa.
Menge: 384,000 m2
Leistungsbereichkatalog: 106

**01.09.0045 Schottertragschicht herstellen*0/32 URA+Einbaudoku*Dicke 20 cm**
StL-Nr. 2411232091100200
Schottertragschicht herstellen.
In Verkehrsflächen 'Notgehweg am Widerlager'

Baustoffgemisch 0/32.
Umweltrelevante Anforderungen beim Einsatz von Baustoffgemischen einschließlich Einbaudokumentation nach
Unterlagen des AG. Einbaudokumentation übergeben.
Einbaudicke = 20 cm.
Menge: 384,000 m2
Leistungsbereichkatalog: 112

**01.09.0046 Pflasterd. aus Betonsteinen herst.*St.100/200/80 Fase 2/2*SZ18/LA20*Fuge 0/4 Läuferverband**
StL-Nr. 2311510190411911
Pflasterdecke mit Pflastersteinen aus Beton mit Vorsatzbeton herstellen.
Oberfläche der Pflastersteine, Trassierung der Pflasterdecke und Verlegung der Pflastersteine in Kurvenbereichen nach Unterlagen des AG.
In Flächen 'Notgehweg am Widerlager'

Format für Rastermaß = 100/200/80 mm.
Fase max. 2/2 mm.
Baustoffgemisch für Bettung und Fugen Kategorie
SZ18/LA20.
Bettung aus Baustoffgemisch 'Beton C12/15, Dicke = 10cm'

Fuge mit Baustoffgemisch 0/4, GU, F, E CS35, C 90/3,
Fugenmaterial einarbeiten und einschlämmen, Fugenschluss durch Einfegen und Einschlämmen herstellen.
Steine im Läuferverband verlegen.
Menge: 384,000 m2
Leistungsbereichkatalog: 115

### Bereich 02 ABBRUCH

#### Abschnitt 02.00 TECHNISCHE BEARBEITUNG

**02.00.0001 Entsorgungskonzept aufstellen alle Abfälle*inn. Baust. AG BSF Haufwerk*Ausbaust. außerh. Elekt. Papier*Elekt. Papier Analyt. n. Unter.**
*** Pauschalposition
StL-Nr. 2480201031132201
Entsorgungskonzept nach Unterlagen des AG zum
Beproben, Aufnehmen, Fördern, Zwischenlagern,
Verladen sowie Verwerten, Aufbereiten oder
Beseitigen von Abfällen und Ausbaustoffen
aufstellen. Positions- und ortsbezogenen
Ablaufplan mit Personal-, Maschinen- und
Geräteeinsatz auf Grundlage des Bauzeitenplanes
des AN aufstellen. Abbruch- und Aufnahmeverfahren
für die jeweiligen Abfälle und Ausbaustoffe zur
Entsorgung beschreiben. Fördern zur
Wiederverwendung bzw. Verwertung innerhalb der
Baustelle und Beförderung zur Entsorgungsanlage
außerhalb der Baustelle beschreiben.
Arbeitsanweisungen für sämtliche Prozessbeteiligte
aufstellen. Entsorgungskonzept mit zeichnerischen
Darstellungen übergeben.
Für alle Abfälle und Ausbaustoffe.
Mit Bereitstellungsflächen innerhalb der Baustelle
nach Unterlagen des AG.
Lageplan der Bereitstellungsflächen mit
Haufwerksdarstellung sowie Betriebs- und
Handlungsanweisung nach Unterlagen des AG
anfertigen.
Verwertung von Ausbaustoffen, die keine
gefährlichen Stoffe enthalten, außerhalb der
Baustelle.
Entsorgungskonzept vor erster Entsorgung dem AG
nach Unterlagen des AG elektronisch und in
Papierform übergeben.
Vorlagen zur Dokumentation der Verbleibskontrolle
nicht gefährlicher Abfälle und Ausbaustoffe nach
Unterlagen des AG vor erster Entsorgung aufstellen
und dem AG nach Unterlagen des AG elektronisch und
in Papierform übergeben.
Deklarationsanalysen nach den Annahmeparametern
der Entsorgungsanlagen nach Unterlagen des AG.
Menge: 1,000 Psch

**02.00.0002 Abfallnachweisverf. durchführen alle Abfälle*Vorl.ENW gef.Abf. Vorl. TPPgef.Abf.*Elektr. überg. Analyt. n. Unter.**
*** Pauschalposition
StL-Nr. 24802060233101
Abfallnachweisverfahren mit Dokumentation der
Verbleibskontrolle als Verfahrensbeteiligter nach
Unterlagen des AG durchführen.
Für alle Abfälle und Ausbaustoffe.
Vorlagen für Entsorgungsnachweise für Abfälle, die
gefährliche Stoffe enthalten einschließlich aller
erforderlichen Angaben zu den
Verfahrensbeteiligten, Deklarationsanalysen und
sonstiger Anlagen mittels eigenem eANV-Zugang nach
Unterlagen des AG erstellen und dem AG oder seinem
Bevollmächtigten zur weiteren Bearbeitung mittels
eANV übersenden.
Vorlagen für Begleitpapiere für Abfälle, die
gefährliche Stoffe enthalten nach Bedarf des AN
mittels eANV mit Angaben zu Zeitraum, Menge und
den beteiligten Beförderern und Entsorgern
erstellen und dem AG oder seinem Bevollmächtigten
zum Signieren mit zeitlichem Vorlauf nach
Unterlagen des AG übersenden.
Dokumentation der Verbleibskontrolle von nicht
gefährlichen Abfällen, Ausbaustoffen und
Verwertung Bodenmaterial und Baggergut außerhalb
der Baustelle nach Unterlagen des AG führen.
Wiege- bzw. Leistungsnachweise nach Unterlagen des
AG erfassen, auswerten und Dokumentation nach
Abschluss dem AG elektronisch übergeben.
Deklarationsanalysen nach den Annahmeparametern
der Entsorgungsanlagen nach Unterlagen des AG
durchführen und übergeben.
Menge: 1,000 Psch

**02.00.0003 Ausführungsunterl. f. Abbr. Bauwerk 5-fach**
*** Pauschalposition
Aufstellen der Ausführungsunterlagen nach ZTV-ING, Teil
1, Abschnitt 2 für den Abbruch. Es sind zu liefern:
Abbruchtechnologie nach digitaler Freigabe in 2-facher Ausfertigung.
Ausführungszeichnungen nach digitaler Freigabe in 2-facher Ausfertigung.
Standsicherheitsnachweise nach DIN EN und NA digital.
Menge: 1,000 Psch
Leistungsbereichkatalog: 101

**02.00.0004 Ausführungszeichnungen herstellen Baubehelfe**
*** Pauschalposition
StL-Nr. 1910161039
Ausführungszeichnungen herstellen.
Ausführungszeichnungen für sämtliche Baubehelfe.
Ausführungszeichnungen 'nach digitaler Freigabe 2-fach liefern.'
Menge: 1,000 Psch
Leistungsbereichkatalog: 101

**02.00.0005 Standsicherheitsnachweis aufstellen Baubehelfe**
*** Pauschalposition
StL-Nr. 1910160539
Standsicherheitsnachweis aufstellen.
Standsicherheitsnachweis für sämtliche Baubehelfe.
Standsicherheitsnachweis 'digital liefern'
Menge: 1,000 Psch
Leistungsbereichkatalog: 101

**02.00.0006 Lichtbilder herst. und liefern**
StL-Nr. 19101620
Lichtbilder über den wesentlichen Bauablauf des Bauwerks in digitalisierter Form (Auflösung mindestens
1024 mal 768 Pixel, 24 Farben) mit Digitalkamera herstellen und auf mit dem AG abgestimmten Datenträger (CD
oder DVD) liefern. Das Komprimierungsverhältnis bzw.
die Bildqualität ist so zu wählen, dass durch die Komprimierung keine für den Sachverhalt wesentlichen Bildinformationen verloren gehen.
Menge: 100,000 St
Leistungsbereichkatalog: 101

**02.00.0007 Arbeitsanweisungen**
*** Pauschalposition
Aufstellen und liefern von Arbeitsanweisungen als ergänzende Ausführungsunterlagen gemäß den Anforderungen der Baubeschreibung.
Arbeitsanweisungen sind unter anderem zu für:
- Abbrucharbeiten
Menge: 1,000 Psch

#### Abschnitt 02.01 BAUSTELLENEINR.

**02.01.0001 Fläche abräumen Aufwuchs*Wurzelstöcke Astwerk*Steine/Mauer/Zaun Wst. Verwert. AN*S.Abr.Verwert.AN übr.Räumg.Verw.AN**
*** Pauschalposition
StL-Nr. 2410600311110111
Fläche nach Unterlagen des AG abräumen.
Strauch- und Baumbestand sowie sonstiger Aufwuchs bis
zu 0,10 m Stammdurchmesser, 1,00 m über dem Erdboden
gemessen, einschließlich Wurzelwerk.
Wurzelstöcke anderweitig gefällter Bäume bis zu 0,10 m
Durchmesser an der Schnittstelle roden.
Astwerk gefällter Bäume, Holzreste.
Steine, Betonreste, Mauerreste und abgängige Zäune.
Wurzelstöcke nach Wahl des AN verwerten.
Schlagabraum nach Wahl des AN verwerten.
Übriges Räumgut nach Wahl des AN verwerten.
Menge: 1,000 Psch
Leistungsbereichkatalog: 106

**02.01.0002 Strauchbestand roden Höhe bis 2 m*Wst.Verw.AN S.Abr. Verw. AN**
StL-Nr. 24106010100101
Strauchbestand und sonstiger Aufwuchs bis 0,10 m Stammdurchmesser, in 1,00 m Höhe über dem Erdboden gemessen,
mit Wurzelwerk roden. Abrechnung nach Fläche der
größten Ausdehnung des Strauchwerks.
Mittlere Höhe bis 2,00 m.
Wurzelstöcke nach Wahl des AN verwerten.
Schlagabraum nach Wahl des AN verwerten.
Menge: 2000,000 m2
Leistungsbereichkatalog: 106

**02.01.0003 Bäume fällen ohne Roden DU über 0,1-0,3 m*Holz Verwert. AN S.Abr.Verwert. AN**
StL-Nr. 241060301011
Bäume fällen, höchstens 0,25 m über dem Erdboden
absägen. Gemessen wird der Durchmesser 1,00 m über dem
Erdboden. Wurzelstöcke roden bzw. ausfräsen wird gesondert vergütet.
Durchmesser über 0,10 bis 0,30 m.
Gesamtes Holz nach Wahl des AN verwerten.
Schlagabraum nach Wahl des AN verwerten.
Menge: 5,000 St
Leistungsbereichkatalog: 106

**02.01.0004 Wurzelstöcke roden DU über 0,1-0,3 m*Wst.Verw. AN**
StL-Nr. 241060201001
Wurzelstöcke roden. Gemessen wird der Durchmesser der
Schnittstelle des Wurzelstocks vor dem Roden.
Durchmesser über 0,10 bis 0,30 m.
Wurzelstöcke nach Wahl des AN verwerten.
Menge: 1000,000 St
Leistungsbereichkatalog: 106

**02.01.0005 Wurzelstöcke roden DU über 0,3-0,5 m*Wst.Verw. AN**
StL-Nr. 241060202001
Wurzelstöcke roden. Gemessen wird der Durchmesser der
Schnittstelle des Wurzelstocks vor dem Roden.
Durchmesser über 0,30 bis 0,50 m.
Wurzelstöcke nach Wahl des AN verwerten.
Menge: 140,000 St
Leistungsbereichkatalog: 106

**02.01.0006 Wurzelstöcke roden*Wst.Verw. AN**
StL-Nr. 241060209001
Wurzelstöcke roden. Gemessen wird der Durchmesser der
Schnittstelle des Wurzelstocks vor dem Roden.
Durchmesser '0,50 - 1,00m'

Wurzelstöcke nach Wahl des AN verwerten.
Menge: 10,000 St
Leistungsbereichkatalog: 106

*Hinweis: Vergrämungsmaßnahme Fledermäuse*
Die Vergrämungsmaßnahme ist einen Tag vor Beginn der Abbrucharbeiten am Bauwerk durchzuführen.

**02.01.0007 Selbstfahrende Hubarbeitsbühne**
Anlieferung, Umsetzung und Bedienung einer selbstfahrenden Hubarbeitsbühne.
Mindestarbeitshöhe: 10 m, seitliche Ausladung: mindestens 5 m.
Menge: 2,000 St

**02.01.0008 Personaleinsatz Facharbeiter**
Einsatz eines Maschinenführers für die Bedienung der selbstfahrenden Hubarbeitsbühne.
Menge: 16,000 h

**02.01.0009 Begutachtung Bauwerksspalten**
Ermöglichen der Begutachtung von Spalten größer 2 cm am Bauwerk zwischen Abdeckblechen und Stahlbetonrahmen durch die vom AG gestellte Umweltbaubegleitung.
Ziel: Negativnachweis von Fledermäusen.
Durchführung mithilfe der Hubarbeitsbühne.
Beginn der Begutachtung nach Sonnenuntergang.
Menge: 2,000 St

*Hinweis: Die Maßnahme ist unmittelbar im*
Die Maßnahme ist unmittelbar im Anschluss an die Begutachtung gemäß vorgenannter Position und dem dort festgestellten Negativnachweis durchzuführen.

**02.01.0010 Installation der Lichtvergrämung**
Einrichtung eines dauerhaften, hellen und flächendeckenden LED‑Lichtsystems an allen potenziellen Quartierbereichen am Bauwerk, unter Anleitung der vom AG gestellten Umweltbaubegleitung.
- Lichtfarbe: neutralweiß/kaltweiß (≥ 4000 K)
- Einsatz von vier mobilen Lichtmasten
Herstellung der Stromversorgung einschließlich Kabelverlegung, Befestigung und Sicherung
Menge: 2,000 St

**02.01.0011 Abschluss der Maßnahme und Rückbau**
Ende der Vergrämungsmaßnahme um ca. 07:30 Uhr nach Sonnenaufgang.
Demontage sämtlicher eingesetzter Leuchten, Kabel und Halteelemente sowie Wiederherstellung des ursprünglichen Zustands.
Menge: 1,000 St

#### Abschnitt 02.02 BAUGRUBEN, WASSERH., BAUW.-HINTERF.

**02.02.0001 Wiederverw. Bodenmat. dokument.*Elektr. überg. Elektr. überg.*Analyt. n. Unter.**
*** Pauschalposition
StL-Nr. 248020709221
Dokumentation über den Ausbau und Wiederverwendung
sowie die Verwertung von Bodenmaterial als
Verfahrensbeteiligter nach Unterlagen des AG
durchführen.
Für 'Bodenmaterial und Baggergut zur Wiederverwendung innerhalb der Baustelle. Überschüssiges oder ungeeignetes Bodenmaterial und Baggergut zur Verwertung außerhalb der Baustelle.'

Dokumentation der Wiederverwendung von
Bodenmaterial und Baggergut innerhalb der
Baustelle nach Unterlagen des AG führen. Aus- und
Einbaumengen erfassen, auswerten und nach
Abschluss dem AG nach Unterlagen des AG
elektronisch übergeben.
Dokumentation der Verbleibskontrolle Verwertung
von Bodenmaterial und Baggergut außerhalb der
Baustelle nach Unterlagen des AG führen. Wiege-
bzw. Leistungsnachweise nach Unterlagen des AG
erfassen, auswerten und Dokumentation nach
Abschluss dem AG elektronisch übergeben. Wiege-
bzw. Leistungsnachweise in Papierform nach
Unterlagen des AG dem AG übergeben.
Deklarationsanalysen nach den Einbauparametern für
den Wiedereinbau nach Unterlagen des AG.
Menge: 1,000 Psch

*Hinweis: Bereitstellungsfläche für Aushubboden und Oberboden****
***Bereitstellungsfläche für Aushubboden und Oberboden***

**02.02.0002 Bereitstellungsflächen herstellen Zwischenl.AN,Dies*geb. Flächen HW-h >2bis3 m*Bod. Verwertung**
*** Pauschalposition
StL-Nr. 2480220564992290
Flächen für die zeitweilige Lagerung von
Bodenmaterial, Baggergut, Ausbaustoffen oder
Abfällen nach Unterlagen des AG als
Bereitstellungsflächen herstellen. Haufwerks- und
Behälterkataster mit Lageplänen, Angaben zu
Haufwerksnummer, Anlieferungszeitraum, Herkunft
nach Entnahmestelle mit Homogenbereich und
Probenahmen aufstellen. Haufwerke mit reißfester,
witterungsbeständiger Folie abgedeckt und Behälter
mit wetterfester Beschilderung einschließlich der
Angaben zu Haufwerks- oder Behälternummer,
Anlieferungszeitraum, Herkunft nach Entnahmestelle
und Homogenbereich ausstatten. Erforderliche
Schutz- und Betriebseinrichtungen sowie
Betriebsräume mit Sanitäreinrichtungen
einschließlich erforderlicher Ver- und Entsorgung
mit den erforderlichen Medien nach Unterlagen des
AG aufstellen.
Bereitstellungsflächen außerhalb der Baustelle
nach Wahl des AN für alle Leistungen dieses
Abschnittes des Leistungsverzeichnisses.
Gebundene, wasserundurchlässige
Flächenbefestigungen nach Wahl des AN und
technischen Erfordernissen nach Unterlagen des AG
herstellen. Oberflächenentwässerung erfassen und
mit wasserrechtlicher Genehmigung ableiten.
Vorhalten, Betreiben, Unterhalten und Beseitigen
werden gesondert vergütet.
Lagerfläche für Menge 'über 2.500 m3 bis 4.000 m3'

Haufwerksgröße '300 m3 bis 500 m3'

Haufwerkshöhe über 2,00 m bis 3,00 m.
Material = Bodenmaterial und Baggergut für die
Verwertung oder Beseitigung, Bestimmung der
Maßgebender Parameter nach Unterlagen des AG.
Lagerung 'für die Beprobung von Oberboden und Teile der Bauwerkshinterfüllung'
Menge: 1,000 Psch

**02.02.0003 Bereitstellungsflächen betreiben**
StL-Nr. 2480221000
Flächen für die zeitweilige Lagerung von
Bodenmaterial, Baggergut, Ausbaustoffen oder
Abfällen nach Unterlagen des AG als
Bereitstellungsflächen vorhalten, unterhalten und
betreiben. Haufwerks- und Behälterkataster mit
Lageplänen, Angaben zu Haufwerksnummer,
Anlieferungszeitraum, Herkunft nach Entnahmestelle
mit Homogenbereich und Probenahmen auf der
Baustelle führen und fortschreiben. Wetterfeste
Beschilderung einschließlich der Angaben zu
Haufwerks- oder Behälternummer,
Anlieferungszeitraum, Herkunft nach Entnahmestelle
und Homogenbereich vorhalten, bei Bedarf anpassen
und unterhalten. Haufwerksabdeckungen aus
reißfester, witterungsbeständiger Folie nach
Bedarf des AN verwehungssicher öffnen und
schließen, arbeitstäglich kontrollieren und
beschädigte Folien austauschen. Erforderliche
Schutz- und Betriebseinrichtungen sowie
Betriebsräume mit Sanitäreinrichtungen nach Wahl
des AN einschließlich erforderlicher Ver- und
Entsorgung mit den erforderlichen Medien nach
Unterlagen des AG vorhalten, unterhalten und
betreiben. Teilzeiten nach Tagen werden zu 1/30
des Einheitspreises vergütet.
Menge: 11,000 Mt

**02.02.0004 Bereitstellungsflächen räumen**
*** Pauschalposition
StL-Nr. 2480221500
Flächen für die zeitweilige Lagerung von
Bodenmaterial, Baggergut, Ausbaustoffen oder
Abfällen nach Unterlagen des AG als
Bereitstellungsflächen einschließlich aller
Betriebseinrichtungen, Abdichtungs- und
Abdeckmaterialien, hergestellte Medienanschlüsse
und Flächenbefestigungen beseitigen. Benutzte
Flächen entsprechend dem ursprünglichen Zustand
wiederherstellen. Abdichtungs- und
Abdeckmaterialien aufnehmen und entsorgen.
Menge: 1,000 Psch

*Hinweis: Oberboden nördliche und südliche Böschung****
***Oberboden nördliche  und südliche Böschung***

**02.02.0005 Oberboden abtragen*Abtrag ü. 10-30cm Oberb.Verw. AN*Abrechnung Abtrag**
StL-Nr. 24106120902101
Oberboden ggf. einschließlich Vegetationsdecke abtragen. Homogenbereiche nach Unterlagen des AG.
Homogenbereich 'A'

Dicke des Abtrages über 10 bis 30 cm.
Oberboden nach Wahl des AN verwerten.
Abrechnung nach Abtragsprofilen.
Menge: 2625,000 m3
Leistungsbereichkatalog: 106

*Hinweis: Baugrube Achse 10 und Achse 20****
***Baugrube Achse 10 und Achse 20***

**02.02.0006 Baugrube herstellen*Aushub verwert.AN**
StL-Nr. 24108107999050
Baugrube nach Unterlagen des AG herstellen.
Beschreibung der Homogenbereiche nach Unterlagen des
AG. Verbau wird gesondert vergütet.
Homogenbereiche 'A'

Baugrube 'Rifa HH, Widerlager Nord'

Baugrubentiefe 'bis 9,50 m'

Aushub nach Wahl des AN verwerten.
Menge: 4119,000 m3
Leistungsbereichkatalog: 108

**02.02.0007 Baugrube herstellen*Aushub verwert.AN**
StL-Nr. 24108107999050
Baugrube nach Unterlagen des AG herstellen.
Beschreibung der Homogenbereiche nach Unterlagen des
AG. Verbau wird gesondert vergütet.
Homogenbereiche 'A'

Baugrube 'Rifa HH, Widerlager Süd'

Baugrubentiefe 'bis 9,50 m'

Aushub nach Wahl des AN verwerten.
Menge: 4717,000 m3
Leistungsbereichkatalog: 108

**02.02.0008 Baugrube herstellen*Aushub verwert.AN**
StL-Nr. 24108107999050
Baugrube nach Unterlagen des AG herstellen.
Beschreibung der Homogenbereiche nach Unterlagen des
AG. Verbau wird gesondert vergütet.
Homogenbereiche 'A'

Baugrube 'Rifa FH, Widerlager Nord'

Baugrubentiefe 'bis 9,50 m'

Aushub nach Wahl des AN verwerten.
Menge: 2875,000 m3
Leistungsbereichkatalog: 108

**02.02.0009 Erschwerniszulage**
*** Pauschalposition
Erschwerniszulage bei der Herstellung der Baugrube
RiFa Hamburg Widerlager Süd
Erschwernisse durch die im Baugrund enthaltene Betonbohrpfähle
Menge: 1,000 Psch

**02.02.0010 Baugrube herstellen*Aushub verwert.AN**
StL-Nr. 24108107999050
Baugrube nach Unterlagen des AG herstellen.
Beschreibung der Homogenbereiche nach Unterlagen des
AG. Verbau wird gesondert vergütet.
Homogenbereiche 'A'

Baugrube 'Rifa FH, Widerlager Süd'

Baugrubentiefe 'bis 9,50 m'

Aushub nach Wahl des AN verwerten.
Menge: 4638,000 m3
Leistungsbereichkatalog: 108

**02.02.0011 Böschungen PE-Folie 0,2 mm**
Böschungen der Baugrube mit PE-Folie 0,2 mm
gegen Witterungseinflüsse schützen.
Folienstöße mind. 25 cm überlappend.
Folie dauerhaft ausreichend gegen abheben sichern und
befestigen, liefern, montieren und vor dem Verfüllen der
Baugrube rückstandsfrei entsorgen
Menge: 3969,000 m2

**02.02.0012 Gründungssohle verdichten*Dpr 97 v. H.**
StL-Nr. 2411780592
Gründungssohle nach Unterlagen des AG verdichten und
Oberfläche profilgerecht herstellen. Abrechnung
nach Grundfläche des Fundamentes.
Baugrube 'Rifa HH, Widerlager Nord'

Verdichten auf mind. 97 v. H. Verdichtungsgrad Dpr.
Menge: 467,000 m2
Leistungsbereichkatalog: 117

**02.02.0013 Gründungssohle verdichten*Dpr 97 v. H.**
StL-Nr. 2411780592
Gründungssohle nach Unterlagen des AG verdichten und
Oberfläche profilgerecht herstellen. Abrechnung
nach Grundfläche des Fundamentes.
Baugrube 'Rifa HH, Widerlager Süd'

Verdichten auf mind. 97 v. H. Verdichtungsgrad Dpr.
Menge: 417,000 m2
Leistungsbereichkatalog: 117

**02.02.0014 Gründungssohle verdichten*Dpr 97 v. H.**
StL-Nr. 2411780592
Gründungssohle nach Unterlagen des AG verdichten und
Oberfläche profilgerecht herstellen. Abrechnung
nach Grundfläche des Fundamentes.
Baugrube 'Rifa FH, Widerlager Nord'

Verdichten auf mind. 97 v. H. Verdichtungsgrad Dpr.
Menge: 306,000 m2
Leistungsbereichkatalog: 117

**02.02.0015 Gründungssohle verdichten*Dpr 97 v. H.**
StL-Nr. 2411780592
Gründungssohle nach Unterlagen des AG verdichten und
Oberfläche profilgerecht herstellen. Abrechnung
nach Grundfläche des Fundamentes.
Baugrube 'Rifa FH, Widerlager Süd'

Verdichten auf mind. 97 v. H. Verdichtungsgrad Dpr.
Menge: 402,000 m2
Leistungsbereichkatalog: 117

*Hinweis: Deklarationsanalyse für Aushubboden und Oberboden****
***Deklarationsanalyse für Aushubboden und Oberboden***
einschl. Probeentnahme, Konfektionierung und Versand

**02.02.0016 Deklarationsanalyse durchführen El. Pap. überg.*Rückstellp. 6Mon**
StL-Nr. 2480216000000201
Chemische Analyse von Proben nach Unterlagen des
AG durchführen. Probeneingang erfassen, Proben für
chemische Analyse zu umwelttechnischen
Untersuchungen aufbereiten, Laborbericht
einschließlich tabellarischer Aufstellung der
Ergebnisse mit Einstufung nach jeweiliger
Verordnung, Richtlinie oder Regelwerk und
Auswertung mit Abgrenzung gefährlicher/ nicht
gefährlicher Abfall nach länderspezifischen
Regelungen aufstellen. Entsorgung des
Probenmaterials nach Ende der Aufbewahrungsfrist.
Chemische Analyse für umwelttechnische
Untersuchungen mit Bestimmungsverfahren nach
jeweiliger Verordnung, Richtlinie oder Regelwerk
durch akkreditierte Untersuchungsstelle.
Laborbericht als Deklarationsanalyse dem AG nach
Unterlagen des AG elektronisch und in Papierform
übergeben.
Aufbewahrung und Lagerung von Rückstellproben
mindestens 6 Monate nach Vorlage Laborbericht als
Deklarationsanalyse.
Menge: 33,000 St

**02.02.0017 Nicht gef. Abf. Baustelle entsorg. Boden 17 05 04*BM-0 o. BG-0 BSF HfW außerh.*Wahl AN einr. Verbl. el. Pap.**
StL-Nr. 2480244007076102
Nicht gefährlichen Abfall aus Aufbruch und Ausbau
nach Unterlagen des AG laden, zur
Entsorgungsanlage befördern und entsorgen.
Abrechnung nach Wiegenachweisen.
Abfall = Bodenaushub als Boden und Steine mit
Ausnahme derjenigen, die unter 17 05 03* fallen.
Abfallschlüssel = 17 05 04.
Materialklasse nach EBV = BM-0 oder BG-0.
Abfall von Bereitstellungsfläche außerhalb der
Baustelle in Haufwerk gelagert laden.
Entsorgung nach Wahl des AN. Kosten der
Abfallentsorgung trägt der AN.
Verbleibsdokumentation nach Unterlagen des AG
führen. Dokumentation und Wiegenachweise nach
Abschluss dem AG elektronisch und in Papierform
übergeben.
Menge: 1822,000 t

**02.02.0018 Nicht gef. Abf. Baustelle entsorg. Boden 17 05 04*BM-0* o. BG-0* BSF HfW außerh.*Wahl AN einr. Verb. eANV Pap.**
StL-Nr. 2480244007086104
Nicht gefährlichen Abfall aus Aufbruch und Ausbau
nach Unterlagen des AG laden, zur
Entsorgungsanlage befördern und entsorgen.
Abrechnung nach Wiegenachweisen.
Abfall = Bodenaushub als Boden und Steine mit
Ausnahme derjenigen, die unter 17 05 03* fallen.
Abfallschlüssel = 17 05 04.
Materialklasse nach EBV = BM-0* oder BG-0*.
Abfall von Bereitstellungsfläche außerhalb der
Baustelle in Haufwerk gelagert laden.
Entsorgung nach Wahl des AN. Kosten der
Abfallentsorgung trägt der AN.
Verbleibsdokumentation mittels Nachweisführung im
eANV nach Unterlagen des AG führen. Wiegenachweise
nach Abschluss dem AG elektronisch und in
Papierform übergeben.
Menge: 911,000 t

**02.02.0019 Nicht gef. Abf. Baustelle entsorg. Boden 17 05 04*BM-F0* o. BG-F0* BSF HfW außerh.*Wahl AN einr. Verb. eANV Pap.**
StL-Nr. 2480244007096104
Nicht gefährlichen Abfall aus Aufbruch und Ausbau
nach Unterlagen des AG laden, zur
Entsorgungsanlage befördern und entsorgen.
Abrechnung nach Wiegenachweisen.
Abfall = Bodenaushub als Boden und Steine mit
Ausnahme derjenigen, die unter 17 05 03* fallen.
Abfallschlüssel = 17 05 04.
Materialklasse nach EBV = BM-F0* oder BG-F0*.
Abfall von Bereitstellungsfläche außerhalb der
Baustelle in Haufwerk gelagert laden.
Entsorgung nach Wahl des AN. Kosten der
Abfallentsorgung trägt der AN.
Verbleibsdokumentation mittels Nachweisführung im
eANV nach Unterlagen des AG führen. Wiegenachweise
nach Abschluss dem AG elektronisch und in
Papierform übergeben.
Menge: 17912,000 t

**02.02.0020 Nicht gef. Abf. Baustelle entsorg. Boden 17 05 04*BM-F1 o. BG-F1 BSF HfW außerh.*Wahl AN einr. Verb. eANV Pap.**
StL-Nr. 2480244007106104
Nicht gefährlichen Abfall aus Aufbruch und Ausbau
nach Unterlagen des AG laden, zur
Entsorgungsanlage befördern und entsorgen.
Abrechnung nach Wiegenachweisen.
Abfall = Bodenaushub als Boden und Steine mit
Ausnahme derjenigen, die unter 17 05 03* fallen.
Abfallschlüssel = 17 05 04.
Materialklasse nach EBV = BM-F1 oder BG-F1.
Abfall von Bereitstellungsfläche außerhalb der
Baustelle in Haufwerk gelagert laden.
Entsorgung nach Wahl des AN. Kosten der
Abfallentsorgung trägt der AN.
Verbleibsdokumentation mittels Nachweisführung im
eANV nach Unterlagen des AG führen. Wiegenachweise
nach Abschluss dem AG elektronisch und in
Papierform übergeben.
Menge: 3644,000 t

**02.02.0021 Nicht gef. Abf. Baustelle entsorg. Boden 17 05 04*BM-F2 o. BG-F2 BSF HfW außerh.*Wahl AN einr. Verb. eANV Pap.**
StL-Nr. 2480244007116104
Nicht gefährlichen Abfall aus Aufbruch und Ausbau
nach Unterlagen des AG laden, zur
Entsorgungsanlage befördern und entsorgen.
Abrechnung nach Wiegenachweisen.
Abfall = Bodenaushub als Boden und Steine mit
Ausnahme derjenigen, die unter 17 05 03* fallen.
Abfallschlüssel = 17 05 04.
Materialklasse nach EBV = BM-F2 oder BG-F2.
Abfall von Bereitstellungsfläche außerhalb der
Baustelle in Haufwerk gelagert laden.
Entsorgung nach Wahl des AN. Kosten der
Abfallentsorgung trägt der AN.
Verbleibsdokumentation mittels Nachweisführung im
eANV nach Unterlagen des AG führen. Wiegenachweise
nach Abschluss dem AG elektronisch und in
Papierform übergeben.
Menge: 1822,000 t

**02.02.0022 Nicht gef. Abf. Baustelle entsorg. Boden 17 05 04*BM-F3 o. BG-F3 BSF HfW außerh.*Wahl AN einr. Verb. eANV Pap.**
StL-Nr. 2480244007126104
Nicht gefährlichen Abfall aus Aufbruch und Ausbau
nach Unterlagen des AG laden, zur
Entsorgungsanlage befördern und entsorgen.
Abrechnung nach Wiegenachweisen.
Abfall = Bodenaushub als Boden und Steine mit
Ausnahme derjenigen, die unter 17 05 03* fallen.
Abfallschlüssel = 17 05 04.
Materialklasse nach EBV = BM-F3 oder BG-F3.
Abfall von Bereitstellungsfläche außerhalb der
Baustelle in Haufwerk gelagert laden.
Entsorgung nach Wahl des AN. Kosten der
Abfallentsorgung trägt der AN.
Verbleibsdokumentation mittels Nachweisführung im
eANV nach Unterlagen des AG führen. Wiegenachweise
nach Abschluss dem AG elektronisch und in
Papierform übergeben.
Menge: 304,000 t

**02.02.0023 Nicht gef. Abf. Baustelle entsorg. Boden 17 05 04*RC-1 BSF HfW außerh.*Wahl AN einr. Verb. eANV Pap.**
StL-Nr. 2480244007016104
Nicht gefährlichen Abfall aus Aufbruch und Ausbau
nach Unterlagen des AG laden, zur
Entsorgungsanlage befördern und entsorgen.
Abrechnung nach Wiegenachweisen.
Abfall = Bodenaushub als Boden und Steine mit
Ausnahme derjenigen, die unter 17 05 03* fallen.
Abfallschlüssel = 17 05 04.
Materialklasse nach EBV = RC-1.
Abfall von Bereitstellungsfläche außerhalb der
Baustelle in Haufwerk gelagert laden.
Entsorgung nach Wahl des AN. Kosten der
Abfallentsorgung trägt der AN.
Verbleibsdokumentation mittels Nachweisführung im
eANV nach Unterlagen des AG führen. Wiegenachweise
nach Abschluss dem AG elektronisch und in
Papierform übergeben.
Menge: 152,000 t

**02.02.0024 Nicht gef. Abf. Baustelle entsorg. Boden 17 05 04*RC-2 BSF HfW außerh.*Wahl AN einr. Verb. eANV Pap.**
StL-Nr. 2480244007026104
Nicht gefährlichen Abfall aus Aufbruch und Ausbau
nach Unterlagen des AG laden, zur
Entsorgungsanlage befördern und entsorgen.
Abrechnung nach Wiegenachweisen.
Abfall = Bodenaushub als Boden und Steine mit
Ausnahme derjenigen, die unter 17 05 03* fallen.
Abfallschlüssel = 17 05 04.
Materialklasse nach EBV = RC-2.
Abfall von Bereitstellungsfläche außerhalb der
Baustelle in Haufwerk gelagert laden.
Entsorgung nach Wahl des AN. Kosten der
Abfallentsorgung trägt der AN.
Verbleibsdokumentation mittels Nachweisführung im
eANV nach Unterlagen des AG führen. Wiegenachweise
nach Abschluss dem AG elektronisch und in
Papierform übergeben.
Menge: 92,000 t

**02.02.0025 Nicht gef. Abf. Baustelle entsorg. Boden 17 05 04*RC-3 BSF HfW außerh.*Wahl AN einr. Verb. eANV Pap.**
StL-Nr. 2480244007036104
Nicht gefährlichen Abfall aus Aufbruch und Ausbau
nach Unterlagen des AG laden, zur
Entsorgungsanlage befördern und entsorgen.
Abrechnung nach Wiegenachweisen.
Abfall = Bodenaushub als Boden und Steine mit
Ausnahme derjenigen, die unter 17 05 03* fallen.
Abfallschlüssel = 17 05 04.
Materialklasse nach EBV = RC-3.
Abfall von Bereitstellungsfläche außerhalb der
Baustelle in Haufwerk gelagert laden.
Entsorgung nach Wahl des AN. Kosten der
Abfallentsorgung trägt der AN.
Verbleibsdokumentation mittels Nachweisführung im
eANV nach Unterlagen des AG führen. Wiegenachweise
nach Abschluss dem AG elektronisch und in
Papierform übergeben.
Menge: 61,000 t

**02.02.0026 Nicht gef. Abf. Baustelle entsorg. Boden 17 05 04*DepV=DK0 BSF HfW außerh.*Wahl AN einr. Verb. eANV Pap.**
StL-Nr. 2480244007236104
Nicht gefährlichen Abfall aus Aufbruch und Ausbau
nach Unterlagen des AG laden, zur
Entsorgungsanlage befördern und entsorgen.
Abrechnung nach Wiegenachweisen.
Abfall = Bodenaushub als Boden und Steine mit
Ausnahme derjenigen, die unter 17 05 03* fallen.
Abfallschlüssel = 17 05 04.
Zuordnungswert DepV = DK 0.
Abfall von Bereitstellungsfläche außerhalb der
Baustelle in Haufwerk gelagert laden.
Entsorgung nach Wahl des AN. Kosten der
Abfallentsorgung trägt der AN.
Verbleibsdokumentation mittels Nachweisführung im
eANV nach Unterlagen des AG führen. Wiegenachweise
nach Abschluss dem AG elektronisch und in
Papierform übergeben.
Menge: 911,000 t

**02.02.0027 Nicht gef. Abf. Baustelle entsorg. Boden 17 05 04*DepV=DKI BSF HfW außerh.*Wahl AN einr. Verb. eANV Pap.**
StL-Nr. 2480244007246104
Nicht gefährlichen Abfall aus Aufbruch und Ausbau
nach Unterlagen des AG laden, zur
Entsorgungsanlage befördern und entsorgen.
Abrechnung nach Wiegenachweisen.
Abfall = Bodenaushub als Boden und Steine mit
Ausnahme derjenigen, die unter 17 05 03* fallen.
Abfallschlüssel = 17 05 04.
Zuordnungswert DepV = DK I.
Abfall von Bereitstellungsfläche außerhalb der
Baustelle in Haufwerk gelagert laden.
Entsorgung nach Wahl des AN. Kosten der
Abfallentsorgung trägt der AN.
Verbleibsdokumentation mittels Nachweisführung im
eANV nach Unterlagen des AG führen. Wiegenachweise
nach Abschluss dem AG elektronisch und in
Papierform übergeben.
Menge: 1822,000 t

**02.02.0028 Nicht gef. Abf. Baustelle entsorg. Boden 17 05 04*DepV=DKII BSF HfW außerh.*Wahl AN einr. Verb. eANV Pap.**
StL-Nr. 2480244007256104
Nicht gefährlichen Abfall aus Aufbruch und Ausbau
nach Unterlagen des AG laden, zur
Entsorgungsanlage befördern und entsorgen.
Abrechnung nach Wiegenachweisen.
Abfall = Bodenaushub als Boden und Steine mit
Ausnahme derjenigen, die unter 17 05 03* fallen.
Abfallschlüssel = 17 05 04.
Zuordnungswert DepV = DK II.
Abfall von Bereitstellungsfläche außerhalb der
Baustelle in Haufwerk gelagert laden.
Entsorgung nach Wahl des AN. Kosten der
Abfallentsorgung trägt der AN.
Verbleibsdokumentation mittels Nachweisführung im
eANV nach Unterlagen des AG führen. Wiegenachweise
nach Abschluss dem AG elektronisch und in
Papierform übergeben.
Menge: 608,000 t

**02.02.0029 Gefährl. Abfall Baustelle entsorg. 17 05 03**BSF HfW innerh. Zuordnung AG*Wahl AN Kosten Ent. eANV*NW n. Unterl. AG**
StL-Nr. 2480254001471101
Gefährlichen Abfall aus Baustelle nach Unterlagen
des AG aufnehmen, laden, zur Entsorgungsanlage
befördern und entsorgen. Abrechnung nach
Wiegenachweisen.
Abfall = Bodenaushub als Boden und Steine, die
gefährliche Stoffe enthalten.
Abfallschlüsselnummer = 17 05 03*.
Abfall von Bereitstellungsfläche innerhalb der
Baustelle in Haufwerk gelagert laden.
Maßgebender Parameter nach Unterlagen des AG.
Entsorgung nach Wahl des AN.
Die Kosten und Gebühren der Abfallentsorgung und
die Bearbeitung im eANV trägt der AN.
Entsorgungsnachweis nach Unterlagen des AG.
Menge: 304,000 t

**02.02.0030 Aufn. und Transp. zum Zwischenlager**
*** Pauschalposition
Boden laden und zur Beprobung zum Zwischenlagerung fahren
Zwischenlager nach Wahl des AN außerhalb der Baustelle
Menge: 1,000 Psch

*Hinweis: Wasserhaltung****
***Wasserhaltung***

**02.02.0031 Wasserh.anl.nach Wahl des AN herst. Widerlager*geschl. Haltung 15 bis 30 m3/h*Schlauchleitung Messeinr. gesond.**
*** Pauschalposition
StL-Nr. 2110911311021200
Wasserhaltungsanlage nach Wahl des AN zum Trockenlegen
und Freihalten der Baugrube von Wasser herstellen. Geologische und hydrologische Verhältnisse sowie Zweck,
Umfang, Absenkziele, Dauer der Wasserhaltung und Ableitung des Wassers zur Vorflut nach Unterlagen des AG.
Anlage bemessen, einrichten und abbauen. Erforderliche
Erdarbeiten ausführen.
Vorhalten und Betreiben wird gesondert vergütet.
Baugrube für Widerlager.
Anlage für geschlossene Wasserhaltung.
Gesamter Förderdurchfluss über 15 bis 30 m3/h.
Ableitung mittels Schlauchleitung herstellen.
Einbau der Messeinrichtung wird gesondert vergütet.
Menge: 1,000 Psch
Leistungsbereichkatalog: 109

**02.02.0032 Wasserhaltungsanlage vorhalten Widerlager**
StL-Nr. 21109117100000
Wasserhaltungsanlage nach Wahl des AN zum Trockenlegen
und Freihalten der Baugrube von Wasser betriebsbereit
vorhalten.
Abgerechnet wird nach Kalendertagen.
Baugrube für Widerlager.
Menge: 40,000 d

**02.02.0033 Wasserhaltungsanlage betreiben Widerlager**
StL-Nr. 21109123100000
Wasserhaltungsanlage nach Wahl des AN zum unterbrechungsfreien Trockenlegen und Freihalten der Baugrube
von Wasser betreiben.
Abgerechnet wird nach Kalendertagen.
Baugrube für Widerlager.
Menge: 40,000 d

**02.02.0034 Messeinrichtung einbauen**
StL-Nr. 211094059000
Messeinrichtungen und Messgeräte nach Unterlagen des
AG einbauen, vorhalten und beseitigen.
Förderdurchfluss messen wird gesondert vergütet.
Abgerechnet wird je Messstelle.
Messeinrichtung für Durchflussmessung 'für Betrieb der offenen/geschlossenen Wasserhaltung in Achse 10 und 20'
Menge: 2,000 St

*Hinweis: Messintervall täglich*

**02.02.0035 Förderdurchfluss messen**
StL-Nr. 21109413
Förderdurchfluss messen und geförderte Wassermenge
berechnen. Intervalle der Messung nach Unterlagen
des AG. Erforderliche Verzeichnisse und Protokolle
anfertigen und übergeben.
Abgerechnet wird je Messstelle.
Menge: 2,000 St

*Hinweis: Die Ringdrainage in einem Filtermaterial ist mit einzurechnen*

**02.02.0036 Einfache Pumpenanlage einrichten Widerlager*FD bis 10 m3/h Höhe bis 5,0 m Vorflut 20-50 m*Sumpf verfüllen**
StL-Nr. 2110910111109201
Einfache Pumpenanlage für offene Wasserhaltung zum Trockenlegen und Freihalten der Baugrube von Wasser sowie
zum Ableiten des geförderten Wassers einrichten. Pumpensumpf nach Wahl des AN herstellen. Der Einsatz umfasst das betriebsbereite Aufbauen innerhalb einer Baugrube, das Abbauen sowie das Herstellen und Beseitigen
der Ableitung zum Vorfluter nach Unterlagen des AG.
Vorhalten und Betreiben werden gesondert vergütet.
Baugrube für Widerlager.
Förderdurchfluss bis 10 m3/h.
Förderhöhe bis 5,00 m.
Ableitung 'In die die Vorhandene Streckenentwässerung'

Entfernung zum Vorfluter 20 bis 50,00 m.
Pumpensumpf verfüllen.
Menge: 1,000 St
Leistungsbereichkatalog: 109

**02.02.0037 Einfache Pumpenanlage betreiben Widerlager*Schlauchleitung**
StL-Nr. 211091091100
Einfache Pumpenanlage für offene Wasserhaltung betreiben.
Abgerechnet wird nach Kalendertagen.
Baugrube für Widerlager.
Ableitung mittels Schlauchleitung.
Menge: 40,000 d
Leistungsbereichkatalog: 109

**02.02.0038 Einfache Pumpenanlage vorhalten Widerlager*Schlauchleitung**
StL-Nr. 211091051010
Einfache Pumpenanlage für offene Wasserhaltung einschließlich Pumpensumpf und Ableitung zum Vorfluter
betriebsbereit vorhalten.
Abgerechnet wird nach Kalendertagen.
Baugrube für Widerlager.
Ableitung mittels Schlauchleitung.
Menge: 40,000 d
Leistungsbereichkatalog: 109

*Hinweis: Fm-Kabel im Schutzrohr (PVC 150)*
Fm-Kabel im Schutzrohr (CM 14)
Im Bereich Bodenaustausch/ Baugrube Widerlagerachse A
30

**02.02.0039 Suchgraben herstellen Tiefe bis 1,25 m*Boden einb.u.v. Abrechnung Abtrag**
StL-Nr. 2410891201000101
Suchgraben nach Unterlagen des AG einschließlich Handschachtung herstellen. Aushub zur Wiederverwendung
seitlich lagern. Beschreibung der Homogenbereiche nach
Unterlagen des AG.
Grabentiefe bis 1,25 m.
Seitlich gelagerten Boden einbauen und verdichten.
Abrechnung nach Abtragsprofilen.
Menge: 25,000 m3
Leistungsbereichkatalog: 108

**02.02.0040 Leitungstrassen kennzeichnen.**
*** Pauschalposition
Leitungstrassen im Oberflächenbereich nachhaltig und gut sichtbar kennzeichnen. Kennzeichnung für die Dauer der Bauzeit aufrechterhalten, ggf. erneuern.
In Böschung Achse 10.
Menge: 1,000 Psch
AKVS: 6.100.1.010

**02.02.0041 Fernmeldekabel sichern**
Fernmeldekabel ist zu sichern. Erschwernisse bei den
Erd- und Verbauarbeiten werden nicht gesondert
vergütet.
Die Vorschriften und Anweisungen der Unterhaltungsträger sind zu beachten.
Leitung erdverlegt in einem Schutzrohr,
in Betrieb.
Menge: 60,000 m

#### Abschnitt 02.03 ENTWÄSSERUNG

*Hinweis: BAB 1****
***BAB 1***

**02.03.0001 Fertigteilrinne abbrechen**
Fertigteilrinne nach Unterlagen des AG ausbauen. Abgerechnet wird nach Länge in der Achse der Fertigteilrinne.
Ausbauort = Fahrbahnrand
Material = Beton
B x H = 0,25 x 0,33
Fundament aus Beton, 30 cm dick, aufbrechen.
Ausbaustoffe und übriges Aufbruchgut nach Wahl des
AN verwerten.
Menge: 340,000 m

**02.03.0002 Brückenablauf ausbauen Spannbetonüberbau*seitl. Abgang 150**
StL-Nr. 211112042004
Brückenablauf nach Unterlagen des AG ausbauen. Das Ausbauen der Rohrleitung wird gesondert vergütet. Ausbaustoffe nach Wahl des AN verwerten.
Ausbauort = Spannbetonüberbau.
Unterteil mit seitlichem Abgang, DN/ID 150.
Menge: 10,000 St

**02.03.0003 Rohrleitung ausbauen Überbau*Gusseisen*DN/ID 150 Muffe*mit Befestigung**
StL-Nr. 21111304111101
Rohrleitung nach Unterlagen des AG ausbauen. Abgerechnet wird nach Länge in der Achse der Rohrleitung. Ausbaustoffe nach Wahl des AN verwerten.
Ausbauort = Überbau.
Rohr-Material = Gusseisen.
Rohr DN/ID 150.
Rohrverbindung = Muffe.
Befestigungskonstruktion ausbauen.
Menge: 121,000 m

**02.03.0004 Straßenablauf ausbauen Betonfertigteile*Tiefe ü1,25-1,75m StrA in bef. Fl.*Ausbau verwerten**
StL-Nr. 24110506122001
Straßenablauf einschließlich Aufsatz ausbauen. An-
schlussleitungen, die bestehen bleiben, soweit erforderlich abdichten. Das Ausbauen von Rohrleitungen wird
gesondert vergütet.
Straßenablauf aus Betonfertigteilen, vollständig ausbauen.
Ausbautiefe ab OK Aufsatz über 1,25 bis 1,75 m.
Straßenablauf liegt in befestigter Fläche. Aufbruch und
Erdarbeiten ausführen.
Sämtliche Ausbaustoffe verwerten nach Wahl des AN.
Menge: 8,000 St

**02.03.0005 Schacht ausbauen DU bis 1,00 m*Betonfertigteile Tiefe 1,25-2,00 m*Ausbau verwerten**
StL-Nr. 24110404112001
Freigelegten Schacht einschließlich Abdeckung vollständig ausbauen. Aufbruch von Straßenbefestigungen und das
Ausbauen von Rohrleitungen wird gesondert vergütet.
Runder Schacht, DN/ID bis 1,00 m.
Schacht aus Betonfertigteilen.
Ausbautiefe ab OK Abdeckung über 1,25 bis 2,00 m.
Sämtliche Ausbaustoffe verwerten nach Wahl des AN.
Menge: 4,000 St

**02.03.0006 Entwässerungsrohrleitung abbrechen Rohr DN bis 250*Kunststoff-Rohr Tiefe bis 1,25 m*Ausb. verwerten**
StL-Nr. 24110305140101
Entwässerungsrohrleitung abbrechen. Entwässerungsrohrleitung liegt bis Oberkante Rohr frei. Erdarbeiten in
der verbliebenen Leitungszone ausführen. Offene Wasserhaltung bis zu einer Pumpenleistung von 10 m3 Fördermenge und 5,00 m Förderhöhe je Stunde und Haltung ausführen. Das Ausbauen von Schächten wird gesondert vergütet.
Rohr DN/ID bis 250.
Rohr aus Kunststoff.
Fließsohlentiefe bis 1,25 m.
Ausbaustoffe nach Wahl des AN verwerten.
Menge: 73,000 m

*Hinweis: BAB 226****
***BAB 226***

**02.03.0007 Fertigteilrinne abbrechen**
Fertigteilrinne nach Unterlagen des AG ausbauen. Abgerechnet wird nach Länge in der Achse der Fertigteilrinne.
Ausbauort = Fahrbahnrand
Material = Beton
B x H = 0,26 x 0,34
Fundament aus Beton, 30 cm dick, aufbrechen.
Ausbaustoffe und übriges Aufbruchgut nach Wahl des
AN verwerten.
Menge: 290,000 m

**02.03.0008 Straßenablauf ausbauen Betonfertigteile*Tiefe bis 1,25 m StrA in bef. Fl.*Ausbau verwerten**
StL-Nr. 24110506112001
Straßenablauf einschließlich Aufsatz ausbauen. An-
schlussleitungen, die bestehen bleiben, soweit erforderlich abdichten. Das Ausbauen von Rohrleitungen wird
gesondert vergütet.
Straßenablauf aus Betonfertigteilen, vollständig ausbauen.
Ausbautiefe ab OK Aufsatz bis 1,25 m.
Straßenablauf liegt in befestigter Fläche. Aufbruch und
Erdarbeiten ausführen.
Sämtliche Ausbaustoffe verwerten nach Wahl des AN.
Menge: 6,000 St

**02.03.0009 Schacht ausbauen DU bis 1,00 m*Betonfertigteile Tiefe bis 1,25 m*Ausbau verwerten**
StL-Nr. 24110404111001
Freigelegten Schacht einschließlich Abdeckung vollständig ausbauen. Aufbruch von Straßenbefestigungen und das
Ausbauen von Rohrleitungen wird gesondert vergütet.
Runder Schacht, DN/ID bis 1,00 m.
Schacht aus Betonfertigteilen.
Ausbautiefe ab OK Abdeckung bis 1,25 m.
Sämtliche Ausbaustoffe verwerten nach Wahl des AN.
Menge: 7,000 St

**02.03.0010 Entwässerungsrohrleitung abbrechen Rohr DN bis 250*Kunststoff-Rohr Tiefe bis 1,25 m*Ausb. verwerten**
StL-Nr. 24110305140101
Entwässerungsrohrleitung abbrechen. Entwässerungsrohrleitung liegt bis Oberkante Rohr frei. Erdarbeiten in
der verbliebenen Leitungszone ausführen. Offene Wasserhaltung bis zu einer Pumpenleistung von 10 m3 Fördermenge und 5,00 m Förderhöhe je Stunde und Haltung ausführen. Das Ausbauen von Schächten wird gesondert vergütet.
Rohr DN/ID bis 250.
Rohr aus Kunststoff.
Fließsohlentiefe bis 1,25 m.
Ausbaustoffe nach Wahl des AN verwerten.
Menge: 150,000 m

#### Abschnitt 02.04 GRÜNDUNG,BAUGRUBENSICHERUNG

*Hinweis: Mittellängsverbau Achse 10 und Achse 20****
***Mittellängsverbau Achse 10 und Achse 20***

**02.04.0001 Geräteeinsatz für Trägerbohlwand Bauwerk**
StL-Nr. 2411710019
Geräte für Trägerbohlwand nach Unterlagen des AG einsetzen. Der Einsatz umfasst das Aufstellen und Abbauen
sowie das Umsetzen im Bereich des Bauteils.
Bauteil = gesamtes Bauwerk.
Arbeitsplanum 'herstellen und beseitigen
Es sind alle Geräte einzurechnen, die für das Herstellen der Bohlträger des Längsverbaus in der vorgebenen Zeit/ Sperrpause erforderlich sind, ggf. sind mehrer Geräte zu berücksichtigen, um die vorgegebene Zeit einzuhalten.'
Menge: 1,000 St
Leistungsbereichkatalog: 117

*Hinweis: 1. Bauabschnitt*

**02.04.0002 Arbeitsebe. f.Trägerbohlwandeinbau**
*** Pauschalposition
Arbeitsebenen für das Einbauen der Trägerbohlwände herstellen und für die Bauzeit unterhalten, nach Beendigung der Arbeiten wieder zurückbauen.
Erdarbeiten und Wasserhaltung durchführen.
Arbeitsebenden nach Wahl des AN einschl. Zufahrtsrampe.
Standsicherheit für die Geräte herstellen und nachweisen.
Zusätzliche Leistungen zur Sicherung des Planums während der Bauphase werden nicht gesondert vergütet.
Ausführung in Teilbereichen für alle Bauzustände.
Menge: 1,000 Psch

**02.04.0003 Zulage Nachtarbeit u. Beton**
*** Pauschalposition
Zulage zum einbringen der Stahlträger in nächtlichen Sperrungen. Einbau der Träger mit kleinen Betonmengen
Menge: 1,000 Psch

**02.04.0004 Austauschbohrung herstellen Trägerbohlwand*DU 90 cm*vertikal Bohrgut verwerten*Verfüllung Sand verrohrt**
StL-Nr. 2411793013911101
Austauschbohrung zum Austausch des vorhandenen Bodens
nach Unterlagen des AG herstellen. Bohrloch verfüllen.
Homogenbereiche nach Unterlagen des AG.
Austauschbohrung für Trägerbohlwand.
Bohrdurchmesser = 90 cm.
Länge 'über 6,00 bis 16,00 m'

Neigung vertikal.
Bohrgut nach Wahl des AN verwerten.
Verwertung nach Unterlagen des AG nachweisen.
Verfüllung mit Sand.
Bohrung durch verrohrtes Bohren herstellen.
Menge: 506,000 m
Leistungsbereichkatalog: 117

**02.04.0005 Austauschbohrung herstellen Trägerbohlwand*DU 90 cm*vertikal Bohrgut verwerten verrohrt**
StL-Nr. 2411793013911901
Austauschbohrung zum Austausch des vorhandenen Bodens
nach Unterlagen des AG herstellen. Bohrloch verfüllen.
Homogenbereiche nach Unterlagen des AG.
Austauschbohrung für Trägerbohlwand.
Bohrdurchmesser = 90 cm.
Länge 'über 6,00 bis 16,00 m'

Neigung vertikal.
Bohrgut nach Wahl des AN verwerten.
Verwertung nach Unterlagen des AG nachweisen.
Verfüllung 'Beton'

Bohrung durch verrohrtes Bohren herstellen.
Menge: 250,000 m
Leistungsbereichkatalog: 117

**02.04.0006 Kolonneneinsatz f. Hindernisbeseit.**
Kolonne zur Beseitigung unvorhergesehener Hindernisse einsetzen.
Der Verrechnungssatz umfasst sämtliche Aufwendungen für den Einsatz, insbesondere Gerätevorhalte- und Betriebsstoff- kosten sowie die Kosten fuer das Bedienungspersonal einschliesslich sämtlicher Zuschläge.
Abgerechnet werden die tatsächlich geleisteten Einsatzstunden, ohne Stillstand.
Einsatz beim Einbringen der Trägerbohlwände.
Menge: 20,000 h

**02.04.0007 Stillstand Ramm-/Bohreinh. (Ges.)**
Stillstand der gesamten Ramm- oder Bohreinheit zum
Einbringen von Baugrubenverbau einschließlich Personal
bei Umständen, die der AG zu vertreten hat.
Menge: 10,000 h

**02.04.0008 Stillstand Ramm-/Bohreinh (Gerät)**
Stillstand der gesamten Ramm- oder Bohreinheit zum
Einbringen von Baugrubenverbau ohne Personal
bei Umständen, die der AG zu vertreten hat.
Menge: 10,000 h

**02.04.0009 Trägerbohlwand herstellen*Austauschbohrung I-Träger*Länge ü. 6-9 m Holzbohlen*Verank. ges. Tr. verbleiben*Ausf. ausbauen**
StL-Nr. 2411710593131331
Trägerbohlwand entsprechend statischen und konstruktiven Erfordernissen nach Unterlagen des AG herstellen.
Abrechnung nach Länge in der Wandachse, horizontal, multipliziert mit der Höhe ab Baugrubensohle.
Durchfahren von Hindernissen wird gesondert vergütet.
Homogenbereiche nach Unterlagen des AG.
Träger einbringen 'verrohrt in vorgebohrten Löchern herstellen'

Einbringhilfe = Austauschbohrung. Austauschbohrung wird
gesondert vergütet.
Träger = I-Träger.
Trägerlänge über 6,00 bis 9,00 m.
Ausfachung mit Holzbohlen.
Trägerbohlwand verankert. Erforderliche Gurtung und
Verankerung werden gesondert vergütet.
Träger verbleiben im Untergrund.
Ausfachung ausbauen und entfernen.
Menge: 27,000 m2
Leistungsbereichkatalog: 117

**02.04.0010 Trägerbohlwand herstellen*Austauschbohrung I-Träger*Länge ü. 6-9 m Holzbohlen*Verank. ges. Tr. verbleiben*Ausf. ausbauen**
StL-Nr. 2411710593131331
Trägerbohlwand entsprechend statischen und konstruktiven Erfordernissen nach Unterlagen des AG herstellen.
Abrechnung nach Länge in der Wandachse, horizontal, multipliziert mit der Höhe ab Baugrubensohle.
Durchfahren von Hindernissen wird gesondert vergütet.
Homogenbereiche nach Unterlagen des AG.
Träger einbringen 'verrohrt in vorgebohrten Löchern herstellen'

Einbringhilfe = Austauschbohrung. Austauschbohrung wird
gesondert vergütet.
Träger = I-Träger.
Trägerlänge über 6,00 bis 9,00 m.
Ausfachung mit Holzbohlen.
Trägerbohlwand verankert. Erforderliche Gurtung und
Verankerung werden gesondert vergütet.
Träger verbleiben im Untergrund.
Ausfachung ausbauen und entfernen.
Menge: 15,000 m2
Leistungsbereichkatalog: 117

**02.04.0011 Trägerbohlwand herstellen*Austauschbohrung I-Träger*Länge ü. 9-12 m Holzbohlen*Verank. ges. Tr. verbleiben*Ausf. ausbauen**
StL-Nr. 2411710593141331
Trägerbohlwand entsprechend statischen und konstruktiven Erfordernissen nach Unterlagen des AG herstellen.
Abrechnung nach Länge in der Wandachse, horizontal, multipliziert mit der Höhe ab Baugrubensohle.
Durchfahren von Hindernissen wird gesondert vergütet.
Homogenbereiche nach Unterlagen des AG.
Träger einbringen 'verrohrt in vorgebohrten Löchern herstellen'

Einbringhilfe = Austauschbohrung. Austauschbohrung wird
gesondert vergütet.
Träger = I-Träger.
Trägerlänge über 9,00 bis 12,00 m.
Ausfachung mit Holzbohlen.
Trägerbohlwand verankert. Erforderliche Gurtung und
Verankerung werden gesondert vergütet.
Träger verbleiben im Untergrund.
Ausfachung ausbauen und entfernen.
Menge: 74,000 m2
Leistungsbereichkatalog: 117

**02.04.0012 Trägerbohlwand herstellen*Austauschbohrung I-Träger*Länge ü. 9-12 m Holzbohlen*freistehend Tr. verbleiben*Ausf. ausbauen**
StL-Nr. 2411710593141131
Trägerbohlwand entsprechend statischen und konstruktiven Erfordernissen nach Unterlagen des AG herstellen.
Abrechnung nach Länge in der Wandachse, horizontal, multipliziert mit der Höhe ab Baugrubensohle.
Durchfahren von Hindernissen wird gesondert vergütet.
Homogenbereiche nach Unterlagen des AG.
Träger einbringen 'verrohrt in vorgebohrten Löchern herstellen'

Einbringhilfe = Austauschbohrung. Austauschbohrung wird
gesondert vergütet.
Träger = I-Träger.
Trägerlänge über 9,00 bis 12,00 m.
Ausfachung mit Holzbohlen.
Trägerbohlwand freistehend.
Träger verbleiben im Untergrund.
Ausfachung ausbauen und entfernen.
Menge: 8,000 m2
Leistungsbereichkatalog: 117

**02.04.0013 Trägerbohlwand herstellen*Austauschbohrung I-Träger*Länge ü. 12-15 m Holzbohlen*Verank. ges. Tr. verbleiben*Ausf. ausbauen**
StL-Nr. 2411710593151331
Trägerbohlwand entsprechend statischen und konstruktiven Erfordernissen nach Unterlagen des AG herstellen.
Abrechnung nach Länge in der Wandachse, horizontal, multipliziert mit der Höhe ab Baugrubensohle.
Durchfahren von Hindernissen wird gesondert vergütet.
Homogenbereiche nach Unterlagen des AG.
Träger einbringen 'verrohrt in vorgebohrten Löchern herstellen'

Einbringhilfe = Austauschbohrung. Austauschbohrung wird
gesondert vergütet.
Träger = I-Träger.
Trägerlänge über 12,00 bis 15,00 m.
Ausfachung mit Holzbohlen.
Trägerbohlwand verankert. Erforderliche Gurtung und
Verankerung werden gesondert vergütet.
Träger verbleiben im Untergrund.
Ausfachung ausbauen und entfernen.
Menge: 159,000 m2
Leistungsbereichkatalog: 117

**02.04.0014 Trägerbohlwand herstellen*Austauschbohrung I-Träger*Länge ü. 15-20 m Holzbohlen*Verank. ges. Tr. verbleiben*Ausf. ausbauen**
StL-Nr. 2411710593161331
Trägerbohlwand entsprechend statischen und konstruktiven Erfordernissen nach Unterlagen des AG herstellen.
Abrechnung nach Länge in der Wandachse, horizontal, multipliziert mit der Höhe ab Baugrubensohle.
Durchfahren von Hindernissen wird gesondert vergütet.
Homogenbereiche nach Unterlagen des AG.
Träger einbringen 'verrohrt in vorgebohrten Löchern herstellen'

Einbringhilfe = Austauschbohrung. Austauschbohrung wird
gesondert vergütet.
Träger = I-Träger.
Trägerlänge über 15,00 bis 20,00 m.
Ausfachung mit Holzbohlen.
Trägerbohlwand verankert. Erforderliche Gurtung und
Verankerung werden gesondert vergütet.
Träger verbleiben im Untergrund.
Ausfachung ausbauen und entfernen.
Menge: 52,000 m2
Leistungsbereichkatalog: 117

**02.04.0015 Gurtung/Aussteifung f. Verbau herst Trägerbohlwand*S 355 Behelfskonstr.**
StL-Nr. 241172301201
Gurtung/Aussteifung für Verbau entsprechend statischen
und konstruktiven Erfordernissen nach Unterlagen des AG
herstellen.
Gurtung/Aussteifung für Trägerbohlwand.
Stahlsorte = S 355.
Gurtung/Aussteifung als Behelfskonstruktion ausbilden,
vorhalten, unterhalten, ausbauen und beseitigen.
Menge: 7,000 t
Leistungsbereichkatalog: 117

**02.04.0016 Verpressanker einbauen*Kurzzeitanker Bohrgut verwerten**
StL-Nr. 24117510919904
Verpressanker entsprechend statischen und konstruktiven
Erfordernissen nach Unterlagen des AG einbauen. Verankerungsbohrung durchführen einschließlich erforderlicher Durchdringungen von Konstruktionsteilen. Verpressanker auf die Festlegekraft anspannen. Abnahmeprüfung
durchführen. Herstellen der Endausbildung (Ankerkopf
und Ankerfuß) wird gesondert vergütet. Abrechnung nach
Länge zwischen Außenkante Ankerplatte am Ankerkopf
und Außenkante Stahlzugglied am Ankerfuß.
Homogenbereiche nach Unterlagen des AG.
Bauteil 'Mittellängsverbau, 1. BA'

Anker als Kurzzeitanker.
Ankerlänge 'bis 15,00 m'

Ankerkraft 'bis 600 kN'

Bohrgut nach Wahl des AN verwerten.
Menge: 669,000 m
Leistungsbereichkatalog: 117

**02.04.0017 Enden für Verpressanker herstellen Trägerbohlwand*Kurzeitank. ausb.**
StL-Nr. 241175151299
Enden (Ankerkopf und Ankerfuß) für Verpressanker entsprechend statischen und konstruktiven Erfordernissen
herstellen. Abrechnung nach Anzahl der Anker.
Bauteil = Trägerbohlwand.
Anker als Kurzzeitanker. Anker lösen. Ankerköpfe ausbauen, Anker abschneiden und Durchbruch verschließen.
Ausgebaute Stoffe nach Wahl des AN verwerten.
Ankerkraft 'nach statischen und konstrktiven Erfo'
Menge: 60,000 St
Leistungsbereichkatalog: 117

**02.04.0018 Verbau an Bauwerk anschließen**
Baugrubenverbau entsprechend statischen und konstruktiven Erfordernissen an Bestandsbauwerk der RiFa Fehmarn
anschließen. Erforderliche Befestigungsmittel liefern und einbauen.
Baugrubenverbau in Achse BAB (zw. 1. und 2. BA).
Baugrubentiefe über 9,50 bis 10,00 m
Menge: 2,000 St

*Hinweis: 2. Bauabschnitt*

**02.04.0019 Arbeitsebe. f.Trägerbohlwandeinbau**
*** Pauschalposition
Arbeitsebenen für das Einbauen der Trägerbohlwände herstellen und für die Bauzeit unterhalten, nach Beendigung der Arbeiten wieder zurückbauen.
Erdarbeiten und Wasserhaltung durchführen.
Arbeitsebenden nach Wahl des AN einschl. Zufahrtsrampe.
Standsicherheit für die Geräte herstellen und nachweisen.
Zusätzliche Leistungen zur Sicherung des Planums während der Bauphase werden nicht gesondert vergütet.
Ausführung in Teilbereichen für alle Bauzustände.
Menge: 1,000 Psch

**02.04.0020 Trägerbohlwand herstellen Verank. ges.*Tr. ausbauen Ausf. ausbauen**
StL-Nr. 2411710590090311
Trägerbohlwand entsprechend statischen und konstruktiven Erfordernissen nach Unterlagen des AG herstellen.
Abrechnung nach Länge in der Wandachse, horizontal, multipliziert mit der Höhe ab Baugrubensohle.
Durchfahren von Hindernissen wird gesondert vergütet.
Homogenbereiche nach Unterlagen des AG.
Träger einbringen 'nicht erforderlich.
Träger aus vorherigem Bauabschnitt sind in die andere Richtung umzuankern.
Trägerbohlwand an Bauwerk anschließen (Hilfsflügel)'

Trägerlänge 'bis 16,00 m'

Trägerbohlwand verankert. Erforderliche Gurtung und
Verankerung werden gesondert vergütet.
Träger ausbauen und entfernen.
Ausfachung ausbauen und entfernen.
Menge: 335,000 m2
Leistungsbereichkatalog: 117

**02.04.0021 Gurtung/Aussteifung f. Verbau herst Trägerbohlwand*S 355 Behelfskonstr.**
StL-Nr. 241172301201
Gurtung/Aussteifung für Verbau entsprechend statischen
und konstruktiven Erfordernissen nach Unterlagen des AG
herstellen.
Gurtung/Aussteifung für Trägerbohlwand.
Stahlsorte = S 355.
Gurtung/Aussteifung als Behelfskonstruktion ausbilden,
vorhalten, unterhalten, ausbauen und beseitigen.
Menge: 5,000 t
Leistungsbereichkatalog: 117

**02.04.0022 Verankerung einbauen**
*** Pauschalposition
Verankerung einbauen . Verankerung in dem neu hergestellten Hilfsflügel des Widerlagers einbauen.
Verankerung durch einbetonierte Hülsen
Zum Einbau des ersten Bohlträgers
Menge: 1,000 Psch

**02.04.0023 Geräte Totmannanker**
Geräte für das Herstellen von Totmannankern nach Unterlagen des AG einsetzen. Der Einsatz umfasst das einmalige Aufstellen und Abbauen, sowie das Umsetzen im Bereich des Bauteils.
Bauteil 'Anker für Längsverbau'

Ankerlänge 'bis 15,00 m'
Menge: 1,000 St

**02.04.0024 Totmannanker einbauen**
Totmann-Konstruktion einschließlich Ankerlagen
entsprechend statischen und konstruktiven Erfordernissen nach Unterlagen des AG einbauen.
Das Herstellen und ggf.  Verschließen von Durchführungen ist einzurechnen.
Totmannkonstruktion und Verankerungen im Zuge der
Herstellung der Fahrbahn RF-Fehmarn einbauen.
Herstellen der Endausbildung (Ankerkopf
und Ankerfuß). Abrechnung nach Länge zwischen Achse
Verbau und Achse Totmannkonstruktion.
Bauteil: Mittellängsverbauten, 2. BA
Anker als Kurzzeitanker.
Ankerlänge: bis 15,00 m
Ankerkraft: bis 450 kN
Menge: 533,000 m

**02.04.0025 Enden für Totmannanker herstellen**
Enden (Ankerkopf und Ankerfuß) für Totmannanker entsprechend statischen und konstruktiven Erfordernissen
herstellen. Abgerechnet wird nach Anzahl der Anker.
Bauteil = Trägerbohlwand.
Anker als Kurzzeitanker. Anker lösen. Ankerköpfe ausbauen, Anker abschneiden und Durchbruch verschließen.
Ausgebaute Stoffe der Verwertung nach Wahl des AN zuführen.
Ankerkraft 'nach statischen und konstruktiven Erfordernissen'
Menge: 41,000 St

**02.04.0026 Verkleidung des Übersteigschutzes**
Verkleidung aus Vlies des Übersteigschutzes auf gesamter Länge der Baugrube im Mittelstreifen (Längsverbau und Mittelkappe Überbau)
liefern und einbauen.
Höhe mind. 2,00m
Ausbildung und Befestigung am Übersteigschutz nach Wahl des AN.
Menge: 115,000 m

*Hinweis: Spundwandverbau Achse 10****
***Spundwandverbau Achse 10***
zwischen neuem Fundament Rifa HH und Bestandsfundament Rifa FH

**02.04.0027 Arbeitsebe. f.Spundwandeinbau**
*** Pauschalposition
Arbeitsebenen für das Einbauen der Spundwand herstellen und für die Bauzeit unterhalten, nach Beendigung der Arbeiten wieder zurückbauen.
Erdarbeiten und Wasserhaltung durchführen.
Arbeitsebenden nach Wahl des AN einschl. Zufahrtsrampe.
Standsicherheit für die Geräte herstellen und nachweisen.
Zusätzliche Leistungen zur Sicherung des Planums während der Bauphase werden nicht gesondert vergütet.
Ausführung in Teilbereichen für alle Bauzustände.
Menge: 1,000 Psch

**02.04.0028 Geräteeinsatz für Stahlspundwand Widerlager*Spundwand herst. Arb.pl herst/bes.**
StL-Nr. 241172052102
Geräte für Stahlspundwand nach Unterlagen des AG einsetzen. Der Einsatz umfasst das Aufstellen und Abbauen
sowie das Umsetzen im Bereich des Bauteils.
Bauteil = Widerlager.
Einsatz für Spundwand herstellen.
Arbeitsplanum herstellen und beseitigen.
Menge: 1,000 St
Leistungsbereichkatalog: 117

**02.04.0029 Stahlspundwand herstellen Baugrubenverbau*Länge ü. 3-6 m S 270 GP*min Wy 1200 cm3/m Spundwand freist.**
StL-Nr. 2411721012220100
Stahlspundwand entsprechend statischen und konstruktiven Erfordernissen, einschließlich Eck-, Abzweig sowie
Pass- und Keilbohlen nach Unterlagen des AG herstellen.
Abrechnung nach Länge in der Wandachse, horizontal, multipliziert mit der vom AG freigegebenen Bohlenlänge.
Homogenbereiche nach Unterlagen des AG.
Spundwand für temporären Baugrubenverbau.
Bohlenlänge über 3,00 bis 6,00 m.
Stahlsorte = S 270 GP.
min Wy = 1200 cm3/m.
Spundwand freistehend.
Menge: 44,000 m2
Leistungsbereichkatalog: 117

#### Abschnitt 02.05 BETON,STAHLBETON

*Hinweis: Abbrucharbeiten****
***Abbrucharbeiten***
Der Schnittwinkel durch die Hauptträger verläuft lotrecht zur Straßenachse der A226 (28,30 gon) und ist mithilfe einer Führungsschiene durchzuführen

**02.05.0001 Trennschn. in der Mittelkap. herst**
Trennschnitte in der Mittelkappe nach Wahl des AN herstellen.
Längsschnitt an der Abbruchkante zwischen dem 1. und 2. Bauabschnitt
Material = Stahlbeton
Druckfestigkeitsklasse C30/37
Querschnittshöhen in quer- und Längsrichtung veränderliche,
Schnitttiefe bis 95cm
Abbruchgut nach Wahl des AN verwerten
Menge: 50,000 m

**02.05.0002 Temporäre Ankerbolzen**
*** Pauschalposition
Temporäre Ankerbolzen zum Sichern der verbleibenden Kappenteile an der Mittelkappe einbauen.
Verankerung nach Wahl des AN
Menge: 1,000 Psch

**02.05.0003 Trennschn. im Überbau herst**
Trennschnitt im Überbau nach Wahl des AN herstellen,
Längsschnitt an der Abbruchkante zwischen dem 1. und 2. Bauabschnitt
Material = Spannbeton
Druckfestigkeitsklasse über 35/45
Querschnittshöhen Längsrichtung veränderliche,
Schnitttiefe bis 1,7 m
Abbruchgut nach Wahl des AN verwerten
Menge: 50,000 m

**02.05.0004 Trennschn. in WL Wand herst**
Trennschnitt am Widerlager nach Wahl des AN herstellen,
Längsschnitt an der Abbruchkante zwischen dem 1. und 2. Bauabschnitt
Material = Stahlbetonbeton
Druckfestigkeitsklasse über 35/45
Querschnittshöhen Längsrichtung veränderliche,
Schnitttiefe bis 90-1,10 m
Abbruchgut nach Wahl des AN verwerten
Menge: 13,000 m

**02.05.0005 Trennschn. in Fundamente herst**
Trennschnitt in den Fundamenten nach Wahl des AN herstellen,
Trennschnitte an der Abbruchkante zwischen dem 1. und 2. Bauabschnitt
Material = Stahlbeton
Druckfestigkeitsklasse über 35/45
Querschnittshöhen Längsrichtung veränderliche,
Schnitttiefe bis 1,10 m
Abbruchgut nach Wahl des AN verwerten
Menge: 10,500 m

**02.05.0006 Beton abbrechen Überbau*Spannbeton Über C35/45*O.Erschütterung Verwerten**
StL-Nr. 22118013444201
Beton nach Unterlagen des AG abbrechen.
Bauteil = Überbau.
Material = Spannbeton.
Druckfestigkeitsklasse über C35/45.
Abbruch ohne Erschütterungen.
Abbruchgut nach Wahl des AN verwerten.
Menge: 1315,000 m3
Leistungsbereichkatalog: 118

**02.05.0007 Beton abbrechen*Stahlbeton Über C35/45*Ohne Sprengen Verwerten**
StL-Nr. 22118013934101
Beton nach Unterlagen des AG abbrechen.
Bauteil 'Widerlager und Stützwände'

Material = Stahlbeton.
Druckfestigkeitsklasse über C35/45.
Abbruch ohne Sprengen.
Abbruchgut nach Wahl des AN verwerten.
Menge: 1285,000 m3
Leistungsbereichkatalog: 118

**02.05.0008 Beton abbrechen*Stahlbeton Über C35/45*Ohne Sprengen Verwerten**
StL-Nr. 22118013934101
Beton nach Unterlagen des AG abbrechen.
Bauteil 'Rahmenstiele'

Material = Stahlbeton.
Druckfestigkeitsklasse über C35/45.
Abbruch ohne Sprengen.
Abbruchgut nach Wahl des AN verwerten.
Menge: 105,000 m3
Leistungsbereichkatalog: 118

**02.05.0009 Beton abbrechen Fundament*Stahlbeton Ohne Sprengen*Verwerten**
StL-Nr. 22118013130101
Beton nach Unterlagen des AG abbrechen.
Bauteil = Fundament.
Material = Stahlbeton.
Abbruch ohne Sprengen.
Abbruchgut nach Wahl des AN verwerten.
Menge: 1290,000 m3
Leistungsbereichkatalog: 118

**02.05.0010 Beton abbrechen*Stahlbeton C20/25 bis C35/45*Ohne Sprengen Verwerten**
StL-Nr. 22118013933101
Beton nach Unterlagen des AG abbrechen.
Bauteil 'Fundament der SE'

Material = Stahlbeton.
Druckfestigkeitsklasse über C20/25 bis C35/45.
Abbruch ohne Sprengen.
Abbruchgut nach Wahl des AN verwerten.
Menge: 176,000 m3
Leistungsbereichkatalog: 118

**02.05.0011 Beton abbrechen*Stahlbeton C20/25 bis C35/45*Ohne Sprengen Verwerten**
StL-Nr. 22118013933101
Beton nach Unterlagen des AG abbrechen.
Bauteil 'Gründung der LSW inkl. alte Bohrpfähle von vorheriger LSW'

Material = Stahlbeton.
Druckfestigkeitsklasse über C20/25 bis C35/45.
Abbruch ohne Sprengen.
Abbruchgut nach Wahl des AN verwerten.
Menge: 280,000 m3
Leistungsbereichkatalog: 118

**02.05.0012 Beton abbrechen*Stahlbeton C20/25 bis C35/45*Ohne Sprengen Verwerten**
StL-Nr. 22118013933101
Beton nach Unterlagen des AG abbrechen.
Bauteil 'Wandsockel der Passelemente der LSW'

Material = Stahlbeton.
Druckfestigkeitsklasse über C20/25 bis C35/45.
Abbruch ohne Sprengen.
Abbruchgut nach Wahl des AN verwerten.
Menge: 3,000 m3
Leistungsbereichkatalog: 118

**02.05.0013 Nicht gef. Abfall Abbruch entsorg. St.-Bet. 17 01 01*RC-1 BSF HfW innerh.*Wahl AN einr. Verb. eANV Pap.**
StL-Nr. 2480242002014104
Nicht gefährlichen Abbruchabfall nach Unterlagen
des AG laden, zur Entsorgungsanlage befördern und
entsorgen. Abrechnung nach Wiegenachweisen.
Abfall = Beton als Stahlbeton/Spannbeton.
Abfallschlüssel = 17 01 01.
Materialklasse nach EBV = RC-1.
Abfall von Bereitstellungsfläche innerhalb der
Baustelle in Haufwerk gelagert laden.
Entsorgung nach Wahl des AN. Kosten der
Abfallentsorgung trägt der AN.
Verbleibsdokumentation mittels Nachweisführung im
eANV nach Unterlagen des AG führen. Wiegenachweise
nach Abschluss dem AG elektronisch und in
Papierform übergeben.
Menge: 11130,000 t

**02.05.0014 Nicht gef. Abfall Abbruch entsorg. St.-Bet. 17 01 01*RC-2 BSF HfW innerh.*Wahl AN einr. Verb. eANV Pap.**
StL-Nr. 2480242002024104
Nicht gefährlichen Abbruchabfall nach Unterlagen
des AG laden, zur Entsorgungsanlage befördern und
entsorgen. Abrechnung nach Wiegenachweisen.
Abfall = Beton als Stahlbeton/Spannbeton.
Abfallschlüssel = 17 01 01.
Materialklasse nach EBV = RC-2.
Abfall von Bereitstellungsfläche innerhalb der
Baustelle in Haufwerk gelagert laden.
Entsorgung nach Wahl des AN. Kosten der
Abfallentsorgung trägt der AN.
Verbleibsdokumentation mittels Nachweisführung im
eANV nach Unterlagen des AG führen. Wiegenachweise
nach Abschluss dem AG elektronisch und in
Papierform übergeben.
Menge: 50,000 t

**02.05.0015 Nicht gef. Abfall Abbruch entsorg. St.-Bet. 17 01 01*RC-3 BSF HfW innerh.*Wahl AN einr. Verb. eANV Pap.**
StL-Nr. 2480242002034104
Nicht gefährlichen Abbruchabfall nach Unterlagen
des AG laden, zur Entsorgungsanlage befördern und
entsorgen. Abrechnung nach Wiegenachweisen.
Abfall = Beton als Stahlbeton/Spannbeton.
Abfallschlüssel = 17 01 01.
Materialklasse nach EBV = RC-3.
Abfall von Bereitstellungsfläche innerhalb der
Baustelle in Haufwerk gelagert laden.
Entsorgung nach Wahl des AN. Kosten der
Abfallentsorgung trägt der AN.
Verbleibsdokumentation mittels Nachweisführung im
eANV nach Unterlagen des AG führen. Wiegenachweise
nach Abschluss dem AG elektronisch und in
Papierform übergeben.
Menge: 25,000 t

#### Abschnitt 02.06 GERÜSTE

*Hinweis: Kiespolster zum Schutz der BAB 226.*
Kiespolster zum Schutz der BAB 226.
Abmessungen des Kiespolsters nach Abbruchverfahren
des AN.

**02.06.0001 Baustoff liefern und einbauen Kiessand*auf der Fahrbahn der A226 Abrechng. Auftrag**
*** Pauschalposition
Geeigneten Baustoff liefern, profilgerecht einbauen
und verdichten.
Baustoff '= nach Wahl des AN'

Einbaustelle 'auf der Fahrbahn der BAB A226 zum
Schutz beim Abbruch des Überbaus.'

Abgerechnet wird nach Auftragsprofilen.
Menge: 1,000 Psch

**02.06.0002 Schutzschicht beseitigen**
*** Pauschalposition
Nicht gefährlichen Boden bzw. Fels aus
Abtragsbereichen lösen, laden und der
Wiederverwendung/Verwertung nach Wahl des AN
zuführen.
Baustoff = Kiessand.
Menge: 1,000 Psch

**02.06.0003 Geotextil als Schutzsch. verwerten *Vlies*Mat. verw.+nachw.**
*** Pauschalposition
Geotextil als Schutzschicht einbauen. Überlappung
mind. 0,5 m.
Schutzschicht für BAB A226 im Abbruchbereich des
Überbaus. Vliesstoff.
Verlegung zum Schutz BAB A226
Geotextil nach Abbrucharbeiten wieder aufnehmen und
einer Verwertung nach Wahl des AN zuführen.
Verwertung nachweisen.
Menge: 1,000 Psch

**02.06.0004 Schutz der vorhandenen Schächte**
*** Pauschalposition
Schutz der Schächte/ Straßenabläufe die sich im Baufeld befinden
Abdeckung mit einem Vlies und einer festen Abdeckung
Ausführung nach Wahl des AN
Menge: 1,000 Psch

#### Abschnitt 02.07 STAHLBAU, ÜKO, GEL., FRS.

*Hinweis: BAB 1****
***BAB 1***

**02.07.0001 SE aus Stahl abbauen*Profil B Pfost. A 1,33 m*Pfost.in bef.Fl.*Teile lagern**
StL-Nr. 2112900392329902
Schutzeinrichtung (SE) aus Stahl einschließlich sämtlicher Einzelteile abbauen.
SE 'System Super Rail Pro BW'

Holm Profil B.
Mit Pfosten, Abstand = 1,33 m.
Pfosten in befestigter Fläche nach Unterlagen des AG.
Pfostenlöcher entsprechend der sie umgebenden Fläche
schließen.
Pfosten 'mit Fußplatte'

Konstruktionsteile innerhalb der Baustelle sortiert
nach Unterlagen des AG lagern.
Menge: 216,000 m
Leistungsbereichkatalog: 129

**02.07.0002 SE aus Stahl abbauen*Profil B Pfost. A 1,33 m*Pfost.in bef.Fl.*Teile lagern**
StL-Nr. 2112900392329902
Schutzeinrichtung (SE) aus Stahl einschließlich sämtlicher Einzelteile abbauen.
SE 'System Super Rail Eco BW'

Holm Profil B.
Mit Pfosten, Abstand = 1,33 m.
Pfosten in befestigter Fläche nach Unterlagen des AG.
Pfostenlöcher entsprechend der sie umgebenden Fläche
schließen.
Pfosten 'mit Fußplatte'

Konstruktionsteile innerhalb der Baustelle sortiert
nach Unterlagen des AG lagern.
Menge: 36,000 m
Leistungsbereichkatalog: 129

**02.07.0003 SE aus Stahl abbauen*Profil B Pfost. A 1,33 m*HB 1 Teile lagern**
StL-Nr. 2112900392310002
Schutzeinrichtung (SE) aus Stahl einschließlich sämtlicher Einzelteile abbauen.
SE 'System Super Rail'

Holm Profil B.
Mit Pfosten, Abstand = 1,33 m.
Pfosten in Boden, Homogenbereich HB 1 - FRS.
Pfostenlöcher entsprechend der sie umgebenden Fläche
schließen.
Konstruktionsteile innerhalb der Baustelle sortiert
nach Unterlagen des AG lagern.
Menge: 456,000 m
Leistungsbereichkatalog: 129

**02.07.0004 SE aus Stahl abbauen*Profil B Pfost. A 1,33 m*HB 1 Teile lagern**
StL-Nr. 2112900392310002
Schutzeinrichtung (SE) aus Stahl einschließlich sämtlicher Einzelteile abbauen.
SE 'System Super Rail Eco'

Holm Profil B.
Mit Pfosten, Abstand = 1,33 m.
Pfosten in Boden, Homogenbereich HB 1 - FRS.
Pfostenlöcher entsprechend der sie umgebenden Fläche
schließen.
Konstruktionsteile innerhalb der Baustelle sortiert
nach Unterlagen des AG lagern.
Menge: 936,000 m
Leistungsbereichkatalog: 129

**02.07.0005 ÜK/ÜE des FRS abbauen*HB 1 Teile lagern**
StL-Nr. 21129022912000
Übergangskonstruktion/Übergangselement (ÜK/ÜE) des
Fahrzeug-Rückhaltesystems (FRS) aus Beton oder Stahl
abbauen.
Konstruktion 'Länge 16,00 m'

Pfosten in Boden, Homogenbereich HB 1 - FRS.
Pfostenlöcher entsprechend der sie umgebenden Fläche
schließen.
Konstruktionsteile innerhalb der Baustelle sortiert
nach Unterlagen des AG lagern.
Menge: 12,000 St
Leistungsbereichkatalog: 129

**02.07.0006 ÜK/ÜE des FRS abbauen*HB 1 Teile lagern**
StL-Nr. 21129022912000
Übergangskonstruktion/Übergangselement (ÜK/ÜE) des
Fahrzeug-Rückhaltesystems (FRS) aus Beton oder Stahl
abbauen.
Konstruktion 'Länge 12,00 m'

Pfosten in Boden, Homogenbereich HB 1 - FRS.
Pfostenlöcher entsprechend der sie umgebenden Fläche
schließen.
Konstruktionsteile innerhalb der Baustelle sortiert
nach Unterlagen des AG lagern.
Menge: 2,000 St
Leistungsbereichkatalog: 129

*Hinweis: Geländer Rifa Fehmarn*

**02.07.0007 Geländer abbauen Brücke*Stahl Pfosten abschrb.**
StL-Nr. 241213031191
Geländer nach Unterlagen des AG abbauen und nach Wahl
des AN verwerten.
Abrechnung nach Länge des Handlaufs zwischen den
Achsen der Endpfosten bzw. Endstäbe.
Geländer für Brücke.
Baustoff = Stahl.
Höhe des Geländers '1300mm'

Pfosten abschrauben.
Menge: 49,000 m

*Hinweis: Lärmschutzwand Rifa Hamburg*

**02.07.0008 Lärmschutzwand abbauen Brücke*Aluminium m. E. Stahl*Abschrauben*Pf.Abstand 2,00 m Höhe 2,50-3,00 m**
StL-Nr. 2112701852110149
Lärmschutzwand abbauen. Lärmschutzwand nach Unterlagen
des AG.
Abbauort = Brücke.
Wandelement aus Aluminium mit absorbierender Einlage.
Pfosten aus Stahl.
Pfosten abschrauben.
Pfostenachsabstand = 2,00 m.
Wandhöhe über 2,50 bis 3,00 m.
Abgebaute Teile 'nach Wahl des AN verwerten.'
Menge: 55,000 m
Leistungsbereichkatalog: 127

**02.07.0009 Lärmschutzwand abbauen Dammschulter*Aluminium m. E. Stahl*Ausbauen*Gründg. abbauen Pf.Abstand 4,00 m*Höhe 2,50-3,00 m**
StL-Nr. 2112701812133349
Lärmschutzwand abbauen. Lärmschutzwand nach Unterlagen
des AG.
Abbauort = Dammschulter.
Wandelement aus Aluminium mit absorbierender Einlage.
Pfosten aus Stahl.
Pfosten ausbauen.
Gründungskörper abbauen.
Pfostenachsabstand = 4,00 m.
Wandhöhe über 2,50 bis 3,00 m.
Abgebaute Teile '= inkl. 2 Servicetüren mit Podeste und Treppenanlage nach Wahl des AN verwerten.'
Menge: 85,000 m
Leistungsbereichkatalog: 127

*Hinweis: BAB 226****
***BAB 226***

**02.07.0010 Geländer abbauen Stützwand*Stahl*H = 1100 mm Pfosten abschrb.**
StL-Nr. 241213032121
Geländer nach Unterlagen des AG abbauen und nach Wahl
des AN verwerten.
Abrechnung nach Länge des Handlaufs zwischen den
Achsen der Endpfosten bzw. Endstäbe.
Geländer für Stützwand.
Baustoff = Stahl.
Höhe des Geländers 1100 mm.
Pfosten abschrauben.
Menge: 55,000 m
Leistungsbereichkatalog: 121

**02.07.0011 SE aus Stahl abbauen ESP*Pfost. A 1,33 m Pf.l.b. 1900 mm*Teile verwerten**
StL-Nr. 2112900310300101
Schutzeinrichtung (SE) aus Stahl einschließlich sämtlicher Einzelteile abbauen.
SE = Einfache Schutzplanke.
Mit Pfosten, Abstand = 1,33 m.
Pfostenlänge bis 1900 mm.
Konstruktionsteile nach Wahl des AN verwerten.
Menge: 440,000 m
Leistungsbereichkatalog: 129

**02.07.0012 Leitpfosten abbauen Eingrableitpfost.*Abbauteil verwert**
StL-Nr. 211290571001
Leitpfosten abbauen.
Abbauteil = Eingrableitpfosten.
Abbauteile nach Wahl des AN verwerten.
Menge: 8,000 St
Leistungsbereichkatalog: 129

**02.07.0013 Lärmschutzwand abbauen Dammschulter*Aluminium m. E. Stahl*Ausbauen*Gründg. abbauen Pf.Abstand 2,00 m*Höhe 2,50-3,00 m**
StL-Nr. 2112701812133149
Lärmschutzwand abbauen. Lärmschutzwand nach Unterlagen
des AG.
Abbauort = Dammschulter.
Wandelement aus Aluminium mit absorbierender Einlage.
Pfosten aus Stahl.
Pfosten ausbauen.
Gründungskörper abbauen.
Pfostenachsabstand = 2,00 m.
Wandhöhe über 2,50 bis 3,00 m.
Abgebaute Teile 'nach Wahl des AN verwerten.'
Menge: 55,000 m
Leistungsbereichkatalog: 127

**02.07.0014 Sonst. nicht gefähr. Abfall ents. 20 01 40*Zuordnung AG HfW Anlage*Wahl AN einr. Verb. eANV el.**
StL-Nr. 24802460104213
Sonstigen, nicht gefährlichen Abfall nach
Unterlagen des AG laden, zur Entsorgungsanlage
befördern und entsorgen. Abrechnung nach
Wiegenachweisen.
Abfall = Metalle. Abfallschlüssel = 20 01 40.
Maßgebender Parameter nach Unterlagen des AG.
Abfall aus Anlage nach Unterlagen des AG in
Haufwerk gelagert laden.
Entsorgung nach Wahl des AN. Kosten der
Abfallentsorgung trägt der AN.
Verbleibsdokumentation mittels Nachweisführung im
eANV nach Unterlagen des AG führen. Wiegenachweise
nach Abschluss dem AG elektronisch übergeben.
Menge: 15,000 t

#### Abschnitt 02.08 KORR.-SCHUTZ, ABDICHTUNG, FUGEN

**02.08.0001 Abdichtung aufnehmen*Schweißbahn Gussasphalt*Entsorgen**
StL-Nr. 2412300391010003
Abdichtung nach Unterlagen des AG aufnehmen. Erforderliche Trennschnitte herstellen.
Abdichtung auf 'gesamten Überbau'

Dichtungsschicht = Bitumen-Schweißbahn 1-lagig.
Schutzschicht = Gussasphalt.
Ausgebaute Stoffe entsorgen. Entsorgung wird gesondert
vergütet.
Menge: 4030,000 m2

*Hinweis: Deklarationsanalyse für Abdichtung*
Deklarationsanalyse für Abdichtung
einschl. Probeentnahme, Konfektionierung und Versand.

**02.08.0002 Deklarationsanalyse durchführen El. Pap. überg.*Rückstellp. 6Mon**
StL-Nr. 2480216000000201
Chemische Analyse von Proben nach Unterlagen des
AG durchführen. Probeneingang erfassen, Proben für
chemische Analyse zu umwelttechnischen
Untersuchungen aufbereiten, Laborbericht
einschließlich tabellarischer Aufstellung der
Ergebnisse mit Einstufung nach jeweiliger
Verordnung, Richtlinie oder Regelwerk und
Auswertung mit Abgrenzung gefährlicher/ nicht
gefährlicher Abfall nach länderspezifischen
Regelungen aufstellen. Entsorgung des
Probenmaterials nach Ende der Aufbewahrungsfrist.
Chemische Analyse für umwelttechnische
Untersuchungen mit Bestimmungsverfahren nach
jeweiliger Verordnung, Richtlinie oder Regelwerk
durch akkreditierte Untersuchungsstelle.
Laborbericht als Deklarationsanalyse dem AG nach
Unterlagen des AG elektronisch und in Papierform
übergeben.
Aufbewahrung und Lagerung von Rückstellproben
mindestens 6 Monate nach Vorlage Laborbericht als
Deklarationsanalyse.
Menge: 2,000 St

**02.08.0003 Nicht gef. Abf. Baustelle entsorg. 17 03 02 BSF HfW innerh.*Wahl AN einr. Verb. eANV Pap.**
StL-Nr. 2480244006994104
Nicht gefährlichen Abfall aus Aufbruch und Ausbau
nach Unterlagen des AG laden, zur
Entsorgungsanlage befördern und entsorgen.
Abrechnung nach Wiegenachweisen.
Abfall = Ausbauasphalt als Bitumengemische mit
Ausnahme derjenigen, die unter 17 03 01* fallen.
Abfallschlüssel = 17 03 02.
Wert 'gemäß Deklarationsanalyse'

Abfall von Bereitstellungsfläche innerhalb der
Baustelle in Haufwerk gelagert laden.
Entsorgung nach Wahl des AN. Kosten der
Abfallentsorgung trägt der AN.
Verbleibsdokumentation mittels Nachweisführung im
eANV nach Unterlagen des AG führen. Wiegenachweise
nach Abschluss dem AG elektronisch und in
Papierform übergeben.
Menge: 20,000 t

**02.08.0004 Schwarzanstrich fräsen**
Abdichtung bzw. Dickbeschichtung fräsen und Fräsgut aufnehmen.
Abdichtung auf 'Widerlagerwänden und Stützwänden'

Dichtungsschicht 'Schwarzanstrich bis 3 mm'

Ausgebaute Stoffe entsorgen. Entsorgung wird gesondert
vergütet.
Menge: 1385,000 m2

**02.08.0005 Zulage für den Abbruch TRGS 551**
*** Pauschalposition
Zulage für den Abbruch nach TRGS 551
Fachgerechte Abbrucharbeiten nach Unterlagen des AG
mit allen notwendigen Schutzausrüstungen und Geräten
nach TRGS 551 im belasteten Bereich durchführen.
Entsorgung wird gesondert vergütet.
Menge: 1,000 Psch

*Hinweis: Deklarationsanalyse für Schwarzanstrich*
Deklarationsanalyse für Schwarzanstrich
einschl. Probeentnahme, Konfektionierung und Versand.

**02.08.0006 Deklarationsanalyse durchführen El. Pap. überg.*Rückstellp. 6Mon**
StL-Nr. 2480216000000201
Chemische Analyse von Proben nach Unterlagen des
AG durchführen. Probeneingang erfassen, Proben für
chemische Analyse zu umwelttechnischen
Untersuchungen aufbereiten, Laborbericht
einschließlich tabellarischer Aufstellung der
Ergebnisse mit Einstufung nach jeweiliger
Verordnung, Richtlinie oder Regelwerk und
Auswertung mit Abgrenzung gefährlicher/ nicht
gefährlicher Abfall nach länderspezifischen
Regelungen aufstellen. Entsorgung des
Probenmaterials nach Ende der Aufbewahrungsfrist.
Chemische Analyse für umwelttechnische
Untersuchungen mit Bestimmungsverfahren nach
jeweiliger Verordnung, Richtlinie oder Regelwerk
durch akkreditierte Untersuchungsstelle.
Laborbericht als Deklarationsanalyse dem AG nach
Unterlagen des AG elektronisch und in Papierform
übergeben.
Aufbewahrung und Lagerung von Rückstellproben
mindestens 6 Monate nach Vorlage Laborbericht als
Deklarationsanalyse.
Menge: 2,000 St

**02.08.0007 Gefährl. Abfall Baustelle beförd. 17 03 03**BSF Beh. innerh.**
StL-Nr. 24802520065000
Gefährlichen Abfall aus Abbruch laden, zur
Entsorgungsanlage befördern und abladen. Art der
Belastung nach Unterlagen des AG. Die Beförderung
ist mit Beförderungserlaubnis für gefährliche
Abfälle und im eANV durchzuführen. Die Kosten für
die Bearbeitung im eANV trägt der AN. Abrechnung
nach Wiegenachweisen.
Abfall = teerhaltige Bitumenmasse, teerhaltige
Dichtungsmassen, teerhaltige Schweißbahnen und
Dachpappen als Kohlenteer und teerhaltige
Produkte. Abfallschlüsselnummer = 17 03 03*.
Abfall von Bereitstellungsfläche innerhalb der
Baustelle in Behälter gelagert laden.
Menge: 4,000 t

#### Abschnitt 02.09 SONSTIGES, STRASSENBEFESTIGUNG

*Hinweis: BAB 1****
***BAB 1***

**02.09.0001 Längsmarkierung entfernen Leitlinie 1zu2*Breite 0,15 m*a.Asphaltdecksch. Erneuer.d.Mark.*Wasserhochdruck Abf.d. Verw.zuf.**
StL-Nr. 2113100532912201
Längsmarkierung einschl. evtl. Sperrflächenumrandung
entfernen. Abgerechnet wird der entfernte Strich, bei
Doppelstrichen zwei Striche.
Unterbrochener Strich; Verhältnis Strich/Lücke 1 zu 2
als Leitlinie.
Strichbreite = 0,15 m.
Markierungsstoffart 'Agglomerate'

Auf Asphaltdeckschicht.
Entfernen für Erneuerung der Markierung.
Durch Wasserhochdruckverfahren.
Abfall aufnehmen und nach Wahl des AN verwerten.
Menge: 340,000 m
Leistungsbereichkatalog: 131

**02.09.0002 Längsmarkierung entfernen durchg.Fb.begr.*Breite 0,15 m*a.Asphaltdecksch. Erneuer.d.Mark.*Wasserhochdruck Abf.d. Verw.zuf.**
StL-Nr. 2113100512912201
Längsmarkierung einschl. evtl. Sperrflächenumrandung
entfernen. Abgerechnet wird der entfernte Strich, bei
Doppelstrichen zwei Striche.
Durchgehender Strich als Fahrbahnbegrenzung.
Strichbreite = 0,15 m.
Markierungsstoffart 'Agglomerate'

Auf Asphaltdeckschicht.
Entfernen für Erneuerung der Markierung.
Durch Wasserhochdruckverfahren.
Abfall aufnehmen und nach Wahl des AN verwerten.
Menge: 340,000 m
Leistungsbereichkatalog: 131

**02.09.0003 Längsmarkierung entfernen durchg.Fb.begr.*Breite 0,30 m*a.Asphaltdecksch. Erneuer.d.Mark.*Wasserhochdruck Abf.d. Verw.zuf.**
StL-Nr. 2113100514912201
Längsmarkierung einschl. evtl. Sperrflächenumrandung
entfernen. Abgerechnet wird der entfernte Strich, bei
Doppelstrichen zwei Striche.
Durchgehender Strich als Fahrbahnbegrenzung.
Strichbreite = 0,30 m.
Markierungsstoffart 'Agglomerate'

Auf Asphaltdeckschicht.
Entfernen für Erneuerung der Markierung.
Durch Wasserhochdruckverfahren.
Abfall aufnehmen und nach Wahl des AN verwerten.
Menge: 340,000 m
Leistungsbereichkatalog: 131

**02.09.0004 Asphaltbefestigung trennen Anbauber. quer*schneiden**
StL-Nr. 231130382109
Asphaltbefestigung geradlinig trennen.
im Anbaubereich quer zur Fahrbahnachse,
Trennen durch Schneiden.
Dicke der Asphaltbefestigung '15 bis 65 cm'
Menge: 48,000 m
Leistungsbereichkatalog: 113

*Hinweis: Fahrbahnbefestigung auf Brücke*

**02.09.0005 Asphaltbefestigung aufnehmen Fahrb./Randstr. Tiefe ü. 60-80 cm*Länge max. 40 cm Aufbr. Verw. AN**
StL-Nr. 2311302840906203
Asphaltbefestigung aufbrechen und aufnehmen.
Fläche = Fahrbahn und Randstreifen.
Dicke der Asphaltbefestigung '=5,5 cm Asphaltdeckschicht OPA'

Gesamtaufbruchtiefe über 60 bis 80 cm.
Aufbruchstücke zerkleinern, Kantenlängen höchstens
40 cm.
Aufbruchgut nach Wahl des AN verwerten.
Menge: 1021,000 m2
Leistungsbereichkatalog: 113

**02.09.0006 Asphaltbefestigung aufnehmen Fahrb./Randstr. Tiefe ü. 60-80 cm*Länge max. 40 cm Aufbr. Verw. AN**
StL-Nr. 2311302840906203
Asphaltbefestigung aufbrechen und aufnehmen.
Fläche = Fahrbahn und Randstreifen.
Dicke der Asphaltbefestigung '=2,0 cm Asphaltabdichtungsschicht'

Gesamtaufbruchtiefe über 60 bis 80 cm.
Aufbruchstücke zerkleinern, Kantenlängen höchstens
40 cm.
Aufbruchgut nach Wahl des AN verwerten.
Menge: 1021,000 m2
Leistungsbereichkatalog: 113

**02.09.0007 Asphaltbefestigung aufnehmen Fahrb./Randstr. Tiefe ü. 60-80 cm*Länge max. 40 cm Aufbr. Verw. AN**
StL-Nr. 2311302840906203
Asphaltbefestigung aufbrechen und aufnehmen.
Fläche = Fahrbahn und Randstreifen.
Dicke der Asphaltbefestigung '=5,0 cm Asphaltschutzschicht'

Gesamtaufbruchtiefe über 60 bis 80 cm.
Aufbruchstücke zerkleinern, Kantenlängen höchstens
40 cm.
Aufbruchgut nach Wahl des AN verwerten.
Menge: 1021,000 m2
Leistungsbereichkatalog: 113

**02.09.0008 Asphaltbefestigung aufnehmen Fahrb./Randstr. Tiefe ü. 60-80 cm*Länge max. 40 cm Aufbr. Verw. AN**
StL-Nr. 2311302840906203
Asphaltbefestigung aufbrechen und aufnehmen.
Fläche = Fahrbahn und Randstreifen.
Dicke der Asphaltbefestigung '=3,50 bis 50,0 cm Asphaltausgleichsschicht'

Gesamtaufbruchtiefe über 60 bis 80 cm.
Aufbruchstücke zerkleinern, Kantenlängen höchstens
40 cm.
Aufbruchgut nach Wahl des AN verwerten.
Menge: 1021,000 m2
Leistungsbereichkatalog: 113

*Hinweis: Fahrbahnbefestigung auf Straßendamm*

**02.09.0009 Asphaltbefestigung aufnehmen Fahrb./Randstr. Tiefe ü. 60-80 cm*Länge max. 40 cm Aufbr. Verw. AN**
StL-Nr. 2311302840906203
Asphaltbefestigung aufbrechen und aufnehmen.
Fläche = Fahrbahn und Randstreifen.
Dicke der Asphaltbefestigung '=5,5 cm Asphaltdeckschicht OPA'

Gesamtaufbruchtiefe über 60 bis 80 cm.
Aufbruchstücke zerkleinern, Kantenlängen höchstens
40 cm.
Aufbruchgut nach Wahl des AN verwerten.
Menge: 3010,000 m2
Leistungsbereichkatalog: 113

**02.09.0010 Asphaltbefestigung aufnehmen Fahrb./Randstr. Tiefe ü. 60-80 cm*Länge max. 40 cm Aufbr. Verw. AN**
StL-Nr. 2311302840906203
Asphaltbefestigung aufbrechen und aufnehmen.
Fläche = Fahrbahn und Randstreifen.
Dicke der Asphaltbefestigung '=2,0 cm Asphaltabdichtungsschicht'

Gesamtaufbruchtiefe über 60 bis 80 cm.
Aufbruchstücke zerkleinern, Kantenlängen höchstens
40 cm.
Aufbruchgut nach Wahl des AN verwerten.
Menge: 3010,000 m2
Leistungsbereichkatalog: 113

**02.09.0011 Asphaltbefestigung aufnehmen Fahrb./Randstr. Tiefe ü. 60-80 cm*Länge max. 40 cm Aufbr. Verw. AN**
StL-Nr. 2311302840906203
Asphaltbefestigung aufbrechen und aufnehmen.
Fläche = Fahrbahn und Randstreifen.
Dicke der Asphaltbefestigung '=6,0 cm Asphaltbinderschicht'

Gesamtaufbruchtiefe über 60 bis 80 cm.
Aufbruchstücke zerkleinern, Kantenlängen höchstens
40 cm.
Aufbruchgut nach Wahl des AN verwerten.
Menge: 3010,000 m2
Leistungsbereichkatalog: 113

**02.09.0012 Asphaltbefestigung aufnehmen Fahrb./Randstr. Tiefe ü. 60-80 cm*Länge max. 40 cm Aufbr. Verw. AN**
StL-Nr. 2311302840906203
Asphaltbefestigung aufbrechen und aufnehmen.
Fläche = Fahrbahn und Randstreifen.
Dicke der Asphaltbefestigung '=18,0 cm Asphalttragschicht'

Gesamtaufbruchtiefe über 60 bis 80 cm.
Aufbruchstücke zerkleinern, Kantenlängen höchstens
40 cm.
Aufbruchgut nach Wahl des AN verwerten.
Menge: 3010,000 m2
Leistungsbereichkatalog: 113

*Hinweis: Schicht aus Beton RC gem. Baugrundgutachten*

**02.09.0013 Schicht ohne Bindemittel aufnehmen STS Fahrbahn*Bstoff. Verw.AN.**
StL-Nr. 24112006491004
Schicht ohne Bindemittel aufnehmen.
Schicht aus Baustoffgemisch für Schottertragschichten.
Dicke '= 35,0 cm'

Fläche = Fahrbahn.
Baustoffgemisch nach Wahl des AN verwerten. Baustoffgemisch nach Unterlagen des AG.
Menge: 3010,000 m2
Leistungsbereichkatalog: 112

*Hinweis: Pflasterflächen*

**02.09.0014 Pflasterd.m.Betonpfl.-steinen aufn. Dicke bis 6 cm*ungeb. Fugenmat. Beton*Verwertung AN**
StL-Nr. 23115011113100
Pflasterdecke mit Pflastersteinen aus Beton aufnehmen.
Aufnehmen der Tragschicht wird gesondert vergütet.
Dicke bis 6 cm.
Mit Fugenfüllung aus ungebundenem Fugenmaterial.
Bettung aus Beton.
Steine und übriges Aufbruchgut nach Wahl des AN verwerten.
Menge: 20,000 m2
Leistungsbereichkatalog: 115

**02.09.0015 Bordstein aufnehmen. Flachbord Bet 20*Fund. ü. 10-20 cm alles Verw. AN**
StL-Nr. 23115031320200
Bordstein aufnehmen.
Bordstein = Flachbordstein aus Beton, ca. 10/20 bis
20/20 cm.
Fundament aus Beton, über 10 bis 20 cm dick, aufbrechen.
Sämtliche Steine und übriges Aufbruchgut nach Wahl des
AN verwerten.
Menge: 240,000 m
Leistungsbereichkatalog: 115

**02.09.0016 Schicht ohne Bindemittel aufnehmen STS*Dicke ü.10-15cm*Bstoff. Verw.AN.**
StL-Nr. 24112006439004
Schicht ohne Bindemittel aufnehmen.
Schicht aus Baustoffgemisch für Schottertragschichten.
Dicke über 10 bis 15 cm.
Fläche 'im Anschluss an die Kappen'

Baustoffgemisch nach Wahl des AN verwerten. Baustoffgemisch nach Unterlagen des AG.
Menge: 20,000 m2
Leistungsbereichkatalog: 112

*Hinweis: BAB 226****
***BAB 226***

**02.09.0017 Längsmarkierung entfernen Leitlinie 1zu2*Breite 0,15 m*a.Asphaltdecksch. Erneuer.d.Mark.*Wasserhochdruck Abf.d. Verw.zuf.**
StL-Nr. 2113100532912201
Längsmarkierung einschl. evtl. Sperrflächenumrandung
entfernen. Abgerechnet wird der entfernte Strich, bei
Doppelstrichen zwei Striche.
Unterbrochener Strich; Verhältnis Strich/Lücke 1 zu 2
als Leitlinie.
Strichbreite = 0,15 m.
Markierungsstoffart 'Agglomerate'

Auf Asphaltdeckschicht.
Entfernen für Erneuerung der Markierung.
Durch Wasserhochdruckverfahren.
Abfall aufnehmen und nach Wahl des AN verwerten.
Menge: 220,000 m
Leistungsbereichkatalog: 131

**02.09.0018 Längsmarkierung entfernen durchg.Fb.begr.*Breite 0,15 m*a.Asphaltdecksch. Erneuer.d.Mark.*Wasserhochdruck Abf.d. Verw.zuf.**
StL-Nr. 2113100512912201
Längsmarkierung einschl. evtl. Sperrflächenumrandung
entfernen. Abgerechnet wird der entfernte Strich, bei
Doppelstrichen zwei Striche.
Durchgehender Strich als Fahrbahnbegrenzung.
Strichbreite = 0,15 m.
Markierungsstoffart 'Agglomerate'

Auf Asphaltdeckschicht.
Entfernen für Erneuerung der Markierung.
Durch Wasserhochdruckverfahren.
Abfall aufnehmen und nach Wahl des AN verwerten.
Menge: 220,000 m
Leistungsbereichkatalog: 131

**02.09.0019 Längsmarkierung entfernen durchg.Fb.begr.*Breite 0,30 m*a.Asphaltdecksch. Erneuer.d.Mark.*Wasserhochdruck Abf.d. Verw.zuf.**
StL-Nr. 2113100514912201
Längsmarkierung einschl. evtl. Sperrflächenumrandung
entfernen. Abgerechnet wird der entfernte Strich, bei
Doppelstrichen zwei Striche.
Durchgehender Strich als Fahrbahnbegrenzung.
Strichbreite = 0,30 m.
Markierungsstoffart 'Agglomerate'

Auf Asphaltdeckschicht.
Entfernen für Erneuerung der Markierung.
Durch Wasserhochdruckverfahren.
Abfall aufnehmen und nach Wahl des AN verwerten.
Menge: 220,000 m
Leistungsbereichkatalog: 131

**02.09.0020 Asphaltbefestigung trennen Anbauber. quer*schneiden**
StL-Nr. 231130382109
Asphaltbefestigung geradlinig trennen.
im Anbaubereich quer zur Fahrbahnachse,
Trennen durch Schneiden.
Dicke der Asphaltbefestigung '15 bis 65 cm'
Menge: 13,000 m
Leistungsbereichkatalog: 113

**02.09.0021 Asphaltbefestigung aufnehmen Fahrb./Randstr. Tiefe ü. 60-80 cm*Länge max. 40 cm Aufbr. Verw. AN**
StL-Nr. 2311302840906203
Asphaltbefestigung aufbrechen und aufnehmen.
Fläche = Fahrbahn und Randstreifen.
Dicke der Asphaltbefestigung '=5,5 cm Asphaltdeckschicht OPA'

Gesamtaufbruchtiefe über 60 bis 80 cm.
Aufbruchstücke zerkleinern, Kantenlängen höchstens
40 cm.
Aufbruchgut nach Wahl des AN verwerten.
Menge: 1430,000 m2
Leistungsbereichkatalog: 113

**02.09.0022 Asphaltbefestigung aufnehmen Fahrb./Randstr. Tiefe ü. 60-80 cm*Länge max. 40 cm Aufbr. Verw. AN**
StL-Nr. 2311302840906203
Asphaltbefestigung aufbrechen und aufnehmen.
Fläche = Fahrbahn und Randstreifen.
Dicke der Asphaltbefestigung '=2,0 cm Asphaltabdichtungsschicht'

Gesamtaufbruchtiefe über 60 bis 80 cm.
Aufbruchstücke zerkleinern, Kantenlängen höchstens
40 cm.
Aufbruchgut nach Wahl des AN verwerten.
Menge: 1430,000 m2
Leistungsbereichkatalog: 113

**02.09.0023 Asphaltbefestigung aufnehmen Fahrb./Randstr. Tiefe ü. 60-80 cm*Länge max. 40 cm Aufbr. Verw. AN**
StL-Nr. 2311302840906203
Asphaltbefestigung aufbrechen und aufnehmen.
Fläche = Fahrbahn und Randstreifen.
Dicke der Asphaltbefestigung '=6,0 cm Asphaltbinderschicht'

Gesamtaufbruchtiefe über 60 bis 80 cm.
Aufbruchstücke zerkleinern, Kantenlängen höchstens
40 cm.
Aufbruchgut nach Wahl des AN verwerten.
Menge: 1430,000 m2
Leistungsbereichkatalog: 113

**02.09.0024 Asphaltbefestigung aufnehmen Fahrb./Randstr. Tiefe ü. 60-80 cm*Länge max. 40 cm Aufbr. Verw. AN**
StL-Nr. 2311302840906203
Asphaltbefestigung aufbrechen und aufnehmen.
Fläche = Fahrbahn und Randstreifen.
Dicke der Asphaltbefestigung '=22,0 cm Asphalttragschicht'

Gesamtaufbruchtiefe über 60 bis 80 cm.
Aufbruchstücke zerkleinern, Kantenlängen höchstens
40 cm.
Aufbruchgut nach Wahl des AN verwerten.
Menge: 1430,000 m2
Leistungsbereichkatalog: 113

*Hinweis: Schicht aus Beton RC gem. Baugrundgutachten*

**02.09.0025 Schicht ohne Bindemittel aufnehmen STS Fahrbahn*Bstoff. Verw.AN.**
StL-Nr. 24112006491004
Schicht ohne Bindemittel aufnehmen.
Schicht aus Baustoffgemisch für Schottertragschichten.
Dicke '= 31,0 cm'

Fläche = Fahrbahn.
Baustoffgemisch nach Wahl des AN verwerten. Baustoffgemisch nach Unterlagen des AG.
Menge: 1430,000 m2
Leistungsbereichkatalog: 112

*Hinweis: Pflasterfläche/Rinne*

**02.09.0026 Streifen/Rinne aus Naturstein aufn. Dicke 10 cm*Pfl.fugenmasse Fund.beton bis 10*Verwertung AN**
StL-Nr. 2311504629921100
Streifen oder Rinne aus Naturstein aufnehmen. Aufbruch
der Tragschicht wird gesondert vergütet.
Dicke ca. 10 cm.
Breite des Streifens/der Rinne '1,00 m'

Pflasterstein 'hinter Stützwände
Granit-Kleinpflastersteine 100/100/100 mm
Beton-Rasenbordsteine 60/200/500 mm'

Mit Fugenfüllung aus Pflasterfugenmasse.
Fundament aus Beton/Mörtel, bis 10 cm dick, aufbrechen.
Steine und Aufbruchgut nach Wahl des AN verwerten.
Menge: 87,000 m
Leistungsbereichkatalog: 115

**02.09.0027 Rinne aus Betonformst. aufnehmen Muldenstein Fugenmörtel*Fund.beton bis 10 Verwertung AN**
StL-Nr. 23115041191101
Rinne aus Betonformsteinen aufnehmen. Aufbruch der
Tragschicht wird gesondert vergütet.
Art = Muldenstein, Höhe 12 bis 16 cm.
Breite '45 cm, hinter Stützwände'

Mit Fugenfüllung aus hydraulisch gebundenem Fu-
genmörtel.
Fundament aus Beton/Mörtel, bis 10 cm dick, aufbrechen.
Formsteine und Aufbruchgut nach Wahl des AN verwerten.
Menge: 53,000 m
Leistungsbereichkatalog: 115

**02.09.0028 Bordstein aufnehmen. Flachbord Bet 20*Fund. ü. 10-20 cm alles Verw. AN**
StL-Nr. 23115031320200
Bordstein aufnehmen.
Bordstein = Flachbordstein aus Beton, ca. 10/20 bis
20/20 cm.
Fundament aus Beton, über 10 bis 20 cm dick, aufbrechen.
Sämtliche Steine und übriges Aufbruchgut nach Wahl des
AN verwerten.
Menge: 300,000 m
Leistungsbereichkatalog: 115

**02.09.0029 Tragschicht m. hydr. Bindem. aufn.*hydr. verf. TS Tiefe bis 15cm*erschütterungsarm Ausb. Verw. zuf.**
StL-Nr. 23114030911101
Tragschicht mit hydraulischem Bindemittel aufnehmen.
Fläche 'Rinne hinter Stützwand'

Tragschicht mit hydraulischem Bindemittel verfestigt.
Ausbautiefe bis 15 cm.
Aufnahme erschütterungsarm.
Ausbaustoffe nach Wahl des AN verwerten.
Angaben zu den umweltrelevanten Merkmalen nach Unterlagen des AG.
Menge: 111,000 m2

*Hinweis: Deklarationsanalyse für Längsmarkierung****
***Deklarationsanalyse für Längsmarkierung***
einschl. Probeentnahme, Konfektionierung und Versand.

**02.09.0030 Deklarationsanalyse durchführen*Elektr. Überg. Rückstellp. 6Mon**
StL-Nr. 2480216090000101
Chemische Analyse von Proben nach Unterlagen des
AG durchführen. Probeneingang erfassen, Proben für
chemische Analyse zu umwelttechnischen
Untersuchungen aufbereiten, Laborbericht
einschließlich tabellarischer Aufstellung der
Ergebnisse mit Einstufung nach jeweiliger
Verordnung, Richtlinie oder Regelwerk und
Auswertung mit Abgrenzung gefährlicher/ nicht
gefährlicher Abfall nach länderspezifischen
Regelungen aufstellen. Entsorgung des
Probenmaterials nach Ende der Aufbewahrungsfrist.
Chemische Analyse für umwelttechnische
Untersuchungen mit Bestimmungsverfahren nach
jeweiliger Verordnung, Richtlinie oder Regelwerk
durch akkreditierte Untersuchungsstelle.
Untersuchung von Materialproben 'Agglomerate'

Laborbericht als Deklarationsanalyse dem AG nach
Unterlagen des AG elektronisch übergeben.
Aufbewahrung und Lagerung von Rückstellproben
mindestens 6 Monate nach Vorlage Laborbericht als
Deklarationsanalyse.
Menge: 2,000 St

*Hinweis: Deklarationsanalyse für Strassenbefestigung****
***Deklarationsanalyse für Straßenbefestigung***
einschl. Probeentnahme, Konfektionierung und Versand.

**02.09.0031 Deklarationsanalyse durchführen El. Pap. überg.*Rückstellp. 6Mon**
StL-Nr. 2480216000000201
Chemische Analyse von Proben nach Unterlagen des
AG durchführen. Probeneingang erfassen, Proben für
chemische Analyse zu umwelttechnischen
Untersuchungen aufbereiten, Laborbericht
einschließlich tabellarischer Aufstellung der
Ergebnisse mit Einstufung nach jeweiliger
Verordnung, Richtlinie oder Regelwerk und
Auswertung mit Abgrenzung gefährlicher/ nicht
gefährlicher Abfall nach länderspezifischen
Regelungen aufstellen. Entsorgung des
Probenmaterials nach Ende der Aufbewahrungsfrist.
Chemische Analyse für umwelttechnische
Untersuchungen mit Bestimmungsverfahren nach
jeweiliger Verordnung, Richtlinie oder Regelwerk
durch akkreditierte Untersuchungsstelle.
Laborbericht als Deklarationsanalyse dem AG nach
Unterlagen des AG elektronisch und in Papierform
übergeben.
Aufbewahrung und Lagerung von Rückstellproben
mindestens 6 Monate nach Vorlage Laborbericht als
Deklarationsanalyse.
Menge: 4,000 St

**02.09.0032 Nicht gef. Abf. Baustelle entsorg. 17 03 02*RuVA-StB 01 Kat.A BSF HfW innerh.*Wahl AN einr. Verb. eANV Pap.**
StL-Nr. 2480244006044104
Nicht gefährlichen Abfall aus Aufbruch und Ausbau
nach Unterlagen des AG laden, zur
Entsorgungsanlage befördern und entsorgen.
Abrechnung nach Wiegenachweisen.
Abfall = Ausbauasphalt als Bitumengemische mit
Ausnahme derjenigen, die unter 17 03 01* fallen.
Abfallschlüssel = 17 03 02.
RuVA-StB 01 Kat. = A.
Abfall von Bereitstellungsfläche innerhalb der
Baustelle in Haufwerk gelagert laden.
Entsorgung nach Wahl des AN. Kosten der
Abfallentsorgung trägt der AN.
Verbleibsdokumentation mittels Nachweisführung im
eANV nach Unterlagen des AG führen. Wiegenachweise
nach Abschluss dem AG elektronisch und in
Papierform übergeben.
Menge: 5884,000 t

**02.09.0033 Gefährl. Abfall Baustelle entsorg. 17 03 01**BSF Beh. innerh. Zuordnung AG*Wahl AN Kosten Ent. eANV*NW n. Unterl. AG**
StL-Nr. 2480254003571101
Gefährlichen Abfall aus Baustelle nach Unterlagen
des AG aufnehmen, laden, zur Entsorgungsanlage
befördern und entsorgen. Abrechnung nach
Wiegenachweisen.
Abfall = Ausbauasphalt als kohlenteerhaltige
Bitumengemische. Abfallschlüsselnummer = 17 03
01*.
Abfall von Bereitstellungsfläche innerhalb der
Baustelle in Behälter gelagert laden.
Maßgebender Parameter nach Unterlagen des AG.
Entsorgung nach Wahl des AN.
Die Kosten und Gebühren der Abfallentsorgung und
die Bearbeitung im eANV trägt der AN.
Entsorgungsnachweis nach Unterlagen des AG.
Menge: 654,000 t

*Hinweis: Deklarationsanalyse für Pflasterbefestigung****
***Deklarationsanalyse für Pflasterbefestigung***
einschl. Probeentnahme, Konfektionierung und Versand.

**02.09.0034 Deklarationsanalyse durchführen El. Pap. überg.*Rückstellp. 6Mon**
StL-Nr. 2480216000000201
Chemische Analyse von Proben nach Unterlagen des
AG durchführen. Probeneingang erfassen, Proben für
chemische Analyse zu umwelttechnischen
Untersuchungen aufbereiten, Laborbericht
einschließlich tabellarischer Aufstellung der
Ergebnisse mit Einstufung nach jeweiliger
Verordnung, Richtlinie oder Regelwerk und
Auswertung mit Abgrenzung gefährlicher/ nicht
gefährlicher Abfall nach länderspezifischen
Regelungen aufstellen. Entsorgung des
Probenmaterials nach Ende der Aufbewahrungsfrist.
Chemische Analyse für umwelttechnische
Untersuchungen mit Bestimmungsverfahren nach
jeweiliger Verordnung, Richtlinie oder Regelwerk
durch akkreditierte Untersuchungsstelle.
Laborbericht als Deklarationsanalyse dem AG nach
Unterlagen des AG elektronisch und in Papierform
übergeben.
Aufbewahrung und Lagerung von Rückstellproben
mindestens 6 Monate nach Vorlage Laborbericht als
Deklarationsanalyse.
Menge: 2,000 St

**02.09.0035 Nicht gef. Abf. Baustelle entsorg. 17 01 07*RC-1*BSF HfW außerh. Wahl AN einr.*Verb. eANV Pap.**
StL-Nr. 2480244003016104
Nicht gefährlichen Abfall aus Aufbruch und Ausbau
nach Unterlagen des AG laden, zur
Entsorgungsanlage befördern und entsorgen.
Abrechnung nach Wiegenachweisen.
Abfall = Gemische aus Beton, Ziegeln, Fliesen und
Keramik mit Ausnahme derjenigen, die unter 17 01
06* fallen.
Abfallschlüssel = 17 01 07.
Materialklasse nach EBV = RC-1.
Abfall von Bereitstellungsfläche außerhalb der
Baustelle in Haufwerk gelagert laden.
Entsorgung nach Wahl des AN. Kosten der
Abfallentsorgung trägt der AN.
Verbleibsdokumentation mittels Nachweisführung im
eANV nach Unterlagen des AG führen. Wiegenachweise
nach Abschluss dem AG elektronisch und in
Papierform übergeben.
Menge: 48,000 t
